# Ev. Riegelsberg - KiTa
Angebotsaufforderung (GAEB DA XML 3.3, DA83)
Projekt: 251107
Währung: EUR
Vergabeart: Öffentliche Ausschreibung
Eröffnung: 16.04.2026 23:59:00
Abgabeort: digital über Vergabeplattform; ;
Erstellt mit: GXML Toolbox V3.3 R20220330, ORCA AVA 27 27.00.00, 10.03.2026

## Baubeschreibung
Auf dem Gelände der evangelischen Kirche, Buchschacherstraße in Riegelsberg, soll das bestehende Gemeindehaus durch Umbau und Erweiterung zu einer 5-gruppigen Kita umgebaut werden.
Hierbei wird das bestehende Gemeindehaus durch teilweise Abbruch, und Erweiterung zur Kita umgebaut.
Kirche, Kita und Pfarrhaus bilden hierbei ein Ensemble.
Für das Plangebiet existiert der Entwurf für einen Bebauungsplan "Evangelische Kirchengemeinde Güchenbach / KITA Riegelsberg", der die planungsrechtlichen Voraussetzungen schafft für die geplante bauliche Nutzung.
Planungsgebiet
Das für den Um- und Anbau der Kindertagesstätte vorgesehene Grundstück liegt im Gemeindegebiet von Riegelsberg zwischen Buchschacherstraße und Kirchstraße und ist Teil des Flurgrundstücks 175/5, Flur 4 in der Gemarkung Güchenbach.
Derzeit befindet sich auf der Fläche des geplanten Kita-Anbaus der Garten des Pfarrhauses. Dieser ist geprägt von baumbestandenen Rasenflächen mit einzelnen Gehölzzeilen, meist entlang der Grundstücksgrenzen.
Nordöstlich schließt sich ein privater Parkplatz an, südwestlich ein Hausgarten. Im Nordwesten steht das Pfarrhaus. Zusätzlich begrenzt eine Reihe aus drei Garagen den Pfarrgarten.
Topographie
Das Gelände weist eine Höhendifferenz von bis zu 3,70 Meter auf und fällt von der südöstlich gelegenen privaten Parkplatzfläche mit einer Anschlusshöhe von 297,74 m.ü.NN. bis auf 294,05 m.ü.NN. an der Buchschacherstraße im Nordwesten.
Für das geplante Erdgeschossniveau des Kita-Neu- und Umbaus wird eine Höhe von 296,02 m.ü.NN. vorgegeben. Es liegt somit nahezu im Mittel des bestehenden Geländeverlaufes. Der verbleibende Höhenunterschied von Kita-Gebäude zu Straße bedingt in der Zuwegung zum Haupteingang Kita eine Neigung von bis zu 5 % und von bis zu 8,6 % in der Zufahrt zum Parkplatz.
Das Erdgeschossniveau des Pfarrhauses liegt mit 297,15 m.ü.NN. deutlich über dem der Kita (+1,13m). Die Freianlage der Kita wird vorranging auf dem Geschossniveau der Kita angelegt werden, sodass zwischen Kita-Neubau und Pfarrhaus ein Höhenversprung von bis zu 90 cm abgefangen werden muss.
Das Erdgeschossniveau der Kirche liegt mit 295,90 m.ü.NN. um 12 cm unter dem der  Kita.
Außenanlagen mit Unterteilung und Erschließung
Für die Umplanung der Außenanlagen wird das gesamte Grundstück der ev. Kirchengemeinde betrachtet und entsprechend der Nutzung in 3 Teilbereiche untergliedert:

1. Nutzung durch die Kita
2. Gemeinsame Nutzung durch Kita und ev. Kirchengemeinde
3. Nutzung durch die ev. Kirchengemeinde

Ziel der vorliegenden Entwurfsplanung ist die Schaffung eines attraktiven kindgerechten Freibereiches zur neu entstehenden Kita und die Umgestaltung der weiteren, teils gemeinsam genutzten Freiflächen zu einer funktionalen und ansprechenden Gesamtanlage.
Erschlossen wird die Kita barrierefrei und rollstuhlgerecht von der Buchschacherstraße über den gemeinsamen Vorplatz.
Es werden keine Zufahrten oder Aufstellflächen für die Feuerwehr im unmittelbaren Umfeld des Gebäudes vorgehalten. Im Brandfall ist das Kitagebäude von der Buchschacherstraße für die Feuerwehr erreichbar.
Die Haupterschließung der Kirche erfolgt über eine große Treppenanlage im Nordosten von der Kirchstraße aus. Der barrierefreie Zugang der Kirche erfolgt über die Außenanlage der Gemeindehauses an der Rückseite der Kirche über einen großen Windfang, welcher Kirche und Gemeindehaus verbindet
Die notwendigen Parkplätze befinden sich seitlich des Pfarrhauses zum Nachbarn im Südwesten.
Kita
Das geplante eingeschossige Kitagebäude sieht einen langgestreckten Baukörper in Südwest-Nordost Richtung vor, der sich hinter Kirche und Pfarrhaus entlang der Grundstückgrenze erstreckt.
Dieser beginnt im Südosten mit dem Bestandsgebäude des Gemeindezentrums und wird im Pfarrgarten Richtung Nordosten durch einen Anbau verlängert.
Lediglich unter dem Bestandsgebäude befindet sich eine Teilunterkellerung in der die Wärmeerzeugungsanlage zur Versorgung des Gemeindehauses, der Kirche und des Pfarrhauses untergebracht ist. Im Nebenraum der Heizzentrale befindet sich das Pelletlager, in dem der Brennstoff der Wärmeerzeuger gelagert wird. Die Versorgung der umliegenden Gebäude erfolgt über ein nicht öffentliches Nahwärmenetz, welches im Erdreich verlegt ist. In der Technikzentrale befindet sich weiterhin der Hausanschluss der Trinkwasserversorgung und im vorgelagerten Flur der Hausanschluss Elektro
Abgebrochen wird der Gebäudeteil des Gemeindezentrums, welcher Kirche und Pfarrhaus optisch  voneinander trennt.

 Termine / Bauzeit

Beginn Rohbauarbeiten:  20. KW 2026
Fertigstellung:  26. KW 2026

Gesamtfertigstellung: 4. Quartal 2027

Baustellenablaufplan:

1. Bauabschnitt Rohbau:
  Arbeiten im Bestandsgebäude / Bodenplatte zwischen Kirche und Bestand

2. Bauabschnitt Rohbau:
  nach Fertigstellung Mastumsetzung Oberleitungsführung durch Energis ab 21. KW Stützmauer zum  Nachbarn

3. Baubschnitt Rohbau;
 Erd- und Betonarbeiten Neubauteil

Seitens des AN ist das führen eines Tagesaktuellen Bautagebuches in die Position des
Baustellenkoordinators einzukalkulieren.

Die Bautagesberichte sind dem AG mit einem maximalen Zeitversatz von 2 Arbeitstagen
vorzulegen.

## Allgemeine techn. Vorbemerkungen
1. Folgende Unterlagen liegen der Ausschreibung zugrunde:
- Ausführungsplanung Architekt
- Bodengutachten
- Statik samt Positionspläne
- Grundleitungsplanung
- Durchbruchsplanung
- Außenanlagenplanung

2 Beschreibung der örtlichen Verhältnisse

2.1 Lage der Baustelle

Die Baustelle liegt im Bereich der Buchschacherstraße zwischen Ev. Kirche und Pfarrhaus

Dem AN wird empfohlen, vor Abgabe des Angebotes eine Besichtigung der Baustelle durchzuführen.

2.2 Verkehrsverhältnisse

Verkehrsbeschränkungen sind durch die StVO geregelt. Die Gebäude sind im Baustellenbereich mit einem
Bauzaun ein zu zäunen. Innerhalb der vom Bauzaun umschriebenen Flächen werden Stellplatz-,Container- und Materiallagerflächen ausgewiesen.
Außerhalb des Baustellenbereiches stehen nur eingeschränkt Parkflächen zur Verfügung.

2.3 freizuhaltende Flächen

Alle Straßen, fußläufige Verbindungen, Gehsteige, Ein- und Ausgänge, Rettungswege und
Feuerwehraufstellflächen sind freizuhalten.
Die Nutzbarkeit der Flucht- und Rettungswege innerhalb und ausserhalb des Gebäudes ist dauerhaft
sicher zu stellen.

2.4 Anschlussmöglichkeiten an Ver- und Entsorgungsleitungen

Wasser-, und Stromanschlüsse werden vom AG zur Verfügung gestellt.
Der Wasseranschluss ist vom AN herzustellen.

3. Baustelleneinrichtung
Die Flächen für Baustelleneinrichtung sind direkt an der Baustelle nur in geringem Maße vorhanden. Material- und Gerätecontainer können auf einer zugewiesenen Fläche auf dem Grundstück aufgestellt werden gem. Baustelleneinrichtungsplan. Container und Baumaschinen sind gegen Zugriff durch Unbefugte zu schützen.
Das Grundstück ist mit einem Bauzaun zu sichern. Dieser ist bei Verlassen der Baustelle wieder zu verschließen und die Baugrube damit zu sichern.
Das Abstellen bzw.Parken von Baustellenfahrzeugen auf dem Gelände ist nur eingeschränkt möglich. Fahrzeuge im Straßenraum dürfen die Anwohner nicht behindern.
Gehweg und Straße im Zufahrtsbereich sind arbeitstäglich zu reinigen. Speziell im Zeitraum mit mit starkem LKW Verkehr hat der AN grobe Verunreinigungen unverzüglich zu beseitigen.

4. Ausfüllen der Angebote
Alle Positionen im Hauptangebot sind vollständig mit Preisen zu versehen. Nebenangebote sind nicht zugelassen. In den Angebotspreisen müssen alle für die Herstellung und Montage erforderlichen Leistungen und Nebenleistungen enthalten sein.

5. Nachträge
Nachtragsangebote sind mit genauer Kalkulationsaufschlüsselung einzureichen. Alle Nachtragspreise sind auf der Grundlage des Hauptangebotes zu kalkulieren. Nachunternehemerangebote bzw. Rechnungen von Zulieferanten sind mit vorzulegen.

6.  Geräteeinsatz
Es wird darauf hingewiesen, dass der Auftragnehmer für die Ausführung der einzelnen Leistungen entsprechend geeignetes Gerät und Personal einzusetzen hat. Erforderliche Schutzvorrichtungen gegen Staubentwicklung sind ebenso wie Abschrankungen, Warnschilder und sonstige Sicherungsmaßnahmen, soweit sie im LV nicht gesondert aufgeführt sind, in die Angebotspreise einzukalkulieren.

7. Nebenleistungen
Die zur Erfüllung der Leistung erforderlichen Nebenleistungen, die im LV nicht näher erläutert bzw. beschreiben werden, wie z.B.
- Ein- und Abrüsten der Baustelle
- Rüst- und Verteilzeiten
- Vorhalten der Baustelleneinrichtung
- Materialtransporte
- Aufwendungen für Prüfungen bzw. Genehmigungen durch Behörden, Fach-und Versicherungsverbände sind in die Einheitspreise einzukalkulieren und werden nicht gesondert vergütet.
Um das Gebäude wird nach den Rohbauarbeiten ein Arbeits- und Schutzgerüst gestellt. Weitere erforderlichen Montagegerüste im Innenbereich  über einer Höhe von 2,00m werden bauseits nicht gestellt. Alle weiteren erforderlichen Gerüste sowie die evtl. erforderlichen Hilfs- und  Zwischengerüste sind in die Einheitspreise des Angebotes einzurechnen.

8. Koordination/Ablauf
Der Auftragnehmer darf Arbeiten, welche andere Leistungen überdecken, erst nach Abnahme der vorherigen Leistungen nur nach Anordnung durch die Bauleitung vornehmen. Sollte dieser Hinweis nicht beachtet werden, so kann die Bauleitung die kostenlose Freilegung der abzunehmenden Bauteile verlangen.
Der Auftragnehmer ist verpflichtet seinen Leistungsbereich in Koordination mit den anderen am Bau beteiligten Handwerkern zu erbringen, dass ein reibungsloser, ineinandergreifender Arbeitsablauf erfolgen kann.

9. Baustellenordnung / Sicherheits- und Gesundheitskoordinator
Für die Baustelle wird ein Sicherheits- und Gesundheitskoordinator bestellt. Es gilt die Baustellenordnung, die jedem Baustellenbeteiligten zur Kenntnis gegeben wird und entsprechend zu beachten ist.

10. Abfallentsorgung / Abfallwirtschaft
Die Entsorgung von Abfall und die Beseitigung von Verunreinigungen sind gemäß VOB/C Punkt 4.4.11 und 4.1.12 Nebenleistungen des Auftragnehmers. Wird vom AN trotz Aufforderung diesse Nebenleistung nicht oder nur unzureichend erbracht, so werden die Leistungen bauseits ausgeführt und die Kosten bei den Verursachern in Abzug gebracht.

11. Werkstofftrennung
Vom Auftragnehmer ist das Sortieren, Zwischenlagern und getrennte Aufladen der Baustellenabfälle, Abbruchteile usw. entsprechend den satzungsrechtlichen Bestimmungen in der jeweils neuesten Fassung der Eigenbetriebe Abfallwirtschaft vorzunehmen und in der Kalkulation der Einheitspreise zu berücksichtigen.
Trennung nach:
- Wertstoffen
- wiederverwertbarem Bauschutt (aufbereitungsfähig)
- Baustellenabfällen/Bauschutt (nicht verwertbar)
- Sonderabfällen
In die Preise sind die Kosten für den Materialtransport zum Container, die Stofftrennung und Transportkosten zur Deponie inkl. Deponiekosten mit einzurechnen.

## Zusätzliche techn. Vorbemerkungen
Für alle Arbeiten gelten die entsprechenden DIN Vorschriften in der neuesten Fassung.

Die Bauleistungen müssen den allgemein anerkannten Regeln der Technik und den Verarbeitungsrichtlinien entsprechen. Der Ausschreibung, der Ausführung, dem Aufmaß und der Abrechnung liegen die aktuelle Fassung der VOB sowie die einschlägigen Regelwerke zugrunde.

DIN 18299 VOB Teil C. Allgemein technische Vorschriften für Bauleitstungen.
DIN  4095  Dränung zum Schutz baulicher Anlagen
DIN 18195 Bauwerksabdichtungen
DIN 18000 Modulordnung im Bauwesen
DIN  18201 Toleranzen im Bauwesen
DIN 18202 Maßtoleranzen im Hochbau
DIN  18300 Erdarbeiten
DIN  18306 Entwässerungskanalarbeiten
DIN  18315 Verkehrswegebauarbeiten, Oberbauschicht ohne Bindemittel
DIN 18330 Maurerarbeiten
DIN 18331 Betonarbeiten
DIN 18335 Stahlbauarbeiten
DIN 18336 Abdichtungsarbeiten
DIN  18364 Korrosionsschutzarbeiten an Stahlbauten
DIN 18459 Abbruch- und Rückbauarbeiten
DIN 18533 Abdichtungsarbeiten
DIN 18540 Abdichtung von Anschlussfugen

Vorschriften und Richtlinien des Lieferwerkes für die manuelle und maschinelle Verarbeitung der Werkstoffe.

Weiter zu beachtende Normen gemäß den folgenden Hinweistexten der jeweiligen Titel.

Des weiteren sind sämtliche, zur Erbringung der beschriebenen Leistungen relevanten einschlägigen DIN-Vorschriften, sowie die Richtlinien der Fachverbände in ihrer neuesten Fassung unter Zugrundelegung der anerkannten Regeln der Technik gültig und zu erfüllen.

Neben der VOB - Teil C gelten alle übrigen Bestimmungen, Richtlinien, Merkblätter und Neuverordnungen in der jeweils bei Angebotsabgabe gültigen Fassung. nach Angebotsabgabe bekannt werdende Änderungen von DIN-Normen bzw. Berichtigungen und Ergänzungen von Vorschriften sind dem Architekten unverzüglich schriftlich mitzuteilen.

Dieser Leistungsbeschreibung liegt die VOB mit ihren Teilen B DIN 1961 Allgemeine Vertragsbedingungen für die Ausführung von Bauleistungen C DIN 18 299 allgemeine Regelungen für Bauarbeiten jeder Art zu Grunde.

DIN 4102-1  Brandverhalten von Baustoffen und Bauteilen,
UW  Unfallverhütunngsvorschriften
LBO  die jeweils gültige Landesbauordnung
AEB  die jeweils gültigen Abfallentsorgungsbestimmungen

## 003 Rohbauarbeiten

### Bereich 01 Baustelleneinrichtung

**01.1 Baustelleneinrichtung**
*** Pauschalposition
Einrichten, Vorhalten über die vereinbarte Leistungszeit sowie Räumen der Baustelle und Wiederherstellen des Geländes einschl. Entfernen von Fundamenten und Verunreinigung, mit folgenden in den Pauschalpreis einzurechnenden Leistungen, soweit sie nicht in nachfolgenden Einzelpositionen erfasst sind:
- Freimachen des Baugeländes
- Baustraßen, Bauwege
- Standplatz für Kran herstellen
- Lager- und Arbeitsplätze
- Verkehrssicherungseinrichtung einschl. Leistung zur Verkehrssicherung
- Baustellenbeleuchtung
- Installation von Baustrom, Bauwasser, Bauabwasser einschl. Verteilung und Anschlussleitung
- Kommunikationseinrichtungen
- Tages- und Wohnunterkünfte einschl. Sanitäreinrichtungen
- Lagerräume, Werkstatt, Magazin, Unterstelleinrichtungen
- Maschinen, Geräte, Werkzeuge
- Bauzaun, Schutzwände, Schutzdächer
- begehbare Abdeckungen
- provisorische Treppen außerhalb und innerhalb von Gebäuden einschl. Geländer
- Schutzgeländer
- Schützen der Grenzen zu Nachbargrundstücken, unfallsicher für die gesamte Bauzeit bis zur Übergabe
- Gebühren im Zusammenhang mit der Baustelleneinrichtung, soweit nicht durch Vorschriften anders geregelt
Menge: 1,000 psch

**01.2 Sicherung Betonmasten, Betonpfeiler**
Sicherung vorhandener Betonmasten, Betonpfeiler u. ä., vor Beginn der Arbeiten, Punkte einmessen.
Menge: 1,000 St

**01.3 Baustraße, Kies/Schotter, Unterbau**
Behelfsmäßige Baustraße mit Kies-Schotter-Tragschicht herstellen, einschl. des Unterbaus und beseitigen, wie folgt:
- Oberboden abtragen und seitlich lagern
- Straße auskoffern, Aushubmassen seitlich lagern oder anfüllen
- Planum herstellen
- Kies-Schotter-Tragschicht mit Sandabdeckung
- Tragschichtoberfläche während der Bauzeit nach Erfordernis ergänzen und warten
- nach Baufertigstellung Oberbau räumen
- seitlich gelagerten Boden anfüllen
- Grobplanie im Oberboden
Oberboden: bis 30 cm
Auskofferung: 15 cm
Tragschicht: 30 cm
Menge: 50,000 m²

**01.4 Baustraße vorhalten, Unterhalt**
Baustraße oder als Baustraße genutzte vorhandene Straßen und Wege vorhalten und unterhalten. Winterdienst wird separat vergütet.
Art der Baustraße : '....'
Menge: 500,000 m²Mt

**01.5 Bauwasseranschluss mit Messeinrichtung**
Bauwasseranschluss mit Messeinrichtung, auch für Fremdfirmen nutzbar, herstellen, vorhalten, unterhalten, frostsicher verwahren und nach Fertigstellung des Bauwerks abbauen.
Die behördlichen Anträge für die Einrichtung und Beseitigung der Anlage sind ohne Mitwirkung des AG zu stellen.
Ausführung:
- 2 Absperrventile
- 1 Entleerungshahn
- 1 Erdungsbrücke
Nennweite Hauptanschluss : '....'
Anzahl der Entnahmestellen : '....'
Ventil und Schlauchverschraubung : '....' St, DN 20
Vorhaltedauer: gemäß den vorgesehenen Ausführungsterminen
Menge: 1,000 St

**01.6 Bauwasseranschluss, Vorhaltung**
Verlängerte Vorhaltung des Bauwasseranschlusses über die vereinbarte Leistungszeit hinaus.
Für den Werktag wird 1/6 des Wochensatzes berechnet.
Vorhaltedauer : '....' Wochen
Menge: 50,000 StWo

**01.7 Anschlussleitung Bauwasser, DN 10**
Anschlussleitung für Bauwasser zwischen Übergabepunkt am öffentlichen Netz sowie Baustelle.
Ausführung: oberirdisch, frostgeschützt
Nenngröße: DN 10
Menge: 10,000 m

**01.8 Sanitärcontainer, WC-/Duschanlagen**
Sanitärcontainer mit WC- und Duschanlagen antransportieren, aufstellen und nach Beendigung der Bauarbeiten abbauen und abfahren. Nutzung durch die am Bau beteiligten Firmen.
Ausstattung:
- Elektro-/Propangasheizung
- Beleuchtung
- 4 WC-Anlagen, 4 Urinale, 4 Waschbecken, 2 Duschen,  davon 2 WCs Damen und 1 Dusche Damen
- Kanal-, Wasser- und Elektroanschluss an vorhandene  Leitungen anschließen
Menge: 1,000 St

**01.9 Sanitärcontainer, WC-/Duschanlagen, Unterhalt**
Sanitärcontainer mit WC- und Duschanlagen für die Nutzung der am Bau beteiligten Firmen vorhalten und unterhalten. Die Kosten für Energie, Heizung, Wartung und tägliche Reinigung sind im Preis enthalten.
Außer den vollen Monaten werden Teilzeiten nach Tagen zu 1/30 des Einheitspreises abgerechnet.
Nutzungsdauer : '....' Monate
Menge: 10,000 StMt

**01.10 Bürocontainer, 30 m², Auftraggeber**
Bürocontainer, einschl. Unterbau und Anschluss Haustechnik, stapelbar, Nutzung durch den Auftraggeber, antransportieren, aufstellen und nach Beendigung der Bauarbeiten beseitigen, in folgender Ausführung:
- Elektro-/Propangasheizung
- Beleuchtung und Telefon-/Internetanschluss, inkl. Anschlussgebühr und an vorhandene Leitungen anschließen
- Tischkopiergerät
- 1 Waschbecken
- 1 Kühlschrank
- Fußabstreiferrost
- Papierkorb
- Wassereimer
- Pinnwand
- Tischlampe
- Garderobenhaken
- Beschilderung (Bauleitung, Büro, Nichtraucherpiktogramm o.ä.)
-  Profilzylinder mit 5 Schlüsseln
Standardeinrichtung: 1 Schreibtisch verschließbar
  4 Ablagetische
  1 Aktenschrank
  1 Kleiderschrank
  12 Stühle
Anzahl der Module: 2 Stück (je 15 m²)
Grundfläche: ca. 30 m²
Menge: 1,000 St

**01.11 Bürocontainer, 30 m², Vor- und Unterhalt**
Bürocontainer vorhalten und unterhalten. Die Kosten für Energie, Heizung, Wartung und tägliche Reinigung sind im Preis enthalten.
Außer den vollen Monaten werden Teilzeiten nach Tagen zu 1/30 des Einheitspreises abgerechnet.
Containergröße: ca. 30 m²
Nutzungsdauer :ca. 18Monate
Menge: 10,000 StMt

**01.12 Tagesunterkunftcontainer, 8 Personen, 15 m²**
Container als Tagesunterkunft aufstellen, einschl. Unterbau und Anschluss Haustechnik, stapelbar, evtl. Nutzung durch Subunternehmer, 4 Wochen vorhalten und räumen.
Betriebskosten, Reinigung und Vorhaltung über 4 Wochen hinaus werden gesondert vergütet. Inkl. Anschluss an vorhandene Leitungen
Ausstattung:
Außenwände: doppelwandig, wind- und regendicht, wärmegedämmt, Fußbodenbelag aus Linoleum, Elektroinstallation
Elektro-Wandheizer
- Windfang als Vorhang
- Außentür mit Profilzylinderschloss
- PVC-Bodenbelag
- zwei isolierverglaste Fenster
Möblierung:
- 2 Tische
- 8 Stühle
- 8 Stahlblech-Schränke
Grundfläche: 15 m²
Raumhöhe: 2,30 m
Menge: 1,000 St

**01.13 Tagesunterkunftcontainer, Unterhalt**
Container für Tagesunterkunft vorhalten und unterhalten. Die Kosten für Energie, Heizung, Wartung und tägliche Reinigung sind im Preis enthalten.
Außer den vollen Monaten werden Teilzeiten nach Tagen zu 1/30 des Einheitspreises abgerechnet.
Containergröße: ca. 15 m² (6,0/2,5 m)
Nutzungsdauer : '....' Monate
Menge: 10,000 StMt

**01.14 Kellerdeckenabdichtung, provisorisch**
Provisorische Kellerdeckenabdichtung nach Abbruch Gebäude und Freilegung Decke über KG.
gegen Windlasten gesichert und witterungsfest, auf Beton-Kellerdeckenfläche, einschl. Unterhaltung, entstandene Fehlstellen ausbessern. Ausführung nach Wahl des Auftraggebers.
z.B als Bitumenschweißbahn mit ausreichender seitlicher Überlappung um Wassereintritt in den Keller zu verhindern.
Menge: 70,000 m²

**01.15 Baukran, Bereitstellung, 50 tm**
Baukran als Turmdrehkran ohne Gleisanlage auf Baustelle anliefern und bereitstellen, samt späterem Abbau und Abtransport. Bei Aufstellen auf städtischem Grund ist die Genehmigung des Kreisverwaltungsreferates einzuholen. Die Gebühren hierfür sowie evtl. Standgebühren sind in den Einheitspreis einzurechnen.

Grundvorhaltezeit: Bauzeit eigenes Gewerk
Standort des Krans : siehe Grundriss Baustelleneinrichtung
Nennlastmoment: 50 tm
Windbelastung gem. DIN EN 14439: C25
Menge: 1,000 St

**01.16 Baukran, Vorhaltung, 50 tm**
Baukran als Turmdrehkran ohne Gleisanlage, Vorhaltung, inkl. städtische Gebühren.
Nennlastmoment: 50 tm
Menge: 6,000 StMt

**01.17 Schnurgerüst, Einmessarbeiten**
*** Pauschalposition
Schnurgerüst rings um die Baugrube, standsicher verstrebt, aufstellen.
Die durchgehend angeordneten Horizontalbohlen zum Einschneiden für den Vermessungsingenieur müssen absolut waagerecht und mindestens 1,00 m über Gelände angebracht werden. Es darf erst nach erfolgtem Anlegen sämtlicher Umfassungs- und tragender Zwischenwände im EG entfernt werden.
Menge: 1,000 psch

**01.18 Abnahme Schnurgerüst, Vermessungsbüro**
*** Pauschalposition
Schnurgerüst von einem unabhängigen Vermessungsbüro überprüfen lassen. Festgestellte Abweichungen in einem Messprotokoll darstellen, Schnurgerüst entsprechend nacharbeiten.
Die Ausführung dieser Leistung erfolgt nach ausdrücklicher Anordnung durch den Auftraggeber.
Menge: 1,000 psch

**01.19 Absteckung Hauptachsen**
*** Pauschalposition
Absteckung der Hauptachsen für das zu errichtende Bauwerk, einschl. entsprechender Sicherung der Achspunkte, amtlicher TOP-Punkt in Baufeldnähe vorhanden, die Achsen sind unverrückbar zu vermarken.
Lage und Vermessungsdaten der Achsen sind in einem Bestandsplan einzutragen.
Menge: 1,000 psch

**01.20 Höhenfestpunkt herstellen, Tiefe 80 cm**
Höhenfestpunkt bestehend aus einem Bolzen mit Rundkopf (mind. 10 cm lang) in einem Betonfundament aus C 30/37 (Querschnitt mind. 0,07 m²) inkl. aller Nebenarbeiten komplett herstellen.
Die Lage ist gemeinsam mit dem AG festzulegen.
Die Höhenfestpunkte sind gleich nach Auftragserteilung herzustellen und vor Durchführung der ersten Geländeaufnahme durch den AN auf die vom AG zur Verfügung gestellten Höhenfestpunkte einzumessen.
Während und nach Ablauf von Frostperioden sind die Höhenlagen der Festpunkte zu kontrollieren und Veränderungen zu protokollieren.
Gründungstiefe: 80 cm
Menge: 6,000 St

**01.21 Meterriss, Geschosse**
Meterriss nach Rohbau-Fertigstellung der einzelnen Geschosse bzw. Bauteile, in Abstimmung mit der Bauleitung, an allen Treppenhäusern, Zugängen und Bereichstüren. Ausführung nach Wahl des Auftragnehmers.
Der Meterriss ist so herzustellen, dass ein Beseitigen oder Verändern nicht ohne Hilfsmittel möglich ist.
Menge: 5,000 St

### Bereich 02 Erdarbeiten

**02.1 Baugrubenaushub, feinkörniger Boden, mit Abfuhr**
Boden inkl. Oberboden der Baugrube lösen, laden und Aushubmaterial abfahren, einschl. Grobplanum. Deponiegebühr gesondert.

Aushubtiefe : ca. 1 m unter UK neue Bodenplatte
Homogenbereich: gemäß Bodengutachten

Bodenbeschreibung: gemischt- bis feinkörniger Boden
Boden-Hauptbestandteile: Ton, Schluff, Lehm

Abtraggeräte: Greifbagger, Ladeschaufel
Menge: 2031,267 m³

**02.2 Suchschlitz Leitungsortung, verfüllen**
Suchschlitz zur Freilegung oder Ortung von Wasserleitungen, Kabeln, Kanälen oder sonstigen Hindernissen im Boden, ausheben.
Aushubmaterial seitlich lagern und nach Markierung Einmessen und Dokumentation der Stellen, wieder einbauen und verdichten.
Die Position ist nur anzuwenden, wenn die Lage vor Beginn der Erdarbeiten nicht angegeben werden kann.
Bodenbeschreibung: gemischt- bis feinkörniger Boden, kein Fels
Boden-Hauptbestandteile: Sand, Kies, Steine, Feinkorn

Abtraggerät: Löffelbagger
Aushubtiefe: 2,00 m
Menge: 30,000 m³

**02.3 Sicherung Rohrleitung, Abwasser**
Rohrleitung, abwasserführend, im Zuge der Aushubarbeiten durch geeignete Maßnahmen sichern.

Nennweite: bis DN 100
Leitungstiefe : ca. 80cm unter der vorhandenen Bodenplatte
Bodenart: gemäß Bodengutachten
Menge: 30,000 m

**02.4 Sicherung Rohrleitung, Wasserdruck**
Rohrleitung, unter Wasserdruck, im Zuge der Aushubarbeiten durch geeignete Maßnahmen sichern.

Nennweite: bis DN 100
Leitungstiefe : ca. 80cm unter der vorhandenen Bodenplatte
Bodenart: gemäß Bodengutachten
Menge: 20,000 m

**02.5 Deponiegebühren, Baugrubenaushub, m³**
Deponiegebühren für das Entsorgen des Baugrubenaushubs. Transportgebühren werden separat vergütet.
Bodenart: gemäß Bodengutachten, nicht kontaminiert
Menge: 2031,267 m³

**02.6 Fundamentaushub, Einzelfundamente, gemischtkörn. leicht lösb. Boden, verfüllen**
Boden ab Baugrubensohle für Einzelfundamente abtragen, einschl. Herstellen des Planums der Sohle, das Aushubmaterial zur Wiederverwendung seitlich lagern, das Fundament nach Fertigstellung hinterfüllen, Restaushubmaterial entsorgen.

Fundamentbreite : max. 80 cm
Förderweg: max. 50 m
Aushubtiefe: bis 1,25 m
Homogenbereich: gemäß Bodengutachten

Bodenbeschreibung: gemischt- bis feinkörniger Boden,
Boden-Hauptbestandteile: Sand, Kies, Steine, Feinkorn

Abtraggerät: Löffelbagger
Menge: 10,000 m³

**02.7 Bodenaushub Unterfangung, Handaushub, leicht lösbar, Fundament bis 1,00 m²**
Boden für Unterfangung lösen und entsorgen, Aushub von Hand im Bereich der Anschlüsse an Kirchengebäude

Fundamentquerschnitt: bis 1,00 m²
Aushubtiefe: bis 1,25 m
Bodenprofil: gemäß Bodengutachten

Bodenbeschreibung: gemischt- bis feinkörniger Boden
Boden-Hauptbestandteile: Kies, Sand, Steine, Feinkorn
Menge: 3,000 m³

**02.8 Baugrubensohle planieren und verdichten**
Baugrubensohle nach dem Aushub planieren und verdichten. Ausführung unmittelbar vor dem Einbringen der Sauberkeitsschicht als planebene Fläche, mit höchstens +/- 2 cm Höhendifferenz auf eine Länge von 5,0 m.
Überschüssiges Material entsorgen.
Art des Bodens: gemäß Bodengutachten
Verdichtungsgrad DPr : '....' %
Menge: 743,360 m²

**02.9 Baugrube für den Fettabscheider**
Fettabscheider aus Polyethylen
Baugrube für den Fettabscheider:
Abmessungen:
Breite ca. 7,35 m
Länge ca. 9,40m
Einbautiefe 2,30m
Aushub gemäß DIN 18300
Böschung / Arbeitsraum / Verbau gemäß DIN 4124
anstehender Boden:
Bodengruppe G1 bis G4 gemäß ATV-DVWK-A 127
Verdichtungsgrad DPr t 95
Gründung: Bodengruppe G1 gemäß ATV-DVWK-A 127 bzw.
Bodengruppe GE, GW, Gi, SE, SW oder SI gemäß DIN 18196
Verdichtungsgrad DPrt 97 %  Schichtdicke t 30 cm
Abmessung: t 1,0 m umlaufend um Bauwerksaußenkante,
erforderlichenfalls Bodenaustausch / Bodenverbesserung
vornehmen.
Gründung herstellen ca. BxL 1,50x3,20m
Der Einbau des Fettabscheiders erfolgt mittels Kran
durch Lieferfirma des Fettabscheiders.
Einbau:
Verfüllung Arbeitsraum / Einbettung:
- Bodengruppe G1 gemäß ATV-DVWK-A 127 bzw.
Bodengruppe GE, GW, Gi, SE, SW oder SI gemäß DIN 18196
- Verdichtungsgrad DPr t 97 %
- Abmessung t 1,0 m umlaufend um Bauwerksaußenkante
von Oberkante Gründung bis Geländeoberkante
- lagenweiser Einbau mit Lagen d 30 cm
- inkl. Sandbett vor Einbau des Fettabscheiders
- inkl. verfüllen der Baugrube
- Größtkorn 16 mm
Menge: 1,000 St

**02.10 Boden planieren, Lagermaterial**
Auf der Baustelle lagernden Boden aufladen, transportieren und an von der Bauleitung angegebenen Stellen für Hinterfüllungen etc. einbauen und verdichten.
Einbauhöhe : ca. 30 cm
Förderweg: bis 50 m
Art des Bodens: gemäß Bodengutachten
Verdichtungsgrad DPr : gem. Bodengutachten
Menge: 615,236 m³

**02.11 Planum Baugrube, herstellen, Abweichung +/- 3 cm**
Planum herstellen in Baugruben.
Zul. Abweichung von Sollhöhe: +/- 3 cm
Art des Bodens: gemäß Bodengutachten
Sohlenbreite: 2,5 bis 3,5 m
Menge: 743,360 m²

**02.12 Sauberkeitsschicht in Baugruben, Kies**
Sauberkeitsschicht in Baugruben schichtenweise einbauen und verdichten, mit zu liefernden Stoffen, Arbeiten mit Gerät.
Tiefe Baugrube : '....'
Zul. Abweichung von Sollhöhe: +/- 3 cm
Verdichtungsgrad DPr: mind. 98 %
Stoffart: Kies
Körnung: 4/8
Schichtdicke :5 cm
Menge: 36,924 m³

**02.13 Sauberkeitsschicht in Fundamentgruben, Splitt, 5cm**
Sauberkeitsschicht in Baugruben einbauen und verdichten, mit zu liefernden Stoffen, Arbeiten mit Gerät.
Tiefe Baugrube : ca. 1,2 m
Zul. Abweichung von Sollhöhe: +/- 3 cm
Verdichtungsgrad DPr: mind. 95 %
Stoffart: Splitt
Körnung: 0/22
Schichtdicke: ca. 20 cm
Sohlenbreite: ca. 1,50 m
Menge: 0,245 m³

**02.14 Auffüllung, Arbeitsraum und Böschung**
Auffüllung mit nichtbindigem verdichtungsfähigem Liefermaterial, als Ausgleichsschicht unter der Kiesschicht, Material lagenweise einbauen und verdichten.
Verdichtungsgrad DPr gem. Bodengutachten
Angeb. Material : 0/32-0/56
Menge: 615,236 m³

**02.15 Kiesfilterschicht, Liefermaterial, Höhe 30 cm**
Kiesfilterschicht, liefern, und als kapillarbrechende Filterschicht unterhalb der Boden- oder Fundamentplatten zwischen Fundamentbauteilen einbauen und verdichten.
Körnung Lieferkies: 16/32 mm
Einbauhöhe: i.M. 30 cm
Verdichtungsgrad DPr : '....' %
Zul. Abweichung von Sollhöhe: +/- 3 cm
Menge: 743,360 m²

**02.16 Untergrund Frostschutzschicht verdichten**
Untergrund nach getätigtem Aushub für Frostschutzschicht ausreichend verdichten.
Verdichtungsgrad DPr : '....' %
Menge: 743,360 m²

**02.17 Baugrubensohle verdichten, DPr bis 95 %, gemischtkörniger Boden**
Baugrubensohle nach Aushub verdichten.
Verdichtungsgrad DPr: 92 % bis 95 %
Art des Bodens: gemischtkörnig
Menge: 743,360 m²

**02.18 Böschung abdecken, Folie**
Böschung der Baugrube zur Sicherung gegen Tagwasser mit Polyethylenfolie, abdecken, einschl. windsicherer Befestigung, laufendem Unterhalt und späterer Beseitigung.
Foliendicke: 0,5 mm
Menge: 268,590 m²

**02.19 Rohrgrabenaushub, grobkörniger, leicht lösbarer Boden, bis 1,25 m**
Rohrgraben- und Schachtaushub, Aushub laden und nach Angaben des AG im Baustellenbereich seitlich lagern.
In den Einheitspreis alle Nebenarbeiten wie zusätzliche Vertiefungen, Planie der Grabensohle, Mehraushub im Bereich der Schächte und Arbeitsräume für Rohrverbindungen einrechnen.
Grabenbreite : bis 60 cm
Homogenbereich: gemäß Bodengutachten

Bodenbeschreibung: gemischt - feinkörniger Boden
Boden-Hauptbestandteile: Kies, Sand, Steine

Abtraggeräte: Löffelbagger, Greifbagger
Rohrgrabentiefe: bis 1,25 m
Menge: 96,000 m³

**02.20 Rohrgrabenaushub laden, entsorgen**
Rohrgraben- und Schachtaushub, überschüssiges oder nicht verdichtungsfähiges Material laden und entsorgen.
Bodenart: gemischtkörnig / feinkörnig
Menge: 96,000 m³

**02.21 Grabensohle verdichten**
Rohrgrabensohle verdichten.
Art des Bodens: gemischtkörnig, kein Fels
Verdichtungsgrad DPr: 97 %
Verformungsmodul EV2: mind. 45 MN/m²
Menge: 120,000 m²

**02.22 Geotextil Klasse 2, Baugrube**
Geotextil aus Polyestergarnen als Armierungsgitter liefern und mit Überlappung verlegen, falls erforderlich Unterbau vorspritzen.
Geotextil: Gitter aus Polyester, bitumenbeschichtet, lösungsmittelbeständig
Straßenbau-Klasse: 2, 1000 N bis 1500 N
Flächengewicht: mind. 125 g/m²
Bereich: Baugrube
Menge: 743,360 m²

**02.23 Lastplattendruckversuch, Prüfprotokoll**
Prüfungen zur Ermittlung der Verdichtungs- bzw. Tragfähigkeitswerte mittels Lastplattendruckversuch nach DIN 18134 durch unabhängiges Prüflabor, einschl. Bereitstellung der erforderlichen Fahrzeuge/Geräte, Prüfprotokolle in dreifacher Ausfertigung.
Geforderter Verdichtungsgrad DPr : '....' %
Menge: 4,000 St

**02.24 Proctor-Versuch, Bodenverdichtung**
Proctor-Versuch nach DIN 18127 zur Bestimmung/Prüfung der Bodenverdichtung, als Baugrunduntersuchung durch anerkanntes Prüflabor durchführen. Ort der Prüfung nach Wahl des Auftraggebers bzw. des Bodengutachters.
Bodenart: gemäß Bodengutachten
Entnahmetiefe : '....'
Entnahmestelle(n) : '....'
Menge: 3,000 St

### Bereich 03 Stützmauer KiTa

*Hinweis: Rückbau und Wiederherstellung Parkplatz Nachbar*
Im Zuge der Aushubarbeiten für die Stützmauer an der Grenze wird der benachbarte Parkplatz entlang des Aushubbereiches aufgenommen und wiederhergestellt.

**03.1 Abbruch Einfassung aus Betonbordstein 10/25/100**
Abbruch Einfassung aus Betonbordstein
10/25/100
einschl. Bettung und Rückenstütze aus Beton aufnehmen,
Geräteeinsatz ist möglich,
Totalabbruchmaßnahme
Die Kosten der Entsorgung werden gesondert vergütet.
Menge: 3,000 m

**03.2 Betonpflaster aufnehmen, säubern, lagern und wieder einbauen**
Betonpflaster als Verbundpflaster ca. 20x10x10 cm einschl. Bettung aufnehmen, säubern,
seitlich lagern und wieder profilgerecht einbauen,
Geräteeinsatz ist möglich.
Bereiche: Zufahrt neue Garage und Gehweganarbeitung
Menge: 50,000 m2

**03.3 Wassergeb. Weg und Schottertragschicht aufnehmen, Material wieder einbauen**
Wassergebundener Weg und Schottertragschicht aufnehmen, einbauen,
Wegebreite bis ca. 2,5 m,
Materialdicke: D= ca. 40 cm,
abbrechen, laden, im Baubereich lagern und in Teilflächen zum Verfüllen des Maueraushubs
wieder einbauen, lagenweise verdichten.
Material bestehend aus ungebundenem gebrochenem Schotter,

Abgerechnet wird nach Abtragsprofilen.
Menge: 50,000 m3

**03.4 Unterlage profilieren und verdichten**
Unterlage profilieren, zur Aufnahme einer Tragschicht ohne Bindemittel, Auf- und Abtrag bis 10 cm, zulässige Abweichung von der Sollhöhe +/- 2 cm.
Verdichten Bodenklassen 3 und 4 DIN 18300, Verdichtungsgrad mind. DPr 0,95, Verformungsmodul mind. EV2 45 MN/m2.
Bereiche: Planum Wiederherstellung Parkplatz
Menge: 140,000 m2

**03.5 Frostschutzschicht, 0/45 D 20cm**
Frostschutzschicht, Verdichtungsgrad mind. DPr 1, Verformungsmodul auf der Oberfläche mind. EV2 100 MPa, aus Baustoffgemisch für Frostschutzschicht, ohne RC-Baustoffe und industriell hergestellte Gesteinskörnungen, Körnung 0/45,
Schichtdicke 20 cm,
abgerechnet wird nach Auftragprofilen.
Menge: 30,000 m3

**03.6 Schottertragschicht 0/32, D 15 cm**
Schottertragschicht ZTVT-StB, in Parkplätzen und Wegen,
Verformungsmodul mind. EV2 80 MPa, aus Schotter-
Splitt-Sand-Gemisch, Körnung 0/32,
Schichtdicke 15 cm.
Menge: 25,000 m3

**03.7 Betonbord TB 8/20**
Bordstein aus Beton, DIN EN 1340, Maße DIN 483,
Form TB 8/20, liefern und höhen-, sowie fluchtgerecht versetzen. Farbton/ Oberfläche: betongrau,
Witterungswiderstand D, Abriebwiderstand I, Biegezugfestigkeit T, einschl. Absenkungen, mit Fundament und einseitiger Rückenstütze aus Beton mit einer Zusammensetzung C 20/25 DIN EN 206-1 und DIN 1045-2, Bettungsdicke 20 cm, Breite der Rückenstütze 15 cm, im Abstand von ca. 8 m durchgehende Dehnungsfugen in Betonfundament, Betonrückenstütze und Bordsteinfuge
durch Trennschichten aus Bitumenpappe oder
bitumenimprägniertem PUR-Schaumstoff.
Menge: 3,000 m

*Hinweis: Wassergebundener Weg*

**03.8 Dynamische Schicht**
Dynamische Schicht in Wegen und Plätzen,
aus korngestuftem Schotter-Splitt-Brechsand-Gemisch,
Körnung 0/16, Farbton: anthrazit, Rundprofil,
Schichtdicke im verdichteter Stärke 6 - 8 cm,
Einbau nur in erdfeuchtem Zustand (Wassergehalt ca. 8%)
nur statische Verdichtung mit einer Walze
Verdichtungsgrad und Verformungsmodul müssen den
geforderten Werten der Tragschicht entsprechen und
nachgewiesen werden, auf der Oberfläche der Dynamischen Schicht müssen Ev2 >= 80 MN/m² und DPr >= 97% erreicht werden. Abweichung von der Ebenheit
innerhalb einer 4 m langen Messstrecke nicht größer als
1,5 cm. Gesteinsart Basalt
Menge: 85,000 m2

**03.9 Deckschicht ohne Bindemittel**
Deckschicht ohne Bindemittel in Wegen und Plätzen,
aus korngestuftem Splitt-Sand Gemisch,
Körnung 0-5, Schichtdicke 2-3 cm, Rundprofil,
Abweichung von der Ebenheit innerhalb einer 4 m langen Messstrecke nicht größer als 2 cm, einbauen, einschlämmen und verdichten.

Material / Herkunft: wie Vorposition.
Menge: 85,000 m2

**03.10 Nachbehandlung Deckschicht**
Deckschicht ohne Bindemittel 4 Wochen nachbehandeln,
d.h. 1x pro Woche wässern und walzen,
Anzahl der Nachbehandlungen 4
Die Abnahme erfolgt nach dem 4. Pflegegang.
Die Leistungen sind anhand von Tagesrapporten zu
belegen.
Menge: 85,000 m2

*Hinweis: Stützwand aus Mauerscheiben*

**03.11 Boden lösen lagern einbauen**
Boden profilgerecht lösen, lagern, und profilgerecht im Baustellenbereich im Bereich Stützwand wieder einbauen und lagenweise verdichten,
Verdichtungsgrad mind. DPr 0,95,
Abtragtiefe bis ca. 3,20 m,
Einbauhöhe bis ca. 2,55 m,

Boden mit vorwiegend mittelplastischen Tonen (TM)
DIN 18196, von halbfestser bis steifer Konsistenz,
mit natürlichen Wassergehalten zwischen 14,9 und 20 %.

Ab Tiefen von 1,70m bzw. 2,10 m unter GOK stehen stark verwitterte bis vollständig verwitterte, mürbe und blättrige Tonsteine an (Felsersatz/Tonstein).

Baumaßnahme der Geotechnischen Kategorie 2 DIN 4020,
Mengenermittlung nach Aufmaß an Abtragprofilen.
Menge: 85,000 m3

**03.12 Bodenaushub, lösen und lagern bis Tiefe 3,20 m.**
Boden profilgerecht lösen bis Tiefe ca. 3,20 m
und bauseits auf Haufwerken zum Abtransport lagern.
Homogenbereich 1

Boden mit vorwiegend mittelplastischen Tonen (TM)
DIN 18196, von halbfestser bis steifer Konsistenz,
mit natürlichen Wassergehalten zwischen 14,9 und 20 %.

Ab Tiefen von 1,70m bzw. 2,10 m unter GOK stehen stark verwitterte bis vollständig verwitterte, mürbe und blättrige Tonsteine an (Felsersatz/Tonstein).

Baumaßnahme der Geotechnischen Kategorie 2 DIN 4020,

Frostempfindlichkeitsklasse ZTVE-StB 09: F1-3

Abfall ist nicht schadstoffbelastet und nicht gefährlich, Material gem. AVV-Nr. 17 05 04 "Boden und Steinen mit Ausnahme derjenigen, die unter 170503 fallen".

Mengenermittlung nach Aufmaß an Abtragsprofilen.

Die Kosten für die Entsorgung/Verwertung werden gesondert vergütet.
Menge: 80,000 m3

**03.13 Abfall nicht gefährlich AVV170504 nicht schadstoffbelastet**
Bau- und Abbruchabfälle, Boden, Steine und Baggergut,
nicht gefährlich,
Abfallschlüssel nach AVV (Abfallverzeichnis-Verordnung) 170504 Boden/Steine, nicht schadstoffbelastet,
bis BM 0*,
auf Baustelle lagernd, laden, mit LKW des AN zur Verwertungs- / Entsorgungsstelle transportieren.
Die Vergütung der Verwertung / Entsorgung übernimmt AN. Mengenermittlung / Abrechnung nach Wiegekarte.

zur Anlage nach Wahl des AN,
Anlage (Bezeichnung/Ort) '....................................................'
vom Bieter einzutragen.
Menge: 130,000 m3

**03.14 Unterlage profilieren und verdichten**
Unterlage profilieren, zur Aufnahme einer Tragschicht ohne Bindemittel, Auf- und Abtrag bis 10 cm, zulässige Abweichung von der Sollhöhe +/- 2 cm.
Verdichten Bodenklassen 3 und 4 DIN 18300, Verdichtungsgrad mind. DPr 0,95, Verformungsmodul mind. EV2 45 MN/m2.
Menge: 100,000 m2

**03.15 Frostschutzschicht 016/32**
Frostschutzschicht, Verdichtungsgrad mind. DPr 1,
Ev2 120 MN/m2,
aus Baustoffgemisch für Frostschutzschicht, ohne RC-Baustoffe, Körnung 16/32, Schichtdicke über 15 cm.
Menge: 15,000 m3

**03.16 Winkelstützwände H 280 L 99, Sichtseite innen, Lastfall 7**
Einfassung aus Winkelstützelementen, als Stahlbetonfertigteil, Sichtseite innen.
Festigkeitsklasse C 35/45 DIN EN 206, DIN 1045-2,
Winkelstützwände Typ 255/99/12-25 cm,
Lastfall 7,

Beton Festigkeitsklasse C 35/45 DIN EN 206, DIN 1045-2, Expositionsklassen XC4, XD1, XF2 und WA (Luftseite) und XC2, WA (Erdseite) in der Betongüte C35/45. Die Bemessung erfolgt gem. DIN 1992-1-1.
Die erdstatischen Nachweise werden nach DIN EN 1997-1 geführt.
Es wird Betonstahl der Güte B500A eingesetzt.
Ein statischer Nachweis ist zu erbringen.

Sichtbeton grau zur Fußseite, Sichtkanten gefast,
fußabgewandte Seite ca. 45 cm geglättet,
sonst gerüttelt rauh mit Versetzhilfen.
Höhe: 280 cm
Baulänge: 99 cm
Fußschenkel: ca. 150 cm
Wandung: 12 - 25 cm
Gewicht: ca. 1930 kg/Stk
Einbindetiefe: 70 cm
Nutzhöhe: 210 cm
Fundament aus Beton mit einer Zusammensetzung C 20/25 DIN EN 206 und DIN 1045-2, Dicke 20 cm,
Fertigteile engfugig verlegen, Fugen rückseitig abdichten, im Abstand von ca. 8 m durchgehende Bewegungsfugen in Betonfundament und Fertigteilfugen durch Trennschicht aus Bitumenpappe.
Menge: 28,000 m

**03.17 Winkelstützwände H 255 L 99, Sichtseite innen, Lastfall 7**
Einfassung aus Winkelstützelementen, als Stahlbetonfertigteil, Sichtseite innen.
Festigkeitsklasse C 35/45 DIN EN 206, DIN 1045-2,
Winkelstützwände Typ 255/99/12-25 cm,
Lastfall 7,

Beton Festigkeitsklasse C 35/45 DIN EN 206, DIN 1045-2, Expositionsklassen XC4, XD1, XF2 und WA (Luftseite) und XC2, WA (Erdseite) in der Betongüte C35/45. Die Bemessung erfolgt gem. DIN 1992-1-1.
Die erdstatischen Nachweise werden nach DIN EN 1997-1 geführt.
Es wird Betonstahl der Güte B500A eingesetzt.
Ein statischer Nachweis ist zu erbringen.

Sichtbeton grau zur Fußseite, Sichtkanten gefast,
fußabgewandte Seite ca. 45 cm geglättet,
sonst gerüttelt rauh mit Versetzhilfen.
Höhe: 255 cm
Baulänge: 99 cm
Fußschenkel: ca. 140 cm
Wandung: 12 - 25 cm
Gewicht: ca. 1795 kg/Stk
Einbindetiefe: 65 cm
Nutzhöhe: 190 cm
Fundament aus Beton mit einer Zusammensetzung C 20/25 DIN EN 206 und DIN 1045-2, Dicke 20 cm,
Fertigteile engfugig verlegen, Fugen rückseitig abdichten, im Abstand von ca. 8 m durchgehende Bewegungsfugen in Betonfundament und Fertigteilfugen durch Trennschicht aus Bitumenpappe.
Menge: 21,000 m

**03.18 Winkelstützwände H 180 L 99, Sichtseite innen, Lastfall 7**
Einfassung aus Winkelstützelementen, als Stahlbetonfertigteil, Sichtseite innen.
Winkelstützwände Typ 180/99/12-15 cm,
Lastfall 7,

Beton Festigkeitsklasse C 35/45 DIN EN 206, DIN 1045-2,
Expositionsklassen XC4, XD1, XF2 und WA (Luftseite) und
XC2, WA (Erdseite) in der Betongüte C35/45.
Die Bemessung erfolgt gem. DIN 1992-1-1.
Die erdstatischen Nachweise werden nach DIN EN 1997-1 geführt.
Es wird Betonstahl der Güte B500A eingesetzt.
Ein statischer Nachweis ist zu erbringen.

Sichtbeton grau zur Fußseite, Sichtkanten gefast,
fußabgewandte Seite ca. 45 cm geglättet,
sonst gerüttelt rauh mit Versetzhilfen.
Höhe: 180 cm
Baulänge: 99 cm
Fußschenkel: ca. 100 cm
Wandung: 12 - 15 cm
Gewicht: ca. 855 kg/Stk
Einbindetiefe: 50 cm
Nutzhöhe: 130 cm
Fundament aus Beton mit einer Zusammensetzung C 20/25 DIN EN 206 und DIN 1045-2, Dicke 20 cm,
Fertigteile engfugig verlegen, Fugen rückseitig abdichten, im Abstand von ca. 8 m durchgehende Bewegungsfugen in Betonfundament und Fertigteilfugen durch Trennschicht aus Bitumenpappe.
Menge: 1,000 m

**03.19 Winkelstützwände H 130 L 99, Sichtseite innen, Lastfall 7**
Einfassung aus Winkelstützelementen, als Stahlbetonfertigteil, Sichtseite innen.
Winkelstützwände Typ 130/99/12-15 cm,
Lastfall 7,

Beton Festigkeitsklasse C 35/45 DIN EN 206, DIN 1045-2,
Expositionsklassen XC4, XD1, XF2 und WA (Luftseite) und
XC2, WA (Erdseite) in der Betongüte C35/45.
Die Bemessung erfolgt gem. DIN 1992-1-1.
Die erdstatischen Nachweise werden nach DIN EN 1997-1 geführt.
Es wird Betonstahl der Güte B500A eingesetzt.
Ein statischer Nachweis ist zu erbringen.

Sichtbeton grau zur Fußseite, Sichtkanten gefast,
fußabgewandte Seite ca. 45 cm geglättet,
sonst gerüttelt rauh mit Versetzhilfen.
Höhe: 130 cm
Baulänge: 99 cm
Fußschenkel: ca. 80 cm
Wandung: 12 - 12 cm
Gewicht: ca. 580 kg/Stk
Einbindetiefe: 40 cm
Nutzhöhe: 90 cm
Fundament aus Beton mit einer Zusammensetzung C 20/25 DIN EN 206 und DIN 1045-2, Dicke 20 cm,
Fertigteile engfugig verlegen, Fugen rückseitig abdichten, im Abstand von ca. 8 m durchgehende Bewegungsfugen in Betonfundament und Fertigteilfugen durch Trennschicht aus Bitumenpappe.
Menge: 1,000 m

**03.20 Mauerwinkel H 80 cm, L 100cm, Sichtseite außen, Lastfall 1**
Einfassung aus Winkelstützelementen, als Stahlbetonfertigteil, Festigkeitsklasse C 35/45 DIN EN 206, DIN 1045-2, Sichtseite außen,
Lastfall 1
Höhe 80 cm, Fußlänge 55 cm,
Bauteillänge 100 cm
Sichtseite außen,
Sichtflächen in Sichtbeton, Sichtkanten gefast, Fundament aus Beton mit einer Zusammensetzung C 20/25 DIN EN 206 und DIN 1045-2, Dicke 20 cm,
Fertigteile engfugig verlegen, Fugen rückseitig abdichten, im Abstand von ca. 8 m durchgehende Bewegungsfugen in Betonfundament und Fertigteilfugen durch Trennschicht aus Bitumenpappe.
Menge: 1,000 m

**03.21 Mauerwinkel H 80 cm, L 50cm, Sichtseite außen, Lastfall 1**
Einfassung aus Winkelstützelementen, als Stahlbetonfertigteil, Festigkeitsklasse C 35/45 DIN EN 206, DIN 1045-2,
Höhe 80 cm, Fußlänge 55 cm,
Bauteillänge 50 cm
Sichtflächen in Sichtbeton, Sichtkanten gefast, Fundament aus Beton mit einer Zusammensetzung C 20/25 DIN EN 206 und DIN 1045-2, Dicke 20 cm,
Fertigteile engfugig verlegen, Fugen rückseitig abdichten, im Abstand von ca. 8 m durchgehende Bewegungsfugen in Betonfundament und Fertigteilfugen durch Trennschicht aus Bitumenpappe.
Menge: 0,500 m

**03.22 Dränltg TP A PVC-U DN100**
Dränleitung aus Kunststoff-Vollsickerrohr, Form A, PVC-U DIN 1187, DN 100, in vorh. Graben, Tiefe über 2,50 bis 2,80 m, Höhe über Grabensohle 10 cm.
Menge: 55,000 m

**03.23 Sickerpackung Schotter 16/32**
Sickerpackung um Drainageleitung aus Schotter 16/32
Bodenklassen 3 bis 5 DIN 18300, einschl. Wandverkleidung aus Geotextil,
Länge 55m, Breite 0,30-0,40m, Dicke 1,50 -1,80 m
Menge: 30,000 m3

**03.24 Absturzsicherung an Parkplatz liefern und montieren**
Absturzsicherung an Parkplatz liefern und montieren,
Elementhöhe: ca. 943 mm
Maschenweite: 50 x 100/200 mm
Elementbreite: 5200 mm
Stahl-Gittermatte INTEGRA-pw 3.0-943 als modulares und patentiertes Sicherheitssystem, mit 2 Sicken, je eine oben und unten an der Stahlgittermatte.
Maschenweite (mm) 50 x 100/200, feuerverzinkt
Werkstoff: Stahl S235
Befestigungsflansch aus S355,
Oberfläche: Feuerverzinkt gemäß
DIN EN ISO 1461
zur Verschraubung an Stahlpfosten,
4 Befestigungspunkte,
Verwendung: Brüstungs- und Personensicherung
sowie Anprallschutz an Parkgaragen mit einer
Nutzung durch PKW mit einer zulässigen
Gesamtlast bis 3,0 t im Geltungsbereich der DIN
EN 1991-1-7/NA

Der Nachweis über die allgemeine bauliche Zulassung für
die Verwendung als Brüstungs- und Personensicherung sowie Anprallschutz an Parkgaragen mit einer Nutzung durch PKW mit einer zulässigen Gesamtlast bis
3,0 t. im Geltungsbereich der DIN EN 1991-1-7/NA ist zu erbringen.

einschließlich aller Verbindungselemente (Befestigungsset) und Montage.
Aufmaß der Örtlichkeit vor Bestellung.

z.B:
Produkt: INTEGRA-pw 3.0-943 feuerverzinkt
Hersteller Projekt w, systeme aus Stahl GmbH, www.projekt-w.de

oder gleichwertig,
Hersteller/Typ

'............................'
vom Bieter einzutragen.
Menge: 52,500 m

**03.25 Pfosten für Absturzsicherung Parkplatz L 1,50m**
Pfosten für Absturzsicherung Parkplatz,
H= 1,00 m über Gelände liefern und
in Betonfundament mit Bodenhülse gründen.

Pfostengesamtlänge 1.500mm,
im Außenbereich, zur Verankerung in Bodenhülsen, bestehend aus:
Stahlträger HEB 160, gewalzt, Stahl, feuerverzinkt nach DIN EN 10025, Stahlgüte S235JRG2 (ST 37-2),
Kanten entgratet,
4 Bohrungen zur Befestigung der Gittermatte.
Pfostengesamtlänge einschl. Einbindetiefe = > 1500 mm,

Einschließlich liefern und herstellen von Punktfundamenten 50x50x70 cm mit Bodenhülse,
Vergießen der Bodenhülsen mit kunststoffvergütetem 2- komponenten Kleber, Ausrichten der Pfosten bis zur vollständigen Aushärtung.

Einschl. aller notwendiger Bohrungen, Verschraubungen, Distanzscheiben, Abstandshalter, und Verguß.
Menge: 11,000 St

### Bereich 04 Abwassergrundleitungen

#### Abschnitt 04.01 Grundleitungen Regenentwässerung Kirchengemeinde

**04.01.1 Boden Graben Entwässerungsltg lösen lagern geböschte Wände Sohlen-B 0,7-0,8m T bis 1,75m TM**
Boden der Gräben für Entwässerungsleitungen und Schachtbauwerke, ab Planum profilgerecht lösen, seitlich lagern, Abfall ist nicht gefährlich, ohne Festlegung eines Zuordnungskriteriums LAGA/DepVO/EBV/RuVA, mit geböschten Wänden, Breite der Sohle über 0,7 bis 0,8 m, Aushubtiefe bis 1,75 m,
Homogenbereich 1, mit einer Bodengruppe, Bodengruppe 1 TM DIN 18196 (mittelplastischer Ton), Tiefe oberer Horizont des Homogenbereiches von 0 m, Tiefe unterer Horizont des Homogenbereiches bis 2 m,
Baumaßnahme der Geotechnischen Kategorie 1 DIN 4020,
- Konsistenz DIN EN ISO 14688-1 fest,

Aushub, soweit zum Verfüllen geeignet, zur Wiederverwendung seitlich lagern, nach Verlegen der Leitung in Graben oberhalb der Leitungszone nach dem "Merkblatt für das Verfüllen von Leitungsgräben"
einbauen und verdichten.
Verdrängten und zum Wiedereinbau unbrauchbarer Boden direkt laden, auf LKW des AN laden, die Entsorgung wird gesondert vergütet,

Abgerechnet wird nach senkrechten Wänden ab OK Planum
Menge: 290,000 m3

*Hinweis: Retentionszisterne*

**04.01.2 Boden lösen lagern einbauen**
Boden profilgerecht lösen, lagern, und profilgerecht im Baustellenbereich im Bereich im Bereich Verfüllraum/Vegetationsfläche wieder
einbauen und lagenweise verdichten,
Verdichtungsgrad mind. DPr 0,95,
Abtragtiefe bis ca. 3,20 m,
Einbauhöhe bis ca. 3,20 m,

Boden mit vorwiegend mittelplastischen Tonen (TM)
DIN 18196, von halbfestser bis steifer Konsistenz,
mit natürlichen Wassergehalten zwischen 14,9 und 20 %.

Ab Tiefen von 1,70m bzw. 2,10 m unter GOK stehen stark verwitterte bis vollständig verwitterte, mürbe und blättrige Tonsteine an (Felsersatz/Tonstein).

Baumaßnahme der Geotechnischen Kategorie 2 DIN 4020,
Mengenermittlung nach Aufmaß an Abtragprofilen.
Menge: 90,000 m3

**04.01.3 Bodenaushub, lösen und lagern bis Tiefe 3,20 m.**
Boden profilgerecht lösen bis Tiefe ca. 3,20 m
und bauseits auf Haufwerken zum Abtransport lagern.
Homogenbereich 1

Boden mit vorwiegend mittelplastischen Tonen (TM)
DIN 18196, von halbfestser bis steifer Konsistenz,
mit natürlichen Wassergehalten zwischen 14,9 und 20 %.

Ab Tiefen von 1,70m bzw. 2,10 m unter GOK stehen stark verwitterte bis vollständig verwitterte, mürbe und blättrige Tonsteine an (Felsersatz/Tonstein).

Baumaßnahme der Geotechnischen Kategorie 2 DIN 4020,

Frostempfindlichkeitsklasse ZTVE-StB 09: F1-3

Abfall ist nicht schadstoffbelastet und nicht gefährlich, Material gem. AVV-Nr. 17 05 04 "Boden und Steinen mit Ausnahme derjenigen, die unter 170503 fallen".

Mengenermittlung nach Aufmaß an Abtragsprofilen.

Die Kosten für die Entsorgung/Verwertung werden gesondert vergütet.
Menge: 210,000 m3

**04.01.4 Zulage für Handaushub**
Zulage für Handaushub in jeder
Grabentiefe
Boden siehe Vorpositionen.
(Bodenklassen 3, 4, 5 nach alter DIN 18300),
Boden profilgerecht von Hand lösen und laden.
Bei Freilegung von Leitungen wird der Handaushub
jeweils seitlich sowie ober- und unterhalb der
Leitungen in einer Breite von max. 50 cm, gemessen von
der äusseren Rohrleitungswandung, vergütet.

Die Entsorgung wird gesondert vergütet.
Menge: 5,000 m3

**04.01.5 Unterlage profilieren und verdichten**
Unterlage profilieren, zur Aufnahme einer Kiesschicht als Auflager der Zisterne
Auf- und Abtrag bis 10 cm, zulässige Abweichung von der Sollhöhe +/- 2 cm.
Verdichten Bodenklassen 3 und 4 DIN 18300, Verdichtungsgrad mind. DPr 0,95, Verformungsmodul mind. EV2 45 MN/m2.
Menge: 90,000 m2

**04.01.6 Füllboden liefern einbauen Verkehrsfläche GU verdichten Einbau-H 1,5m**
STLB-Bau 2025-04 002
Boden, liefern, profilgerecht einbauen, für Verkehrsflächen, mit einer Bodengruppe, Bodengruppe 1 GU DIN 18196 (Kies-Schluff-Gemisch), verdichten, Verformungsmodul mind. EV2 45 MPa, Verdichtungsgrad mind. DPr 0,95, Einbauhöhe bis 1,5 m, Mengenermittlung nach Auftragprofilen.
Menge: 80,000 m3

**04.01.7 Tankumhüllung mit Kies 8/16, liefern, einbauen, lagenweise verdichten**
Auflager und Umhüllung der Zisterne mit
Rundkorn-Kies 8/16
Kies liefern, einbauen,
lagenweise alle 30 cm verdichten,
Bodenklassen 3 bis 5 DIN 18300,
Auflager D 15cm,
Überdeckung bis D = 1,35m
Länge der Zisterne 18,42 m,
Breite 2,25m
Menge: 75,000 m3

**04.01.8 Retentionszisterne als Flachtank mit Abflussdrossel, 40.000 l**
Retentionszisterne 40.000 Liter
für die dezentrale Rückhaltung von Niederschlagswasser versiegelter Flächen liefern und höhengerecht einbauen.
Gefertigt aus hochwertigem Polyethylen (PE);
zu 100 % recycelbar.
Einschließlich Teleskopdomschacht und Abflussdrossel.

LKW befahrbar bis 40 t

Verzögerter Wasserablauf zum Kanal durch eine
fest montierte Abflussdrossel mit Abflusswert von 0,05-2,0 l/s.

Anschlussmöglichkeiten DN 100/150/200.
Herstellen einer Anschlussmöglichkeit größer DN 200.

Domöffnung mit einrotiertem Edelstahlring - patentiert - für extreme Stabilität sowie höchste Passgenauigkeit und Montagesicherheit.
Großer Einstiegsdom (360° drehbar) nach DIN 1989.
Einstiegsöffnung Ø 800/650 mm, H = 610 mm.
Abgedichtet bis Geländeoberkante in Verbindung mit Teleskop-Domschacht und Profildichtung.

Tankvolumen: 40.000 Liter
Retentionsvolumen: 38.700 Liter

Länge: ab 18430 mm
Breite: 2250 mm
Höhe: 1250 mm
Gewicht: 1750 kg

Fabrikat: GRAF Platin XXL Plus Retentionszisterne
Hersteller: Otto GRAF GmbH

oder gleichwertiger Art,
Erzeugnis
'............................'
vom Bieter einzutragen.
Menge: 1,000 St

**04.01.9 Zwischenstück für Regenwassertank**
Zwischenstück für Regenwassertank
zu Vorposition Retentionszisterne liefern und einbauen.
D 680mm, H 400 mm
Gewicht 6 kg
Erhöhung der Erdüberdeckung um 300mm.
Menge: 2,000 St

**04.01.10 Schachtdeckel Stahlbeton befahrbar DN800**
Schachtdeckel aus Stahlbeton DIN EN 206, befahrbar, Klasse D 400 DIN EN 124-1, DN 800
einschließlich herstellen eines Betonkragens
C 20/25, B 40cm, D 30cm
Menge: 1,000 St

**04.01.11 Auflagering geneigt Betonfertigteil Weite 800mm H 60/100mm**
STLB-Bau 2025-04 009
Auflagering, zum Einbau in geneigte Oberfläche, Betonfertigteil (AR-V) DIN EN 1917, DIN 4034-1, Typ 2, lichte Weite 800 mm, jedoch Bauhöhe 60/100 mm.
Menge: 1,000 St

**04.01.12 Herstellen der Leitungsverbindungen**
*** Pauschalposition
Herstellen der Leitungsverbindungen
für Zulauf, Ablauf und Überlauf
einschließlich der erforderlichen Passstücke.
Menge: 1,000 psch

**04.01.13 kreuzende Leitungen sichern und wieder einbetten**
Leitungskreuzung aus vorh. Trnkwasserleitung, Stromkabeln im unmittelbaren Baubereich erdverlegt,
in Betrieb, innerhalb der Baugrube und bis zu 45° zur
Rohrachse gemäß den UVV
sichern, und fachgerecht wieder einbetten.
Leitungstiefe bis 2m.
1 Kabelbündel bis 50 cm Breite  = 1 Stück
1 Rohrbündel bis 50 cm Breite  = 1 Stück
Erforderliches Abstützmaterial (Bauhilfsstoffe) ist
einzurechnen. Der Mehraufwand für das Freilegen der Leitung in Handschachtung, sind in den EP einzukalkulieren. Die Sicherung der für diese Leitungen mitverlegten Erdungs- und Trassenwarnbänder ist im EP einzurechnen und wird nicht als gesonderte Leistung vergütet. Reparaturen infolge Beschädigung, sowie Ersatz von Materialien beim Wiedereinbau gehen zu Lasten des AN.
Menge: 2,000 St

*Hinweis: Verwertung/Entsorgung*

**04.01.14 Abfall nicht gefährlich AVV170504 nicht schadstoffbelastet**
Bau- und Abbruchabfälle, Boden, Steine und Baggergut,
nicht gefährlich,
Abfallschlüssel nach AVV (Abfallverzeichnis-Verordnung) 170504 Boden/Steine, nicht schadstoffbelastet,
bis BM 0*,
auf Baustelle lagernd, laden, mit LKW des AN zur Verwertungs- / Entsorgungsstelle transportieren.
Die Vergütung der Verwertung / Entsorgung übernimmt AN. Mengenermittlung / Abrechnung nach Wiegekarte.

zur Anlage nach Wahl des AN,
Anlage (Bezeichnung/Ort) '....................................................'
vom Bieter einzutragen.
Menge: 290,000 m3

#### Abschnitt 04.02 Grundleitungen Regenentwässerung KiTa

**04.02.1 Boden Graben Entwässerungsltg lösen lagern geböschte Wände Sohlen-B 0,7-0,8m T bis 1,75m TM**
Boden der Gräben für Entwässerungsleitungen und Schachtbauwerke, ab Planum profilgerecht lösen, seitlich lagern, Abfall ist nicht gefährlich, ohne Festlegung eines Zuordnungskriteriums LAGA/DepVO/EBV/RuVA, mit geböschten Wänden, Breite der Sohle über 0,7 bis 0,8 m, Aushubtiefe bis 1,75 m,
Homogenbereich 1, mit einer Bodengruppe, Bodengruppe 1 TM DIN 18196 (mittelplastischer Ton), Tiefe oberer Horizont des Homogenbereiches von 0 m, Tiefe unterer Horizont des Homogenbereiches bis 2 m,
Baumaßnahme der Geotechnischen Kategorie 1 DIN 4020,
- Konsistenz DIN EN ISO 14688-1 fest,

Aushub, soweit zum Verfüllen geeignet, zur Wiederverwendung seitlich lagern, nach Verlegen der Leitung in Graben oberhalb der Leitungszone nach dem "Merkblatt für das Verfüllen von Leitungsgräben"
einbauen und verdichten.
Verdrängten und zum Wiedereinbau unbrauchbarer Boden direkt laden, auf LKW des AN laden, die Entsorgung wird gesondert vergütet,

Abgerechnet wird nach senkrechten Wänden ab OK Planum
Menge: 230,000 m3

**04.02.2 Boden Graben Abwasserkanäle lösen lagern geböschte Wände Sohlen-B 0,7-0,8m T bis 1,75m TM**
Boden der Gräben für Abwasserkanäle, ab Planum profilgerecht lösen, seitlich lagern, Abfall ist nicht gefährlich, ohne Festlegung eines Zuordnungskriteriums LAGA/DepVO/EBV/RuVA, mit geböschten Wänden, Breite der Sohle über 0,7 bis 0,8 m, Aushubtiefe bis 1,75 m,
Homogenbereich 1, mit einer Bodengruppe, Bodengruppe 1 TM DIN 18196 (mittelplastischer Ton), Tiefe oberer Horizont des Homogenbereiches von 0 m, Tiefe unterer Horizont des Homogenbereiches bis 2 m,
Baumaßnahme der Geotechnischen Kategorie 1 DIN 4020,
- Konsistenz DIN EN ISO 14688-1 fest,

Aushub, soweit zum Verfüllen geeignet, zur Wiederverwendung seitlich lagern, nach Verlegen der Leitung in Graben oberhalb der Leitungszone nach dem "Merkblatt für das Verfüllen von Leitungsgräben"
einbauen und verdichten.
Verdrängten und zum Wiedereinbau unbrauchbarer Boden direkt laden, auf LKW des AN laden, die Entsorgung wird gesondert vergütet,

Abgerechnet wird nach senkrechten Wänden ab OK Planum
Menge: 90,000 m3

*Hinweis: Retentionszisterne*

**04.02.3 Boden lösen lagern einbauen**
Boden profilgerecht lösen, lagern, und profilgerecht im Baustellenbereich im Bereich Verfüllraum/Vegetationsfläche wieder
einbauen und lagenweise verdichten,
Verdichtungsgrad mind. DPr 0,95,
Abtragtiefe bis ca. 3,20 m,
Einbauhöhe bis ca. 3,20 m,

Boden mit vorwiegend mittelplastischen Tonen (TM)
DIN 18196, von halbfestser bis steifer Konsistenz,
mit natürlichen Wassergehalten zwischen 14,9 und 20 %.

Ab Tiefen von 1,70m bzw. 2,10 m unter GOK stehen stark verwitterte bis vollständig verwitterte, mürbe und blättrige Tonsteine an (Felsersatz/Tonstein).

Baumaßnahme der Geotechnischen Kategorie 2 DIN 4020,
Mengenermittlung nach Aufmaß an Abtragprofilen.
Menge: 60,000 m3

**04.02.4 Bodenaushub, lösen und lagern bis Tiefe 3,20 m.**
Boden profilgerecht lösen bis Tiefe ca. 3,20 m
und bauseits auf Haufwerken zum Abtransport lagern.
Homogenbereich 1

Boden mit vorwiegend mittelplastischen Tonen (TM)
DIN 18196, von halbfestser bis steifer Konsistenz,
mit natürlichen Wassergehalten zwischen 14,9 und 20 %.

Ab Tiefen von 1,70m bzw. 2,10 m unter GOK stehen stark verwitterte bis vollständig verwitterte, mürbe und blättrige Tonsteine an (Felsersatz/Tonstein).

Baumaßnahme der Geotechnischen Kategorie 2 DIN 4020,

Frostempfindlichkeitsklasse ZTVE-StB 09: F1-3

Abfall ist nicht schadstoffbelastet und nicht gefährlich, Material gem. AVV-Nr. 17 05 04 "Boden und Steinen mit Ausnahme derjenigen, die unter 170503 fallen".

Mengenermittlung nach Aufmaß an Abtragsprofilen.

Die Kosten für die Entsorgung/Verwertung werden gesondert vergütet.
Menge: 150,000 m3

**04.02.5 Zulage für Handaushub**
Zulage für Handaushub in jeder
Grabentiefe
Boden siehe Vorpositionen.
(Bodenklassen 3, 4, 5 nach alter DIN 18300),
Boden profilgerecht von Hand lösen und laden.
Bei Freilegung von Leitungen wird der Handaushub
jeweils seitlich sowie ober- und unterhalb der
Leitungen in einer Breite von max. 50 cm, gemessen von
der äusseren Rohrleitungswandung, vergütet.

Die Entsorgung wird gesondert vergütet.
Menge: 2,000 m3

**04.02.6 Unterlage profilieren und verdichten**
Unterlage profilieren, zur Aufnahme einer Kiesschicht als Auflager der Zisterne
Auf- und Abtrag bis 10 cm, zulässige Abweichung von der Sollhöhe +/- 2 cm.
Verdichten Bodenklassen 3 und 4 DIN 18300, Verdichtungsgrad mind. DPr 0,95, Verformungsmodul mind. EV2 45 MN/m2.
Menge: 60,000 m2

**04.02.7 Füllboden liefern einbauen Verkehrsfläche GU verdichten Einbau-H 1,5m**
STLB-Bau 2025-04 002
Boden, liefern, profilgerecht einbauen, für Verkehrsflächen, mit einer Bodengruppe, Bodengruppe 1 GU DIN 18196 (Kies-Schluff-Gemisch), verdichten, Verformungsmodul mind. EV2 45 MPa, Verdichtungsgrad mind. DPr 0,95, Einbauhöhe bis 1,5 m, Mengenermittlung nach Auftragprofilen.
Menge: 50,000 m3

**04.02.8 Tankumhüllung mit Kies 8/16, liefern, einbauen, lagenweise verdichten**
Auflager und Umhüllung der Zisterne mit
Rundkorn-Kies 8/16
Kies liefern, einbauen,
lagenweise alle 30 cm verdichten,
Bodenklassen 3 bis 5 DIN 18300,
Auflager D 15cm,
Überdeckung bis D = 1,35m
Länge der Zisterne 18,42 m,
Breite 2,25m
Menge: 55,000 m3

**04.02.9 Retentionszisterne als Flachtank mit Abflussdrossel, 25.000 l**
Retentionszisterne 25.000 Liter
für die dezentrale Rückhaltung von Niederschlagswasser versiegelter Flächen liefern und höhengerecht einbauen.
Gefertigt aus hochwertigem Polyethylen (PE);
zu 100 % recycelbar.
Einschließlich Teleskopdomschacht und Abflussdrossel.

LKW befahrbar bis 40 t

Verzögerter Wasserablauf zum Kanal durch eine
fest montierte Abflussdrossel mit Abflusswert von 0,05-2,0 l/s.

Anschlussmöglichkeiten DN 100/150/200.
Herstellen einer Anschlussmöglichkeit größer DN 200.

Domöffnung mit einrotiertem Edelstahlring - patentiert - für extreme Stabilität sowie höchste Passgenauigkeit und Montagesicherheit.
Großer Einstiegsdom (360° drehbar) nach DIN 1989.
Einstiegsöffnung Ø 800/650 mm, H = 610 mm.
Abgedichtet bis Geländeoberkante in Verbindung mit Teleskop-Domschacht und Profildichtung.

Tankvolumen: 25.000 Liter
Retentionsvolumen: 25.000 Liter

Länge: ab 11580 mm
Breite: 2250 mm
Höhe: 1250 mm
Gewicht: 1140 kg

Fabrikat: GRAF Platin XXL Retentionszisterne
Hersteller: Otto GRAF GmbH

oder gleichwertiger Art,
Erzeugnis
'............................'
vom Bieter einzutragen.
Menge: 1,000 St

**04.02.10 Zwischenstück für Regenwassertank**
Zwischenstück für Regenwassertank
zu Vorposition Retentionszisterne liefern und einbauen.
D 680mm, H 400 mm
Gewicht 6 kg
Erhöhung der Erdüberdeckung um 300mm.
Menge: 2,000 St

**04.02.11 Schachtdeckel Stahlbeton befahrbar DN800**
Schachtdeckel aus Stahlbeton DIN EN 206, befahrbar, Klasse D 400 DIN EN 124-1, DN 800
einschließlich herstellen eines Betonkragens
C 20/25, B 40cm, D 30cm
Menge: 1,000 St

**04.02.12 Auflagering geneigt Betonfertigteil Weite 800mm H 60/100mm**
STLB-Bau 2025-04 009
Auflagering, zum Einbau in geneigte Oberfläche, Betonfertigteil (AR-V) DIN EN 1917, DIN 4034-1, Typ 2, lichte Weite 800 mm, jedoch Bauhöhe 60/100 mm.
Menge: 1,000 St

**04.02.13 Herstellen der Leitungsverbindungen**
*** Pauschalposition
Herstellen der Leitungsverbindungen
für Zulauf, Ablauf und Überlauf
einschließlich der erforderlichen Passstücke.
Menge: 1,000 psch

*Hinweis: Verwertung/Entsorgung*

**04.02.14 Abfall nicht gefährlich AVV170504 nicht schadstoffbelastet**
Bau- und Abbruchabfälle, Boden, Steine und Baggergut,
nicht gefährlich,
Abfallschlüssel nach AVV (Abfallverzeichnis-Verordnung) 170504 Boden/Steine, nicht schadstoffbelastet,
bis BM 0*,
auf Baustelle lagernd, laden, mit LKW des AN zur Verwertungs- / Entsorgungsstelle transportieren.
Die Vergütung der Verwertung / Entsorgung übernimmt AN. Mengenermittlung / Abrechnung nach Wiegekarte.

zur Anlage nach Wahl des AN,
Anlage (Bezeichnung/Ort) '....................................................'
vom Bieter einzutragen.
Menge: 240,000 m3

#### Abschnitt 04.03 Grundleitungen Schmutzwasser Bestand

**04.03.1 Rohr - DN 160**
Rohr DN 160 - wie vor beschrieben, komplett
liefern und montieren
Menge: 10,000 m

**04.03.2 Rohr - DN 125**
Rohr DN 125 - wie vor beschrieben, komplett
liefern und montieren
Menge: 30,000 m

**04.03.3 Rohr - DN 110**
Rohr DN 110 - wie vor beschrieben, komplett
liefern und montieren
Menge: 40,000 m

**04.03.4 Abzweig - DN 160**
Abzweig DN 160 als Zulage in allen handelsüblichen
Gradzahlen, egal oder reduziert, ansonsten wie vor
beschrieben, komplett liefern und montieren
Menge: 1,000 St

**04.03.5 Abzweig - DN 125**
Abzweig DN 125 als Zulage in allen handelsüblichen
Gradzahlen, egal oder reduziert, ansonsten wie vor
beschrieben, komplett liefern und montieren
Menge: 8,000 St

**04.03.6 Abzweig - DN 110**
Abzweig DN 110 als Zulage in allen handelsüblichen
Gradzahlen, egal oder reduziert, ansonsten wie vor
beschrieben, komplett liefern und montieren
Menge: 11,000 St

**04.03.7 Bogen - DN 125**
Bogen DN 125 als Zulage in allen handelsüblichen
Gradzahlen jedoch max. 45Grad, ansonsten wie
vor beschrieben, komplett liefern und montieren
Menge: 13,000 St

**04.03.8 Bogen - DN 110**
Bogen DN 110 als Zulage in allen handelsüblichen
Gradzahlen jedoch 45Grad, ansonsten wie vor
beschrieben, komplett liefern und montieren
Menge: 61,000 St

**04.03.9 Übergangsrohr Reduktion - DN 125**
Übergangsrohr Reduktion DN 125 als Zulage in
exzentrischer oder konzentrischer Ausführung,
ansonsten wie vor beschrieben, komplett liefern
und montieren.
Menge: 1,000 St

**04.03.10 Enddeckel - DN 125**
Enddeckel DN 125, als Zulage, ansonsten wie vor
beschrieben, komplett liefern und montieren
Menge: 3,000 St

**04.03.11 Enddeckel - DN 110**
Enddeckel DN 110, als Zulage, ansonsten wie vor
beschrieben, komplett liefern und montieren
Menge: 19,000 St

**04.03.12 Kernbohrungen herstellen, D=200 mm**
Kernbohrungen herstellen, D=200 mm in
WU-Stahlbeton-Schachtwand bis 25 cm
Wanddicke, einschl. Abtransport des
Bohrzylinders.
Menge: 3,000 St

**04.03.13 Curaflex Dichtungseinsatz C, für KG-Rohr DN110**
Curaflex Dichtungseinsatz C, für KG-Rohr
DN110, in Kernbohrungen, dicht gegen
drückendes Wasser, doppelt dichtend,
für Medienrohr mit 105-145 mm Außendurchmesser, Kernbohrungs-/Futterrohr-
innendurchmesser 200 mm, galvanisch
verzinkt, gelbchromatiert und versiegelt,
2 x 27 mm Dichtung: EPDM (Doyma Grip),
temperaturbeständig von -40 bis +140 °C,
3 mm starker orangefarbener Mittelring aus
EPDM. Die Kernbohrungswandung ist vor
dem Einsetzen des Dichtungseinsatzes zu
konservieren, einschl. Konservierungsmittel liefern, nach Herstellerangabe einbauen.
Pumpenschachtdurchführung

Fabrikat: Doyma
Typ: Curaflex C DN 100
Menge: 3,000 St

#### Abschnitt 04.04 Grundleitungen Schmutzwasser Erweiterungsbau

**04.04.1 Rohr - DN 160**
Rohr DN 160 - wie vor beschrieben, komplett
liefern und montieren
Menge: 5,000 m

**04.04.2 Rohr - DN 125**
Rohr DN 125 - wie vor beschrieben, komplett
liefern und montieren
Menge: 30,000 m

**04.04.3 Rohr - DN 110**
Rohr DN 110 - wie vor beschrieben, komplett
liefern und montieren
Menge: 60,000 m

**04.04.4 Abzweig - DN 160**
Abzweig DN 160 als Zulage in allen handelsüblichen
Gradzahlen, egal oder reduziert, ansonsten wie vor
beschrieben, komplett liefern und montieren
Menge: 1,000 St

**04.04.5 Abzweig - DN 125**
Abzweig DN 125 als Zulage in allen handelsüblichen
Gradzahlen, egal oder reduziert, ansonsten wie vor
beschrieben, komplett liefern und montieren
Menge: 6,000 St

**04.04.6 Abzweig - DN 110**
Abzweig DN 110 als Zulage in allen handelsüblichen
Gradzahlen, egal oder reduziert, ansonsten wie vor
beschrieben, komplett liefern und montieren
Menge: 5,000 St

**04.04.7 Bogen - DN 125**
Bogen DN 125 als Zulage in allen handelsüblichen
Gradzahlen jedoch max. 45Grad, ansonsten wie
vor beschrieben, komplett liefern und montieren
Menge: 9,000 St

**04.04.8 Bogen - DN 110**
Bogen DN 110 als Zulage in allen handelsüblichen
Gradzahlen jedoch 45Grad, ansonsten wie vor
beschrieben, komplett liefern und montieren
Menge: 29,000 St

**04.04.9 Übergangsrohr Reduktion - DN 160**
Übergangsrohr Reduktion DN 160 als Zulage in
exzentrischer oder konzentrischer Ausführung,
ansonsten wie vor beschrieben, komplett liefern
und montieren.
Menge: 1,000 St

**04.04.10 Übergangsrohr Reduktion - DN 125**
Übergangsrohr Reduktion DN 125 als Zulage in
exzentrischer oder konzentrischer Ausführung,
ansonsten wie vor beschrieben, komplett liefern
und montieren.
Menge: 1,000 St

**04.04.11 Enddeckel - DN 125**
Enddeckel DN 125, als Zulage, ansonsten wie vor
beschrieben, komplett liefern und montieren
Menge: 3,000 St

**04.04.12 Enddeckel - DN 110**
Enddeckel DN 110, als Zulage, ansonsten wie vor
beschrieben, komplett liefern und montieren
Menge: 9,000 St

**04.04.13 Mauerkragen 125 mm**
Mauerkragen wie vor, jedoch Rohraußendurchmesser 125 mm aus EPDM, einschl.
2 Edelstahl-Spannbänder liefern, auf das
einzubetonierende Rohr aufziehen, mit
Spannband befestigen und in die Schalung
positionieren.

Fabrikat: Frank
Typ: Mauerkragen Montageset DN 125
Menge: 3,000 St

**04.04.14 Mauerkragen 110 mm**
Mauerkragen für Rohraußendurchmesser
110 mm aus EPDM, einschl. 2 Edelstahl-
Spannbänder liefern, auf das einzubetonierende Rohr aufziehen, mit Spannband
befestigen und in die Schalung positionieren.

Fabrikat: Frank
Typ: Mauerkragen Montageset DN 110
Menge: 9,000 St

#### Abschnitt 04.05 Grundleistungen Außenanlagen Kirchengemeinde

**04.05.1 Rohr - DN 200**
Rohr DN 200 - wie vor beschrieben, komplett
liefern und montieren
Menge: 36,000 m

**04.05.2 Rohr - DN 160**
Rohr DN 160 - wie vor beschrieben, komplett
liefern und montieren
Menge: 26,000 m

**04.05.3 Rohr - DN 125**
Rohr DN 125 - wie vor beschrieben, komplett
liefern und montieren
Menge: 18,000 m

**04.05.4 Rohr - DN 110**
Rohr DN 110 - wie vor beschrieben, komplett
liefern und montieren
Menge: 120,000 m

**04.05.5 Abzweig - DN 200**
Abzweig DN 200 als Zulage in allen handelsüblichen
Gradzahlen, egal oder reduziert, ansonsten wie vor
beschrieben, komplett liefern und montieren
Menge: 4,000 St

**04.05.6 Abzweig - DN 160**
Abzweig DN 160 als Zulage in allen handelsüblichen
Gradzahlen, egal oder reduziert, ansonsten wie vor
beschrieben, komplett liefern und montieren
Menge: 6,000 St

**04.05.7 Abzweig - DN 125**
Abzweig DN 125 als Zulage in allen handelsüblichen
Gradzahlen, egal oder reduziert, ansonsten wie vor
beschrieben, komplett liefern und montieren
Menge: 2,000 St

**04.05.8 Abzweig - DN 110**
Abzweig DN 110 als Zulage in allen handelsüblichen
Gradzahlen, egal oder reduziert, ansonsten wie vor
beschrieben, komplett liefern und montieren
Menge: 7,000 St

**04.05.9 Bogen - DN 200**
Bogen DN 200 als Zulage in allen handelsüblichen
Gradzahlen jedoch max. 45Grad, ansonsten wie
vor beschrieben, komplett liefern und montieren
Menge: 2,000 St

**04.05.10 Bogen - DN 160**
Bogen DN 160 als Zulage in allen handelsüblichen
Gradzahlen jedoch max. 45Grad, ansonsten wie
vor beschrieben, komplett liefern und montieren
Menge: 2,000 St

**04.05.11 Bogen - DN 125**
Bogen DN 125 als Zulage in allen handelsüblichen
Gradzahlen jedoch max. 45Grad, ansonsten wie
vor beschrieben, komplett liefern und montieren
Menge: 4,000 St

**04.05.12 Bogen - DN 110**
Bogen DN 110 als Zulage in allen handelsüblichen
Gradzahlen jedoch 45Grad, ansonsten wie vor
beschrieben, komplett liefern und montieren
Menge: 84,000 St

**04.05.13 Übergangsrohr Reduktion - DN 200**
Übergangsrohr Reduktion DN 200 als Zulage in
exzentrischer oder konzentrischer Ausführung,
ansonsten wie vor beschrieben, komplett liefern
und montieren.
Menge: 2,000 St

**04.05.14 Übergangsrohr Reduktion - DN 160**
Übergangsrohr Reduktion DN 160 als Zulage in
exzentrischer oder konzentrischer Ausführung,
ansonsten wie vor beschrieben, komplett liefern
und montieren.
Menge: 2,000 St

**04.05.15 Enddeckel - DN 110**
Enddeckel DN 110, als Zulage, ansonsten wie vor
beschrieben, komplett liefern und montieren
Menge: 15,000 St

**04.05.16 Kontroll- und Revisionsschacht R5**
Kontroll- und Revisionsschacht DN 1000
Schacht mit lichtem Durchmesser von
1.000 mm, bis 1,00 m Tiefe bestehend aus:
Schacht für Regen- und Schmutzwasser
aus Fertigbeton Elementen, aus wasserundurchlässigem Beton B35 hergestellt, Masse
und Scheiteldruckkräfte entsprechend DIN
4034, bestehend aus einem Unterteil mit eingebautem Betongerinne, einschließlich werkseitig eingebauten Steckmuffen-Dichtelementen,
Oberteil in Ein- oder Mehrstückfertigung aus
wasserdichtem Beton, entsprechend DIN 4034.
Mit zylindrischen Konusstück, einschließlich den
erforderlichen Dichtungen zur Abdichtung der
horizontalen Verbindungsfugen.
Verzinkte Steigeisen gemäß DIN 4034, Form
der Steigeisen nach den Anforderungen der
DIN 1212 mit Aufkantung. Schacht standsicher
einbauen und mit den Kanalleitungen mittels
Gelenkstücken verbinden. Kanalleitungsabstürze sind außerhalb der Revisionsschächte
auszuführen. Abstürze mit T-Stücken und
oberer Einführung in die Einzel-Schachthöhe
gesamt gemäß Übersichtstabelle.
Schachthöhen von 80 cm bis 110 cm

Zulauf: 1 x DN 110
Ablauf: 1 x DN 110
Menge: 1,000 St

**04.05.17 Kontroll- und Revisionsschacht R6**
Kontroll- und Revisionsschacht wie vor, jedoch
bis 1,15 m Tiefe, DN 1000, Schacht wie vor
beschrieben, jedoch als Kontroll- und
Revisionsschacht DN 1000 mit Unterteil
mit eingebautem Betongerinne.

Schachthöhe ca. 90 bis 120 cm

Zulauf: 1 x DN 110
Ablauf: 1 x DN 110
Menge: 1,000 St

**04.05.18 Kontroll- und Revisionsschacht R7**
Kontroll- und Revisionsschacht wie vor, jedoch
bis 1,75 m Tiefe, DN 1000, Schacht wie vor
beschrieben, jedoch als Kontroll- und
Revisionsschacht DN 1000 mit Unterteil
mit eingebautem Betongerinne.

Schachthöhe ca. 150 bis 190 cm

Zulauf 1: 1 x DN 110
Zulauf 2: seitlich links 1 X DN 200
Ablauf: 1 x DN 200
Menge: 1,000 St

**04.05.19 Schachtabdeckung SAKU Kl. B 125 entsprechend**
Schachtabdeckung SAKU Kl. B 125 entsprechend
DIN EN 124-6 mit Deckel aus Kunststoff, LW 605,
BH 125mm, mit Lüftungsöffnungen, entsprechend
DIN EN 124-6 mit Deckel aus Kunststoff, lichte
Weite Ø 605, Bauhöhe 125mm, KUBE-Rahmen,
hochziehbar, Deckel aus hochfestem Polypropylen,
Gewicht 9 kg mit zwei wartungsfreien, schraublosen
und verkehrssicheren Arretierungen aus hochverschleißfestem Kunststoff.
Gewicht ca. 54 kg,
Zubehör:
herausnehmbarer Schmutzfänger nach DIN 1221.
Aushebe- und Bedienschlüssel.
Einschl. Einsetzen in Beton-Ringsegmenten in
zylindrischem Konusstück.

Fabrikat: ACO Tiefbau
Typ: Schachtabdeckung SAKU B125
 mit Lüftungsöffnungen Artikel-Nr. 11873
Menge: 4,000 St

**04.05.20 Betonfundament Revisionsschächte**
Betonfundament Revisionsschächte für vor
beschriebene Kontroll- u. Revisionsschächte
aus Magerbeton zur statischen Absicherung
gegen Absinken.
B/L: ca. 140/140 cm; Höhe 30 cm;
Einbringen in Tiefe bis ca. 150 cm unter Gelände.
Menge: 2,000 St

**04.05.21 Betonfundament Revisionsschächte**
Betonfundament Revisionsschächte
für vor beschriebene Kontroll- u. Revisionsschächte
aus Magerbeton zur statischen Absicherung gegen
Absinken.
B/L: ca. 140/140 cm; Höhe 30 cm;
Einbringen in Tiefe bis ca. 230 cm unter Gelände.
Menge: 1,000 St

**04.05.22 Spülen von Grundleitungen und Schächten**
*** Pauschalposition
Spülen von Grundleitungen und Schächten
Spülen sämtlicher Grundleitungen vor
Erstinbetriebnahme und Abnahme.
Menge: 1,000 psch

**04.05.23 Dichtigkeitsprüfung nach DIN EN 1610, DIN EN 752,**
*** Pauschalposition
Dichtigkeitsprüfung nach DIN EN 1610,
DIN EN 752, an Grundleitungen und An-
schlusskanal, Prüfdruck 0,5 bar; Prüfmedium Luft, einschl. Verschließen und
Öffnen der Anschlussstutzen, einschl.
Verschließen und Öffnen der Schachtabgänge mit Gummiblasen.
In kompletter Arbeit durchführen
Menge: 1,000 psch

**04.05.24 Dokumentation digitale Kameraauswertung**
*** Pauschalposition
Dokumentation digitale Kameraauswertung
zur Dokumentation Ausschluss von Versätzen und zur Dokumentation von Gefällen.
Leistung nach Fertigstellung bzw. nach
Gesamtfertigstellung nach der Verfüllung.
Dokumentation mit fahrbarer digitaler
Kamerauntersuchung.
Für Schmutzwasserleitungen für das gesamte installierte Grundleitungskanalnetz
Menge: 1,000 psch

#### Abschnitt 04.06 Grundleitungen Außenanlagen KiTa

**04.06.1 Bauwasseranschluss DN 32 auf dem Baufeld herstellen**
Bauwasseranschluss DN 32 auf dem Baufeld
herstellen bestehend aus:
 - Anschluss an bauseitigen Trinkwasseranschluss im Untergeschoss Bestandsgebäudeder. Der Rohrtrenner GA DN 25 der
  für Flüssigkeitskategorie 3 nach DIN EN
  1717 wird bauseitig vorgesehen
- geeichte Wasseruhr.
- dauerhafter Anschluss über die gesamtte Laufzeit der
  Containeraufstellung
Menge: 1,000 St

**04.06.2 Bauwasserverteilung herstellen**
Bauwasserverteilung herstellen
für die Bauwasserversorgung sowie Baustellen-
Container bestehend aus:
- 50 m PE-Leitung DN 25 mit reißfester
  Schlauchisolierung 19 mm und elektrischer
  Rohrbegleitheizung, einschl. T-Stücke
  und Kupplungen.
- 1 St. Aufschaltung elektrische Begleitheizung auf
  Baustromverteiler (Baustromverteiler neben den
  den Baucontainer)
- 2 St. Auslaufventile DN 25
- 1 St. Anschluss Baustellencontainer DN 25
Menge: 2,000 St

**04.06.3 Rückbau Bauwasserversorgung**
*** Pauschalposition
Rückbau Bauwasserversorgung wie vor beschrieben. Die Materialien gehen in Eigentum
des AN über.
Menge: 1,000 psch

**04.06.4 Abwasseranschluss Baucontainer**
Abwasseranschluss Baucontainer
- 1 St. Hauptanschluss DN100, KG-Rohre
  an neu herzustellenden Anschlussstutzen
  des bestehhneden Abwasserkanal
- 25 m Rohrgraben zur Verlegung der Abwasserleitung
- Herstellen von Suchgraben in Handschachtung
  (Kreuzung bestehende Hausanschlussleitung
  Trinkwasser im Baufeld
- Herstellen Suchgraben für den Anschluss der
  Abwasserleitung an den bestehenden Abwasserkanal
- 25 m KG Rohr auf dem Grundstück verlegen
  einschl. Befestigung mit punktuellen Magerbeton Auflagern
- Anschluss der Baustellencontainer
- Anschluss an bestehenden Abwasserkanal
  inkl. herzustellen der Kanalanschlussmuffe
  DN 100
Menge: 1,000 St

**04.06.5 Rückbau Bau-Abwasserleitungen**
*** Pauschalposition
Rückbau Bau-Abwasserleitungen wie vor
beschrieben. Die Materialien gehen in Eigentum des AN über.
Menge: 1,000 psch

**04.06.6 Rohr - DN 200**
Rohr DN 200 - wie vor beschrieben, komplett
liefern und montieren
Menge: 9,000 m

**04.06.7 Rohr - DN 160**
Rohr DN 160 - wie vor beschrieben, komplett
liefern und montieren
Menge: 35,000 m

**04.06.8 Rohr - DN 125**
Rohr DN 125 - wie vor beschrieben, komplett
liefern und montieren
Menge: 9,000 m

**04.06.9 Rohr - DN 110**
Rohr DN 110 - wie vor beschrieben, komplett
liefern und montieren
Menge: 139,000 m

**04.06.10 Abzweig - DN 200**
Abzweig DN 200 als Zulage in allen handelsüblichen
Gradzahlen, egal oder reduziert, ansonsten wie vor
beschrieben, komplett liefern und montieren
Menge: 3,000 St

**04.06.11 Abzweig - DN 160**
Abzweig DN 160 als Zulage in allen handelsüblichen
Gradzahlen, egal oder reduziert, ansonsten wie vor
beschrieben, komplett liefern und montieren
Menge: 4,000 St

**04.06.12 Abzweig - DN 125**
Abzweig DN 125 als Zulage in allen handelsüblichen
Gradzahlen, egal oder reduziert, ansonsten wie vor
beschrieben, komplett liefern und montieren
Menge: 1,000 St

**04.06.13 Abzweig - DN 110**
Abzweig DN 110 als Zulage in allen handelsüblichen
Gradzahlen, egal oder reduziert, ansonsten wie vor
beschrieben, komplett liefern und montieren
Menge: 20,000 St

**04.06.14 Bogen - DN 200**
Bogen DN 200 als Zulage in allen handelsüblichen
Gradzahlen jedoch max. 45Grad, ansonsten wie
vor beschrieben, komplett liefern und montieren
Menge: 2,000 St

**04.06.15 Bogen - DN 160**
Bogen DN 160 als Zulage in allen handelsüblichen
Gradzahlen jedoch max. 45Grad, ansonsten wie
vor beschrieben, komplett liefern und montieren
Menge: 2,000 St

**04.06.16 Bogen - DN 125**
Bogen DN 125 als Zulage in allen handelsüblichen
Gradzahlen jedoch max. 45Grad, ansonsten wie
vor beschrieben, komplett liefern und montieren
Menge: 4,000 St

**04.06.17 Bogen - DN 110**
Bogen DN 110 als Zulage in allen handelsüblichen
Gradzahlen jedoch 45Grad, ansonsten wie vor
beschrieben, komplett liefern und montieren
Menge: 72,000 St

**04.06.18 Übergangsrohr Reduktion - DN 200**
Übergangsrohr Reduktion DN 200 als Zulage in
exzentrischer oder konzentrischer Ausführung,
ansonsten wie vor beschrieben, komplett liefern
und montieren.
Menge: 1,000 St

**04.06.19 Übergangsrohr Reduktion - DN 160**
Übergangsrohr Reduktion DN 160 als Zulage in
exzentrischer oder konzentrischer Ausführung,
ansonsten wie vor beschrieben, komplett liefern
und montieren.
Menge: 2,000 St

**04.06.20 Übergangsrohr Reduktion - DN 125**
Übergangsrohr Reduktion DN 125 als Zulage in
exzentrischer oder konzentrischer Ausführung,
ansonsten wie vor beschrieben, komplett liefern
und montieren.
Menge: 1,000 St

**04.06.21 Enddeckel - DN 125**
Enddeckel DN 125, als Zulage, ansonsten wie vor
beschrieben, komplett liefern und montieren
Menge: 1,000 St

**04.06.22 Enddeckel - DN 110**
Enddeckel DN 110, als Zulage, ansonsten wie vor
beschrieben, komplett liefern und montieren
Menge: 21,000 St

**04.06.23 Rohr - DN 160**
Rohr DN 160 - wie vor beschrieben, komplett
liefern und montieren
Menge: 27,000 m

**04.06.24 Rohr - DN 125**
Rohr DN 125 - wie vor beschrieben, komplett
liefern und montieren
Menge: 42,000 m

**04.06.25 Rohr - DN 110**
Rohr DN 110 - wie vor beschrieben, komplett
liefern und montieren
Menge: 6,000 m

**04.06.26 Abzweig - DN 160**
Abzweig DN 160 als Zulage in allen handelsüblichen
Gradzahlen, egal oder reduziert, ansonsten wie vor
beschrieben, komplett liefern und montieren
Menge: 3,000 St

**04.06.27 Abzweig - DN 125**
Abzweig DN 125 als Zulage in allen handelsüblichen
Gradzahlen, egal oder reduziert, ansonsten wie vor
beschrieben, komplett liefern und montieren
Menge: 1,000 St

**04.06.28 Bogen - DN 160**
Bogen DN 160 als Zulage in allen handelsüblichen
Gradzahlen jedoch max. 45Grad, ansonsten wie
vor beschrieben, komplett liefern und montieren
Menge: 2,000 St

**04.06.29 Bogen - DN 125**
Bogen DN 125 als Zulage in allen handelsüblichen
Gradzahlen jedoch max. 45Grad, ansonsten wie
vor beschrieben, komplett liefern und montieren
Menge: 6,000 St

**04.06.30 Bogen - DN 110**
Bogen DN 110 als Zulage in allen handelsüblichen
Gradzahlen jedoch 45Grad, ansonsten wie vor
beschrieben, komplett liefern und montieren
Menge: 2,000 St

**04.06.31 Übergangsrohr Reduktion - DN 160**
Übergangsrohr Reduktion DN 160 als Zulage in
exzentrischer oder konzentrischer Ausführung,
ansonsten wie vor beschrieben, komplett liefern
und montieren.
Menge: 1,000 St

**04.06.32 Übergangsrohr Reduktion - DN 125**
Übergangsrohr Reduktion DN 125 als Zulage in
exzentrischer oder konzentrischer Ausführung,
ansonsten wie vor beschrieben, komplett liefern
und montieren.
Menge: 1,000 St

**04.06.33 Kontroll- und Revisionsschacht R1**
Kontroll- und Revisionsschacht DN 1000
Schacht mit lichtem Durchmesser von
1.000 mm, bis 1,00 m Tiefe bestehend aus:
Schacht für Regen- und Schmutzwasser
aus Fertigbeton Elementen, aus wasserundurchlässigem Beton B35 hergestellt, Masse
und Scheiteldruckkräfte entsprechend DIN
4034, bestehend aus einem Unterteil mit eingebautem Betongerinne, einschließlich werkseitig eingebauten Steckmuffen-Dichtelementen,
Oberteil in Ein- oder Mehrstückfertigung aus
wasserdichtem Beton, entsprechend DIN 4034.
Mit zylindrischen Konusstück, einschließlich den
erforderlichen Dichtungen zur Abdichtung der
horizontalen Verbindungsfugen.
Verzinkte Steigeisen gemäß DIN 4034, Form
der Steigeisen nach den Anforderungen der
DIN 1212 mit Aufkantung. Schacht standsicher
einbauen und mit den Kanalleitungen mittels
Gelenkstücken verbinden. Kanalleitungsabstürze sind außerhalb der Revisionsschächte
auszuführen. Abstürze mit T-Stücken und
oberer Einführung in die Einzel-Schachthöhe
gesamt gemäß Übersichtstabelle.
Schachthöhen von 80 cm bis 110 cm

Ablauf: 1 x DN 100
Menge: 1,000 St

**04.06.34 Kontroll- und Revisionsschacht R2**
Kontroll- und Revisionsschacht wie vor, jedoch
bis 1,35 m Tiefe, DN 1000, Schacht wie vor
beschrieben, jedoch als Kontroll- und
Revisionsschacht DN 1000 mit Unterteil
mit eingebautem Betongerinne.

Schachthöhe ca. 100 bis 140 cm

Zulauf 1: seitlich rechts 1 x DN 110
Zulauf 2: seitlich links 1 X DN 110
Ablauf: 1 x DN 125
Menge: 1,000 St

**04.06.35 Kontroll- und Revisionsschacht R3**
Kontroll- und Revisionsschacht wie vor, jedoch
bis 1,75 m Tiefe, DN 1000, Schacht wie vor
beschrieben, jedoch als Kontroll- und
Revisionsschacht DN 1000 mit Unterteil
mit eingebautem Betongerinne.

Schachthöhe ca. 150 bis 190 cm

Zulauf 1: seitlich rechts 1 x DN 160
Zulauf 2: seitlich links 1 X DN 160
Ablauf: 1 x DN 200
Menge: 1,000 St

**04.06.36 Kontroll- und Revisionsschacht R4**
Kontroll- und Revisionsschacht wie vor, jedoch
bis 1,78 m Tiefe, DN 1000, Schacht wie vor
beschrieben, jedoch als Kontroll- und
Revisionsschacht DN 1000 mit Unterteil
mit eingebautem Betongerinne.

Schachthöhe ca. 150 bis 190 cm

Zulauf: 1 x DN 200
Ablauf: 1 x DN 200
Menge: 1,000 St

**04.06.37 Kontroll- und Revisionsschacht S1**
Kontroll- und Revisionsschacht wie vor, jedoch
bis 1,10 m Tiefe, DN 1000, Schacht wie vor
beschrieben, jedoch als Kontroll- und
Revisionsschacht DN 1000 mit Unterteil
mit eingebautem Betongerinne.

Schachthöhe ca. 90 bis 130 cm

Ablauf: 1 x DN 100
Menge: 1,000 St

**04.06.38 Kontroll- und Revisionsschacht S2**
Kontroll- und Revisionsschacht wie vor, jedoch
bis 1,45 m Tiefe, DN 1000, Schacht wie vor
beschrieben, jedoch als Kontroll- und
Revisionsschacht DN 1000 mit Unterteil
mit eingebautem Betongerinne.

Schachthöhe ca. 120 bis 160 cm

Zulauf: 1 x DN 125
Ablauf: 1 x DN 125
Menge: 1,000 St

**04.06.39 Kontroll- und Revisionsschacht S3**
Kontroll- und Revisionsschacht wie vor, jedoch
bis 1,55 m Tiefe, DN 1000, Schacht wie vor
beschrieben, jedoch als Kontroll- und
Revisionsschacht DN 1000 mit Unterteil
mit eingebautem Betongerinne.

Schachthöhe ca. 130 bis 170 cm

Zulauf oben: 1 x DN 110
Zulauf setlich rechts: 1 X DN 110
Ablauf: 1 x DN 125
Menge: 1,000 St

**04.06.40 Kontroll- und Revisionsschacht S4**
Kontroll- und Revisionsschacht wie vor, jedoch
bis 1,51 m Tiefe, DN 1000, Schacht wie vor
beschrieben, jedoch als Kontroll- und
Revisionsschacht DN 1000 mit Unterteil
mit eingebautem Betongerinne.

Schachthöhe ca. 130 bis 170 cm

Zulauf: 1 x DN 125
Ablauf: 1 x DN 125
Menge: 1,000 St

**04.06.41 Kontroll- und Revisionsschacht S5**
Kontroll- und Revisionsschacht wie vor, jedoch
bis 1,66 m Tiefe, DN 1000, Schacht wie vor
beschrieben, jedoch als Kontroll- und
Revisionsschacht DN 1000 mit Unterteil
mit eingebautem Betongerinne.

Schachthöhe ca. 130 bis 170 cm

Zulauf: 1 x DN 125
Ablauf: 1 x DN 150
Menge: 1,000 St

**04.06.42 Kontroll- und Revisionsschacht S7**
Kontroll- und Revisionsschacht wie vor, jedoch
bis 1,45 m Tiefe, DN 1000, Schacht wie vor
beschrieben, jedoch als Kontroll- und
Revisionsschacht DN 1000 mit Unterteil
mit eingebautem Betongerinne.

Schachthöhe ca. 130 bis 170 cm

Zulauf: 1 x DN 125
Ablauf: 1 x DN 125
Menge: 1,000 St

**04.06.43 Übergabeschacht S6**
Übergabeschacht wie vor, jedoch bis 3,75 m
Tiefe, DN 1000, Schacht wie vor beschrieben,
jedoch als Kontroll- und Revisionsschacht
DN 1000 an der Grundstücksgrenze mit
Unterteil mit eingebautem Gerinne aus
Betonhalbschalen.

Schachthöhe ca. 360 bis 400 cm

Zulauf: 1 x DN 160
Ablauf: 1 x DN 160
Menge: 1,000 St

**04.06.44 Schachtabdeckung SAKU Kl. B 125 entsprechend**
Schachtabdeckung SAKU Kl. B 125 entsprechend
DIN EN 124-6 mit Deckel aus Kunststoff, LW 605,
BH 125mm, mit Lüftungsöffnungen, entsprechend
DIN EN 124-6 mit Deckel aus Kunststoff, lichte
Weite Ø 605, Bauhöhe 125mm, KUBE-Rahmen,
hochziehbar, Deckel aus hochfestem Polypropylen,
Gewicht 9 kg mit zwei wartungsfreien, schraublosen
und verkehrssicheren Arretierungen aus hochverschleißfestem Kunststoff.
Gewicht ca. 54 kg,
Zubehör:
herausnehmbarer Schmutzfänger nach DIN 1221.
Aushebe- und Bedienschlüssel.
Einschl. Einsetzen in Beton-Ringsegmenten in
zylindrischem Konusstück.

Fabrikat: ACO Tiefbau
Typ: Schachtabdeckung SAKU B125
 mit Lüftungsöffnungen Artikel-Nr. 11873
Menge: 4,000 St

**04.06.45 Schachtabdeckung wie vor, jedoch ohne**
Schachtabdeckung wie vor, jedoch ohne
Lüftungsöffnungen

Fabrikat: ACO Tiefbau
Typ: Schachtabdeckung SAKU B125
 ohne Lüftungsöffnungen Artikel-Nr. 11874
Menge: 7,000 St

**04.06.46 Betonfundament Revisionsschächte**
Betonfundament Revisionsschächte für vor
beschriebene Kontroll- u. Revisionsschächte
aus Magerbeton zur statischen Absicherung
gegen Absinken.
B/L: ca. 140/140 cm; Höhe 30 cm;
Einbringen in Tiefe bis ca. 200 cm unter Gelände.
Menge: 2,000 St

**04.06.47 Betonfundament Revisionsschächte**
Betonfundament Revisionsschächte
für vor beschriebene Kontroll- u. Revisionsschächte
aus Magerbeton zur statischen Absicherung gegen
Absinken.
B/L: ca. 140/140 cm; Höhe 30 cm;
Einbringen in Tiefe bis ca. 280 cm unter Gelände.
Menge: 8,000 St

**04.06.48 Betonfundament Revisionsschächte**
Betonfundament Revisionsschächte
für vor beschriebene Kontroll- u. Revisionsschächte
aus Magerbeton zur statischen Absicherung gegen
Absinken.
B/L: ca. 140/140 cm; Höhe 30 cm;
Einbringen in Tiefe bis ca. 430 cm unter Gelände.
Menge: 1,000 St

**04.06.49 Spülen von Grundleitungen und Schächten**
*** Pauschalposition
Spülen von Grundleitungen und Schächten
Spülen sämtlicher Grundleitungen vor
Erstinbetriebnahme und Abnahme.
Menge: 1,000 psch

**04.06.50 Dichtigkeitsprüfung nach DIN EN 1610, DIN EN 752,**
*** Pauschalposition
Dichtigkeitsprüfung nach DIN EN 1610,
DIN EN 752, an Grundleitungen und An-
schlusskanal, Prüfdruck 0,5 bar; Prüfmedium Luft, einschl. Verschließen und
Öffnen der Anschlussstutzen, einschl.
Verschließen und Öffnen der Schachtabgänge mit Gummiblasen.
In kompletter Arbeit durchführen
Menge: 1,000 psch

**04.06.51 Dokumentation digitale Kameraauswertung**
*** Pauschalposition
Dokumentation digitale Kameraauswertung
zur Dokumentation Ausschluss von Versätzen und zur Dokumentation von Gefällen.
Leistung nach Fertigstellung bzw. nach
Gesamtfertigstellung nach der Verfüllung.
Dokumentation mit fahrbarer digitaler
Kamerauntersuchung.
Für Schmutzwasserleitungen für das gesamte installierte Grundleitungskanalnetz
Menge: 1,000 psch

#### Abschnitt 04.07 Nebenleistungen

**04.07.1 Spülen von Grundleitungen und Schächten**
*** Pauschalposition
Spülen von Grundleitungen und Schächten
Spülen sämtlicher Grundleitungen vor
Erstinbetriebnahme und Abnahme.
Menge: 1,000 psch

**04.07.2 Dichtigkeitsprüfung nach DIN EN 1610, DIN EN 752,**
*** Pauschalposition
Dichtigkeitsprüfung nach DIN EN 1610,
DIN EN 752, an Grundleitungen und An-
schlusskanal, Prüfdruck 0,5 bar; Prüfmedium Luft, einschl. Verschließen und
Öffnen der Anschlussstutzen, einschl.
Verschließen und Öffnen der Schachtabgänge mit Gummiblasen.
In kompletter Arbeit durchführen
Menge: 1,000 psch

**04.07.3 Dokumentation digitale Kameraauswertung**
*** Pauschalposition
Dokumentation digitale Kameraauswertung
zur Dokumentation Ausschluss von Versätzen und zur Dokumentation von Gefällen.
Leistung nach Fertigstellung bzw. nach
Gesamtfertigstellung nach der Verfüllung.
Dokumentation mit fahrbarer digitaler
Kamerauntersuchung.
Für Schmutzwasserleitungen für das gesamte installierte Grundleitungskanalnetz
Menge: 1,000 psch

### Bereich 05 Rohbauarbeiten KiTa

#### Abschnitt 05.01 Baugrubenverbau Bereich Unterkellerung

**05.01.1 Baugrubenverbau, Spundwandprofil bis 15,00 m, 89 kg/m²**
Baugrubenverbau aus Spundwandprofilen im hindernisfreien Boden durch alle anstehenden Bodenarten einbauen und nach Fertigstellung der Bauarbeiten wieder ziehen. Das Einbringen durch Rütteln ist elektronisch zu erfassen und in einer Dokumentation festzuhalten.
Abgerechnet wird horizontal nach Länge der Verbauachse und vertikal nach Höhe von UK Spundwand bis zur vorgeschriebenen OK des Verbaues bzw. 5 cm über OK Gelände. Die Rückverankerung bzw. Aussteifung wird gesondert vergütet.
Boden und Homogenbereiche
Bodenbeschreibung : '....'
Boden-Hauptbestandteile : '....'
Feinkornanteil : '....'
Für Aushubgeräte (Beispiel) : '....'
Homogenbereich : '....'
Bodengruppen DIN 18196 : '....'
Bezeichnung, ortsüblich : '....'
Korngrößenverteilung : '....'
Anteil Steine : '....'
Anteil Blöcke : '....'
Undränierte Scherfestigkeit : '....'
Wassergehalt : '....'
Plastizitätszahl : '....'
Konsistenzzahl : '....'
Kohäsion gemäß DIN 18137 : '....'
Abrasivität nach NF P18-5791 : '....'
Lagerungsdichte : '....'
Bodenarten : '....'
Einbringgenauigkeit: max. 1 % von lotrecht
Vorhaltedauer: 1 Monat
Spundwandlänge: bis 15,00 m
Verbautiefe: bis 5,00 m
Spundwandprofil: 89 kg/m²
Menge: 59,251 m²

**05.01.2 Spundwandtrog, dicht, Eckausbildung**
Spundwandanschlüsse aus Stahlformteilen für Eckausbildung eines dichten Spundwandtroges herstellen.
Abrechnung nach Länge Eckprofil.
Menge: 10,000 m

#### Abschnitt 05.02 Drainarbeiten

**05.02.1 Drängraben, Aushub/Verfüllung, 40/50 cm**
Aushub für Dränleitungen ab OK Baugrubensohle, einschl. Wiederverfüllung mit vorhandenem Boden.
Graben ausheben, Aushub seitlich bis max. 50 m Transportweg lagern und nach Verlegen der Leitung mit Sicker- und Filterschicht verfüllen. Überschüssiges Material laden, abfahren und entsorgen.
Sohlbreite: bis 40 cm
Grabentiefe: bis 50 cm
Bodenbeschreibung: nichtbindiger Boden, kein Fels
Boden-Hauptbestandteile: Sand, Kies, Steine, Feinkorn
Anteil Blöcke: gering
Steinanteil: gering bis mittel (bis ca. 20 %)
Feinkornanteil: mittel bis hoch (bis 40 %)
Für Aushubgeräte (Beispiel): Löffelbagger
Menge: 130,000 m

**05.02.2 Dränleitung, Vollsickerrohr, PE-HD, R1, DN 110**
Dränleitung für Gebäudedränung, aus Kunststoff-Vollsickerrohren, ausgeführt als kreisrundes, gewelltes Rohr.
Mindestwassereintrittsfläche bis 80 cm²/m, flexibel mit Muffe, liefern und fachgerecht im Mindestgefälle von 0,5 % verlegen.
Einbauort : '....'
Einbautiefe : '....'
Kunststoff: PE-HD
Typ: R1, DIN 4262-1
Perforation: TP (Vollsickerrohr) geschlitzt
Größe: DN 110
Angeb. Fabrikat : '....'
Menge: 130,000 m

**05.02.3 Dränleitung, Vollsickerrohr, Verbindungsmuffe, DN 100**
Verbindungsmuffe, für Vollsickerrohr, aus PVC-U, gelocht, gewellt.
Nennweite: DN 100
Typ: R1, DIN 4262
Perforation: TP (Vollsickerrohr)
Angeb. Fabrikat : '....'
Menge: 30,000 St

**05.02.4 Dränleitung, Vollsickerrohr, Auslaufstück, DN 100**
Auslaufstück mit geschlitzter Froschklappe, für Vollsickerrohr, aus PVC-U, gelocht, gewellt.
Länge: ca. 1,0 m
Nennweite: DN 100
Typ: R1, DIN 4262
Perforation: TP (Vollsickerrohr)
Angeb. Fabrikat : '....'
Menge: 10,000 St

**05.02.5 Dränleitung, Vollsickerrohr, Schrägstück 45°, DN 100**
Schrägstück 45°, für Vollsickerrohr, aus PVC-U, gelocht, gewellt.
Nennweite: DN 100
Typ: R1, DIN 4262
Perforation: TP (Vollsickerrohr)
Angeb. Fabrikat : '....'
Menge: 20,000 St

#### Abschnitt 05.03 Betonarbeiten

*Hinweis: Vorbemerkungen Betonarbeiten*
1. Für die Beton- und Stahlbetonarbeiten sind grundsätzlich die Allgemeinen technischen Vorschriften der VOB, Teil C, DIN 18331, sowie alle andern einschlägigen DIN-Vorschriften neuester Fassung maßgeblich, soweit nachstehend nicht anders vermerkt.

2. Außer den in der DIN 18331 aufgeführten Nebenleistungen sind auch folgende Leistungen durch die Einheitspreise abgegolten: Aufstellen, Vorhalten und Räumen aller erforderlichen Arbeits-, Schutz- und Leergerüste. Die Benutzung der Gerüste durch andere Firmen ist hierbei einzukalkulieren.

3. Ausbesserungsarbeiten an Betonflächen sind nur nach Rücksprache mit dem Architekten bzw. der Bauleitung vorzunehmen.

4. Schalung: Holzschalungen sind gleichbleibend feucht zu halten, damit durch Schwinden keine klaffenden Fugen entstehen und sich die Schalungsbretter nicht werfen. Köcherschalungen sind zu entwässern. Eine normale, rauhe Schalung ist mit Schaltafeln, Brettern, Elementen, absolut gefügedicht. Eine glatte Schalung aus Tafeln ist ohne Vorgabe des Fugenbildes. Die in den Positionen aufgeführten Schalungsarbeiten sind bindend.

5. Die Anwendung von Betonzusatzmitteln ist, sofern nicht anders beschreiben, unter Einhaltung der DIN 1045 möglich.

6. Fugenbleche für Arbeitsfugen, die durch den Auftragnehmer festgelegt werden, sind in die Einheitspreise mit einzukalkulieren. Die Lage dieser Arbeitsfugen ist mit der Bauleitung spätestens zwei Wochen vor Ausführungsbeginn abzusprechen.

7. Bewehrungsanschlüsse, die nicht ausdrücklich ausgeschrieben und geplant sind,werden nicht gesondert vergütet. Zur Abrechnung kommen nur die im Plan dargestellten Bewehrungspositionen.

8. Abdeckungen und Umwehrungen sind bis zur Fertigstellung des Gebäudes an der Baustelle zu belassen.

9. Nebenleistungen: VOB C 4 der maßgebenden DIN

9.1. Das Schließen der Löcher durch Schalungsabstandshalter nach dem Ausschalen oder Haltepunkte bei Betonfertigteilen ist in die Einheitspreise miteinzurechnen.

10. Besondere Angaben zur Bauausführung

10.1. Bei Verwendung von Betonfertigteilen sind durch den AN vermasste Elt.-Dosen. und Einlegepläne zu Erstellen und 2-fach zur Genehmigung vorzulegen.

10.2. Bei einer Schalung von Betonflächen in Sichtqualität ist das Fugenbild vor Ausführung abzustimmen und 2-fach zur Genehmigung vozulegen.

10.3 In Abstimmung mit der Bauleitung sind die technischen Bedingungen und Zeitabläufe der Gewerke des Rohbaus, sowie folgender Ausbaugewerke zu beachten: Abdichtungsarbeiten, Hausinstallationsarbeiten.

*Hinweis: Zusätzliche technische Vorbemerkungen Betonarbeiten*
Zusätzliche Technische Vertragsbedingungen
Betonarbeiten

1 Grundlagen
Für die Leistungen dieses Gewerks gelten die VOB Teil C, insbesondere ATV DIN 18331 Betonarbeiten, und die Allgemein Anerkannten Regeln der Technik.

Ergänzend hierzu gelten die Regelwerke der nachstehend genannten Herausgeber in der zum Zeitpunkt der Ausführung gültigen Fassung als Grundlage von Kalkulation und Arbeitsausführung:
- AGI: Arbeitsgemeinschaft Industriebau e. V.,
- BFS: Bundesausschuss Farbe und Sachwertschutz e. V.,
- Bgib: Bundesgütegemeinschaft Instandsetzung von Betonbauwerken e. V.,
- Bund Güteschutz Beton- und Stahlbetonfertigteile e. V.,
- Bundesverband Farbe Gestaltung Bautenschutz,
- Bundesverband Leichtbeton e. V.,
- Bundesverband Porenbetonindustrie e. V.,
- BVSF: Bundesverband Spannbeton-Fertigteildecken e. V.,
- DAfStb: Deutscher Ausschuss für Stahlbeton e. V.,
- DBV: Deutscher Beton- und Bautechnik-Verein e. V.,
- Deutsche Bauchemie e. V.,
- DGfdB: Deutsche Gesellschaft für das Badewesen e. V.,
- DGUV: Deutsche Gesetzliche Unfallversicherung e. V.,
- DIN: Deutsches Institut für Normung e. V.,
- FDB: Fachvereinigung Deutscher Betonfertigteilbau e. V.,
- InformationsZentrum Beton GmbH,
- RAL: Deutsches Institut für Gütesicherung und Kennzeichnung e. V.,
- VDI: Verein Deutscher Ingenieure e. V.,
- VDPM: Verband für Dämmsysteme, Putz und Mörtel e. V.,
- VDZ: Verein Deutscher Zementwerke e. V.,
- WTA: Wissenschaftlich-Technische Arbeitsgemeinschaft für Bauwerkserhaltung und Denkmalpflege e. V.,
- ZDB: Zentralverband des Deutschen Baugewerbes e. V.

2 Vorbereitung und Planung
Innerhalb von 10 Tagen nach Auftragserhalt, in jedem Fall jedoch rechtzeitig vor Materialdisposition und Ausführungsbeginn, wird der AN dem AG unaufgefordert den Teil seiner späteren Dokumentation übergeben, aus dem alle bauaufsichtlichen Zulassungen, Prüfungszeugnisse, Einbaubedingungen und technischen Eigenschaften der vom AN zum Einbau vorgesehenen Produkte ersichtlich sind.

Der AN hat den AG auf die für die angebotenen Leistungen erforderlichen bauseitigen Vorleistungen rechtzeitig vor Ausführungsbeginn der an ihn beauftragten Leistungen hinzuweisen.

Rechtzeitig vor Beginn der Ausführung seiner Arbeiten hat der AN eigenverantwortlich vorgegebene Maße und benannte Höhen auf Übereinstimmung mit am Bau vorhandenen Meterrissen und erforderlichenfalls die Maßgenauigkeit von Planum oder Sauberkeitsschicht des Planums durch Nivellement festzustellen. Bei Überschreitung der Toleranzgrenzen, insbesondere von Winkeltoleranzen, ist der Auftraggeber unverzüglich zu verständigen.

Soweit Toleranzen aus Vorleistungen vom AN beseitigt werden, erstellt der AN vor Beseitigung oder Ausgleich der Toleranzen ein Aufmaß über diese Leistungen. Nach Leistungserbringung ist die Abrechnung des Aufwands zur Toleranzbeseitigung nicht mehr nachvollziehbar. Daher wird der AN das diesbezügliche Aufmaß vom AG rechtzeitig vor Arbeitsausführung als Grundlage seines Vergütungsanspruchs prüfen lassen.

Der AN plant eigenverantwortlich seinen baustelleninternen Arbeitsablauf. Hieraus folgernd sind alle eventuellen bauablaufbedingten Aufwendungen für Hebezeuge, Mobilkraneinsätze, Bauzwischenzustände, Provisorien, Unterstützungen, Tragrüstungen (mit Ausnahme von Traggerüsten der Klasse B nach DIN EN 12812), Lehren etc. integraler Leistungsbestandteil des AN und werden nicht gesondert vergütet, soweit nicht in Leistungspositionen ausdrücklich abweichend beschrieben.

Im Rahmen seiner Werkstatt- und Montageplanung hat der AN alle Abmessungen, Betongüten, Expositionsklassen, Bewehrungsstahlgüten, Betonoberflächen der einzelnen Bauteile usw. den beigefügten Unterlagen, insbesondere der Tragwerkswerksplanung, den Zeichnungen, den Gutachten, Konzepten und Sonderfachplanungen, zu entnehmen und auf Plausibilität zu prüfen bzw. auf deren Grundlage zu ermitteln.

Alle in den statischen Unterlagen enthaltenen Maßangaben sind Mindestabmessungen bzw. Mindestqualitäten.

Soweit die Baugrube AG-seitig erstellt wird, hat der AN unverzüglich, jedoch spätestens vor Ausführungsbeginn, eine eventuell vorhandene Baugrubenumschließung und Bohrpfahlgründung auf Widersprüche zu vorliegenden Ausführungsgrundlagen zu überprüfen und bei unzulässigen Toleranzen Bedenken beim AG anzumelden.

Für Bauteile mit Sichtbetonoberflächen ist immer ein Schalversatzplan mit der Darstellung aller vorgesehenen Strukturen, Stöße, Einbauten, Durchdringungen, Fugen und sonstigen Details zur Genehmigung rechtzeitig vor Ausführung zur Prüfung beim AG einzureichen.

Der AN arbeitet alle Leerrohre und Unterputzdosen in seine Werkstatt- und Montageplanung ein. Dem AN obliegt die rechtzeitige Anforderung und Koordination des Elektrogewerks für Einbauten in Sichtbetonbauteile in Bezug auf seine Arbeitsausführung.

Kommt WU-Beton zur Ausführung, konzipiert der AN die WU-Ausführung eigenverantwortlich in Bezug auf Materialien, Profile, Bemessungen und Anordnung. Die WU-Konzeption umfasst neben Einbauplänen vollständige Material-, Profil- und Lieferlisten mit Mengen- und Herstellerangaben und Artikelnummern.

Die WU-Konzeption ist vom AN rechtzeitig vor Materialbestellung zur Kenntnisnahme an den AG zu übergeben. Dem AN obliegt die Koordination von Planern und Firmen von Fremdgewerken wie z. B. Blitzschutz, Sanitär etc. in Bezug auf die WU-Eignung zum Einbau in die vom AN vorgesehenen Konstruktionen.

3 Ausführung und Konstruktion
3.1 Ausführung
3.1.1 Allgemeine Hinweise
Bei Einsatz von Beton mit mindestens der Festigkeitsklasse C30/37 und/oder durch den Einsatz von WU-Beton unterliegt die Baustelle mit Beton der Überwachungsklasse 2. Die Eigenüberwachung ist nach DIN EN 13670/ DIN 1045-3 Anhang B, die erforderliche Überwachung durch eine anerkannte Überwachungsstelle nach DIN 1045-3 Anhang C durchzuführen. Sämtliche erforderlichen Überwachungsmaßnahmen sind als Leistungsbestandteil des AN von diesem zu dokumentieren und dem AG zur Vorlage beim Prüfstatiker zu übergeben.

Der AN sorgt durch Auflegen von Schutzfolien bzw. Gleitlagern aus doppellagiger PE-Folie dafür, dass während des Betonierens kein Beton oder Anmachwasser in die Hohlkammern von Mauerwerkssteinen gelangen.
Der AN ist verpflichtet, die erforderlichen Maßnahmen zum Schutz vor Winterschäden zu treffen.

3.1.2 Untergrund, Vorleistungen
Soweit Grundleitungen Fundamente queren, stellt der AN durch Einbau entsprechender Hülsrohre sicher, dass die laut Statik und Baugrundgutachten zu erwartenden Setzungen von den vorhandenen Grundleitungen aufgenommen werden können.

Der AN prüft rechtzeitig vor Ausführungsbeginn der Sauberkeitsschicht, ob ein bauseitig vorhandenes Planum ausreichend maßhaltig ist.

3.1.3 Konstruktive Ausführung/Änderung des AN zu Fertigteilen
Es ist eine verformungsarme und setzungsunempfindliche Konstruktion zu erstellen. Eine ggf. erforderliche Rissbreitenbeschränkung ist entsprechend den Vorgaben der Tragwerksplanung vorzusehen.

Die Verwendung von Fertig- oder Halbfertigteilen ist dem AN freigestellt, soweit nicht anders beschrieben. Verwendet der AN Fertig- oder Halbfertigteile, sind vom AN im Rahmen seiner Werkstatt- und Montageplanung die erforderlichen statischen Nachweise bzw. Umrechnungen zu eigenen Lasten zu erbringen. Bei Erfordernis ist die Tragwerksplanung rechtzeitig zur Prüfung einzureichen. Die Prüfgebühren für vom AN veranlasste Änderungen an der Statik trägt der AN. Ebenso vergütet der AG dem AN lediglich die Stahlmassen für die AG-seitig vorgesehene Ortbetonausführung; änderungsbedingte Mehrmengen von Baustahl oder höhere Preise für Stahl in (Halb-)Fertigteilen werden vom AG bei AN-veranlassten Änderungen nicht vergütet.

3.1.4 Material, Güte
Die Betonrezeptur ist vom AN eigenverantwortlich unter Berücksichtigung der auf den Beton einwirkenden Einflüsse zu entwickeln. Zusatzmittel dürfen nur zur Erfüllung der betontechnologischen Anforderungen eingesetzt werden. Verzögerer werden nur zugelassen, wenn der vom AG geforderte Bauablauf dies zwingend erfordert.

Es dürfen bei Betonzusatzmitteln nicht mehrere Zusatzmittel derselben Wirkungsgruppe verwendet werden. Eine Ausnahme bilden hierbei die Fließmittel.

Für Spannbeton dürfen Beton-Zusatzmittel nur dann verwendet werden, wenn dafür die Zulassung im Prüfbescheid ausdrücklich erfolgt ist. Bei Stahlbeton sind chloridhaltige Zusatzmittel nicht zugelassen.

Die Expositionsklassen sind entsprechend den Umweltbelastungen und dem Einbauort der einzelnen Bauteile zu wählen. Die in der Tragwerksplanung genannten Expositionsklassen gelten als Mindestforderung und sind vom AN nochmals anforderungsbezogen zu prüfen.

Je nach Einbauort ist ein Beton mit hohem Widerstand gegen Frost- und Taumittel einzusetzen. Dies gilt insbesondere für Bauteile an Verkehrsflächen. Falls erforderlich, ist auch die Betondeckung der Bewehrung entsprechend zu erhöhen.

Alle erdberührten Bauteile sind aus Beton mit hohem Widerstand gegen chemische Angriffe herzustellen.

Stahlverbundkonstruktionen sind mit einem werkseitig aufgebrachten Korrosionsschutz zu liefern. Dieser kann, sofern in den Planunterlagen keine anderen Forderungen beschrieben sind, als Feuerverzinkung mit einer Schichtdicke von mindestens 80 mym oder als Anstrichsystem ausgeführt werden.

Schalungstrenn- und Nachbehandlungsmittel dürfen die Haftung späterer Nutzschichten (z. B. Fliesen, Verbundestrich) nicht negativ beeinflussen.

3.1.5 Betonoberflächen/Sichtbetonklasse
Alle offenkundig oberflächenfertig sichtbar verbleibenden Betonoberflächen (d. h. Flächen ohne Beschichtungen, Dämmungen, Verkleidungen etc. wie beispielsweise Tiefgarageneinfahrten, Kellerwände im Wohnungsbau etc.) werden als Sichtbetonflächen ausgeführt.

Für die Sichtbetonoberflächen ist das DBV-Merkblatt "Sichtbeton Planung, Ausschreibung, Vertragsgestaltung, Ausführung und Abnahme" zu beachten.

Alle sichtbar bleibenden Betonoberflächen werden in SB3 gemäß DBV-Merkblatt ausgeführt, soweit keine anderen Angaben zur Oberfläche gemacht sind. Alle Betonflächen werden absolut scharfkantig, ohne Einlegen von Rund- oder Dreiecksleisten an Innen- und Außenecken, hergestellt.

Sichtbar bleibende Einbauteile für Bauzustände oder Hebezeuge dürfen nur nach ausdrücklicher Genehmigung des AGs in Sichtflächen eingebaut werden. In sichtbar verbleibenden Fassadenflächen werden keine Einbauteile für Bauzustände zugelassen.

Vor Ausführung der Leistungen ist vom AN beim AG die Zustimmung zu Nachbesserungen an sichtbare Betonoberflächen einzuholen. In Sichtflächen werden nur Maßnahmen akzeptiert, die eine Qualität wie diejenige der benachbarten, vertragsgemäßen Sichtbetonoberflächen in Struktur, Farbe, Toleranz und Konstruktion gewährleisten.

Bei sichtbaren Betonflächen dürfen keine wachshaltigen Entschalungsmittel verwendet werden. Es sind nur Zuschlagstoffe und Zemente eines Lieferers von gleicher Farbe zu verwenden; dabei sind Arbeitsfugen zu vermeiden. Der Schutz vor Austrocknung und Fremdwasser des Betons soll durch nicht direkt anliegende Kunststofffolien erfolgen. Eine Nassbehandlung ist zu vermeiden. Wird saugende Schalung verwendet, so ist sie mit Zementleim vorzubehandeln und vor dem Einbau trocken abzubürsten.

Horizontale Schalungsstöße sollen auf einer Höhe liegen; vertikale Stöße sollen gleichen Abstand haben. Beton für sichtbare Betonflächen soll unter Beachtung der Sieblinien und mit einem W/Z-Faktor kleiner als 0,55 hergestellt werden. Schütthöhen dürfen 50 cm nicht überschreiten. Auf eine gleichmäßige Schütthöhe und Verdichtung ist unbedingt zu achten.

Die Oberflächen von Bodenplatten und Deckenplatten sind eben abzuziehen und glatt abzureiben. Wenn Bodenbeschichtungen geplant sind, ist die Oberfläche zu glätten bzw. entsprechend der nachfolgenden Bodenbeschichtung herzustellen.

Soweit nicht gesondert beschrieben, sind für alle Oberflächen die Anforderungen der Grenzwerte für Ebenheitsabweichungen nach DIN 18202 zu erfüllen (keine erhöhten Anforderungen!).

3.1.6 Schalung
Die Ausführung aller Bauteile - mit Ausnahme von Gründungbauteilen - erfolgt mit glatter Oberfläche durch Einsatz glatter, nicht saugender Schalung mit regelmäßigen Stößen und Nagelstellen. Betonwarzen und Grate sind abzuschleifen. Alle Kanten sind zu brechen.

Holzschalungen sind gleichbleibend feucht zu halten, damit durch Schwinden keine klaffenden Fugen entstehen und sich die Schalungsbretter nicht werfen. Köcherschalungen sind zu entwässern.

In die Schalung eingelegte Schaumkörper für die Herstellung von Aussparungen sind im Zuge des Ausschalens vollständig zu entfernen. Ein Ausbrennen der Schaumkörper zum Ausschalen ist nicht statthaft.

Für Bauteile gleicher Art muss eine jeweils gleichartige, glatte, neuwertige Systemschalung eingesetzt werden. Plattenstöße sind vertieft auszuführen. Positive Ecken sind scharfkantig auszuführen. Löcher und Hüllrohre für Spanndrähte und Schlösser sind gleichmäßig anzuordnen und nach dem Ausschalen vertieft zu schließen. Bei wasserundurchlässigen Konstruktionen sind dafür geeignete Spannelemente zu verwenden und nach dem Ausschalen unverzüglich abzudichten. Alle Betonwände, Stützen und Decken sind zu entgraten.

Der AN duldet während seiner Schalarbeiten Arbeitsunterbrechungen und -behinderungen aus der TGA- und Elt-Montage in bauüblichem und mindesterforderlichem Umfang.

3.1.7 Bewehrung
Alle Abnahmen und Freigaben sind in Eigenverantwortung des ANs mit dem Prüfingenieur terminlich zu vereinbaren und technisch zu koordinieren. Dem AG ist eine Ausfertigung des vom Prüfingenieur erstellten Abnahmeprotokolls über die Bewehrung zu übergeben.

Zur Abrechnung gelangen nur Stahlmassen gemäß geprüfter Statik, bzw. gemäß geprüfter Bewehrungspläne. Der Aufwand für rein konstruktive Bewehrungen (Bügel, Abstandhalter etc.) sowie für Bewehrungen, die ausschließlich Transport- und Bauzuständen dienen, ist vom AN bei der Preisbildung zu berücksichtigen, da er nicht gesondert zur Abrechnung gelangt.

3.1.8 Fugen/Anschlüsse/Einbauteile
Arbeits- und Dehnfugen sollen mindestens 0,50 m außerhalb von Eck- und Anschlussbereichen vorgesehen werden. In Bereichen dicht liegender Bewehrung, insbesondere an Kreuzungen von Unterzügen, dürfen keine Arbeitsfugen ausgebildet werden.

Die Verankerung von Mauerwerkswänden an Stahlbetonbauteilen soll mittels Ankerschienen und systemzugehöriger Mauerwerksanker erfolgen, der AN legt die Systemschienen in die Schalung ein.

Bei der Bemessung und Ausführung einbetonierter Ankerschienen sind mindestens 50 %ige Lastreserven und zusätzliche Befestigungsmöglichkeiten für spätere Nachinstallationen und Erweiterungen analog zu Aussparungen vorzusehen.

Soweit Einbauteile von Fremdgewerken in bewehrte Betonkonstruktionen eingebaut werden, prüft der AN unverzüglich nach deren Einbau, spätestens jedoch rechtzeitig vor der Betonage, ob allerorts ausreichende Bewehrungsabstände zu den Einbauteilen vorhanden sind. Soweit Bewehrungsmindestabstände unterschritten werden, meldet der AN Bedenken gegen die Ausführung an.

3.1.9 Aussparungen, Durchbrüche
Alle AG-seitig angegebenen oder AN-seitig erforderlichen Durchbrüche und Montageöffnungen sind vom AN in seiner Werkstatt- und Montageplanung vorzusehen und baulich umzusetzen. Dabei ist sicherzustellen, dass die Öffnungen so geschlossen werden, dass sie einerseits leicht zu öffnen und zu verschließen sind, andererseits die bauphysikalischen Anforderungen (z. B. Brandschutz, Schallschutz, Gasdichtigkeit) an das durchdrungene Bauteil berücksichtigen.

3.1.10 Wasserundurchlässiger Beton
Bauteile, die mit dem Grundwasser in Berührung kommen, d. h., unterhalb des Bemessungswasserstandes liegen, sind ggf. als "Weiße Wanne", d. h. als wasserundurchlässige Konstruktion gemäß DAfStb-Richtlinie "Wasserundurchlässige Bauwerke aus Beton" (WU-Richtlinie) herzustellen, soweit vom AG gefordert oder beschrieben.

Für alle Räume und Bauteile der Weißen Wanne gilt, soweit nicht anders beschrieben, die Nutzungsklasse A der WU-Richtlinie mit erhöhten Anforderungen. Die Anforderungen für hochwertig genutzte Räume gemäß DBV-Merkblatt sind zu erfüllen.

3.1.11 Stahlbetonfertigteile
Der Angebotspreis für Stahlbetonfertigteile beinhaltet, soweit nicht in Leistungspositionen abweichend beschrieben, die Herstellung, Lieferung und Montage von Stahlbetonfertigteilen einschließlich Hilfs-, Trag- und Schutzgerüsten (mit Ausnahme von Traggerüsten der Klasse B nach DIN EN 12812), Montagehalterungen sowie gegebenenfalls erforderlichen (Mobil-)Kraneinsatz und das Verschließen von Transportöffnungen. Selbes gilt für jegliche Mehraufwendungen aus Montagezuständen und Bauzwischenzuständen, soweit diese nicht ausschließlich im Zusammenhang mit der Arbeitsausführung Dritter erforderlich sind.

Sofern in den der Ausschreibung beigefügten Unterlagen keine zusätzlichen Angaben enthalten sind, ist die Oberfläche in der nutzungsentsprechenden Oberflächenqualität gemäß nachstehender Auflistung auszuführen, dabei sind die Sichtbetonklassen nach DBV-Merkblatt "Sichtbeton" einzuplanen, wie folgt:

Bauteil Ausführung Oberfläche Sichtbetonklasse
Decken unterseitig glatt 2
Unterzüge 3-seitig glatt 2
Stütze 4- bzw. allseitig glatt 2
Wände 2-seitig glatt 2
Treppen belegt unterseitig und Wangen  glatt 2
Treppen fertig allseitig glatt 2

Der Zulassungsbescheid von Fertigteilen muss auf der Baustelle in Abschrift oder Kopie vorliegen.

4 Aufmaß/Bautoleranzen
Der AN legt die Meterrisse an, soweit er Stahlbetonwände erstellt. Hierzu erstellt er ein Messraster < 2,50 x 2,50 m und anhand dessen eine Höhenkartografie. Aus diesem Höhenaufmaß legt der AN anschließend je Deckenebene Meterrisse fest.
Die Meterrisse werden vom AN dauerhaft und unveränderlich mit Schlagdübeln markiert und auf weitere Meterrisse im Abstand von längstens 10,00 m, jedoch mindestens ein Meterriss je Wohn- oder Gewerbeeinheit, übertragen.

**05.03.1 Trennlage, PE-Folie 0,2 mm**
Trennlage auf verdichtete Kiesfilterschicht, mit PE-Folie; Stöße überlappt.
Konstruktionsschicht Gründung: Trennlage
Material: PE-Folie
Foliendicke: 0,2 mm
Stoßüberlappung: 15 cm
Menge: 655,000 m²

**05.03.2 Sauberkeitsschicht, C8/10, Beton unbewehrt, Dicke bis 5 cm**
Sauberkeitsschicht aus unbewehrtem Beton unter Gründungsbauteilen aller Art (Einzel- und Streifenfundamente, Boden- und Fundamentplatten).
Konstruktionsschicht Gründung: Sauberkeitsschicht
Baustoff: Beton unbewehrt
Festigkeitsklasse: C8/10
Expositionsklassen : '....'
Überwachungsklasse : '....'
Dicke: bis 5 cm
Menge: 655,000 m²

**05.03.3 Füllbeton, C12/15, Beton unbewehrt**
Füllbeton, unbewehrt, für Auffüllung im Gründungsbereich; evtl. erforderliche Schalung in gesonderter Position.
Konstruktionsschicht Gründung: Füllbeton
Baustoff: Beton unbewehrt
Festigkeitsklasse: C12/15
Expositionsklassen: X0
Dicke: 10-50 cm
Menge: 5,000 m³

**05.03.4 Unterfangung, C20/25, Beton unbewehrt, X0**
Unterfangung aus unbewehrtem Beton, abschnittsweise, unter einfachen Einbaubedingungen; evtl. erforderliche Fugen, Schalung und Erdarbeiten in gesonderten Positionen.
Bauteil Gründung: Unterfangung
Baustoff: Beton unbewehrt
Festigkeitsklasse: C20/25
Expositionsklassen: X0
Höhe Unterfangung: 1,00 - 1,50 m
Menge: 5,000 m³

**05.03.5 Schalung, Unterfangung, bis 2,00 m**
Schalung der Unterfangung aus unbewehrtem Beton, im Erdreich, abschnittsweise.
Bauteil Schalung: Unterfangung
Höhe Unterfangung: bis 2,00 m
Menge: 10,000 m²

**05.03.6 Einzelfundament, C25/30, Stahlbeton**
Einzelfundamente aus Stahlbeton, allseitig geschalt, Schalung und Bewehrung in gesonderter Position.
Bauteil Gründung: Einzelfundament
Baustoff: Stahlbeton
Festigkeitsklasse: C25/30
Expositionsklassen: XC3
Überwachungsklasse : '....'
Breite :0,50 m
Länge :0,50 m /1,75 m
Tiefe :0,80 m
Menge: 6,000 m³

**05.03.7 Schalung, Einzelfundament, rau**
Schalung der Einzelfundamente aus Stahlbeton, quadratisch, rechteckig und L-förmig, als Seitenschalung.
Bauteil Schalung: Einzelfundament
Oberfläche Schalung: rau
Höhe Schalung : '....'
Menge: 28,000 m²

**05.03.8 Bodenplatte, C25/30, Stahlbeton, Dicke 30 cm**
Bodenplatte aus Stahlbeton auf verdichteten Kiesunterbau, Trennlage oder Sauberkeitsschicht, Oberfläche abgezogen, Ausführung eben oder mit Gefälle bis 1,5 %; Schalung und Bewehrung in gesonderter Position.
Bauteil Gründung: Bodenplatte
Baustoff: Stahlbeton

Festigkeitsklasse: C25/30
Expositionsklassen: X0

Dicke: 30 cm
Menge: 650,000 m²

**05.03.9 Randschalung Bodenplatte, rau**
Randschalung für Bodenplatten, rau.
Bauteil Schalung: Randschalung Bodenplatte
Oberfläche Schalung: rau
Dicke Bodenplatte : 30 cm
Menge: 55,000 m

**05.03.10 Sohlenversprung, C20/25, Stahlbeton, Höhe 30 cm**
Sohlenversprung der Fundamentplatte. Schalung und Bewehrung in gesonderter Position.
Bauteil Gründung: Sohlenversprung
Baustoff: Stahlbeton
Festigkeitsklasse: C20/25
Expositionsklassen: XC2
Überwachungsklasse : '....'
Höhe: 30 cm
Dicke: 30 cm
Menge: 10,000 m

**05.03.11 Schalung, Sohlenversprung Fundamentplatte/Fundamentabtreppung, bis 0,50 m**
Schalung für Sohlenvorsprung der Fundamentplatte bzw. Fundamentabtreppung, rau.
Bauteil Schalung: Sohlenversprung Fundamentplatte/Fundamentabtreppung
Oberfläche Schalung: rau
Höhe Schalung: bis 0,50 m
Menge: 10,000 m

**05.03.12 Aufkantung 20/37,5 cm, Sohle/Wand, C25/30, Stahlbeton**
Aufkantung zwischen Sohle und aufgehender Wand für das Einbringen von Fugenbändern. Schalung und Bewehrung in gesonderter Position.
Bauteil Gründung: Aufkantung Sohle/Wand
Baustoff: Stahlbeton
Festigkeitsklasse: C25/30
Expositionsklassen: XC2,XC3

Höhe: bis 37,5 cm
Breite: bis 20 cm
Menge: 0,500 m

**05.03.13 Aufkantung 20/43cm, Sohle/Wand, C25/30, Stahlbeton**
Aufkantung zwischen Sohle und aufgehender Wand für das Einbringen von Fugenbändern. Schalung und Bewehrung in gesonderter Position.
Bauteil Gründung: Aufkantung Sohle/Wand
Baustoff: Stahlbeton
Festigkeitsklasse: C25/30
Expositionsklassen: XC2,XC3

Höhe: bis 43 cm
Breite: bis 20 cm
Menge: 57,000 m

**05.03.14 Aufkantung 17,2/30, Sohle/Wand, C25/30, Stahlbeton**
Aufkantung zwischen Sohle und aufgehender Wand für das Einbringen von Fugenbändern. Schalung und Bewehrung in gesonderter Position.
Bauteil Gründung: Aufkantung Sohle/Wand
Baustoff: Stahlbeton
Festigkeitsklasse: C25/30
Expositionsklassen: XC2,XC3

Höhe: bis 30 cm
Breite: bis 17,2 cm
Menge: 3,000 m

**05.03.15 Aufkantung 17,2/37,5 cm, Sohle/Wand, C25/30, Stahlbeton**
Aufkantung zwischen Sohle und aufgehender Wand für das Einbringen von Fugenbändern. Schalung und Bewehrung in gesonderter Position.
Bauteil Gründung: Aufkantung Sohle/Wand
Baustoff: Stahlbeton
Festigkeitsklasse: C25/30
Expositionsklassen: XC2,XC3

Höhe: bis 37,5 cm
Breite: bis 17,2 cm
Menge: 4,500 m

**05.03.16 Aufkantung 17,2/43 cm Sohle/Wand, C25/30, Stahlbeton**
Aufkantung zwischen Sohle und aufgehender Wand für das Einbringen von Fugenbändern. Schalung und Bewehrung in gesonderter Position.
Bauteil Gründung: Aufkantung Sohle/Wand
Baustoff: Stahlbeton
Festigkeitsklasse: C25/30
Expositionsklassen: XC2,XC3

Höhe: bis 43 cm
Breite: bis 17,2 cm
Menge: 0,500 m

**05.03.17 Schalung, Aufkantung Boden-/Fundamentplatte, bis 43 cm**
Schalung für Aufkantung der Bodenplatte/Fundamentplatte im Bereich der Wände, rau.
Bauteil Schalung: Aufkantung Boden-/Fundamentplatte
Oberfläche Schalung: rau
Höhe Aufkantung: bis 43 cm
Menge: 53,000 m

**05.03.18 Außenwand, C25/30, Stahlbeton, Dicke 20 cm**
Wände aus Stahlbeton, Oberfläche glatt, mit regelmäßig sichtbaren Schalungsstößen. Betonwarzen und Grate abschleifen. Schalung und Bewehrung in gesonderten Positionen.
Bauteil: Außenwand
Baustoff: Stahlbeton
Festigkeitsklasse: C25/30
Expositionsklassen: XC2,XC3
Überwachungsklasse : '....'
Dicke: 20 cm
Menge: 20,000 m²

**05.03.19 Betonunterzug auf der neuen Außenwand 20/30cm**
Menge: 3,000 m³

**05.03.20 Betonstahl als Matten- und Stabstahl BST 500 SA**
Betonstahl als Matten- und Stabstahl BST 500 A, gemäß Statik und Ausführungsplanung liefern und montieren
inkl. Stahl für Fertigteilplatten

genaue Aufteilung in Stab- und Mattenstahl gem. Anlage Statik
Menge: 24,300 t

**05.03.21 Fugenabdichtung, Quellband**
Fugenabdichtung, mit Quellband, in Arbeitsfugen, zur druckwasserdichten Abdichtung von Bodenplatten und Wänden bei durchlaufender Bewehrung.
Fugenbandbreite: 20 mm
Art der Fuge: Arbeitsfuge
Material: in Kautschuk eingelagerter Bentonit
Angeb. Fabrikat : '....'
Menge: 63,000 m

**05.03.22 Kellerlichtschacht, Beton + Rost, 100/100/60 cm**
Kellerlichtschacht als Fertigteil-Montageschacht aus Beton C20/25, mit Boden, geglättet, Ablauf DN 50, und Gitterrost, Maschenweite 30/10 mm, inkl. Einsetzarbeiten, Verbindungsmittel sowie Dichtung der Anschlussbefestigungen an der Wand bzw. am Fenster.

Befestigung: Einhängekonsolen, verz. Stahl
Breite/Höhe/Wandabstand: 100/100/60 cm
Angeb. Fabrikat : '....'
Menge: 1,000 St

**05.03.23 Deckendurchbruch, Stahlbeton, herstellen, 50/20 cm, d=20 cm**
Deckendurchbruch in Stahlbetondecke, nachträglich, einschl. aller statisch erforderlichen Abstützungen und Schutzmaßnahmen während der Bauzeit; Bauschutt entsorgen.
Größe: bis 50/20 cm
Deckendicke: bis 20 cm
Menge: 25,000 St

#### Abschnitt 05.04 Maurerarbeiten

**05.04.1 Bestand, Trennfuge, Mineralwolleplatten, d=40 mm**
Mineralwolleplatten in Gebäudetrennfuge einlegen und befestigen; Platten dicht gestoßen.
WLG: 035
Baustoffklasse: A1/A2
Dämmstoffdicke: 40 mm
Angeb. Fabrikat : '....'
Menge: 40,000 m²

**05.04.2 Schlitz in Mauerwerk herstellen, b/t= 5/5 cm**
Schlitz, senkrecht oder waagerecht, in verputztem Mauerwerk nachträglich herstellen; Bauschutt entsorgen.
Wandmaterial: Mauerziegel
Druckfestigkeitsklasse: über 6 - 12 N/mm²
Breite: bis 5 cm
Tiefe: bis 5 cm
Menge: 50,000 m

**05.04.3 Schlitz in Mauerwerk herstellen, b/t=10/5 cm**
Schlitz, senkrecht oder waagerecht, in verputztem Mauerwerk nachträglich herstellen; Bauschutt entsorgen.
Wandmaterial: Mauerziegel
Druckfestigkeitsklasse: über 6 - 12 N/mm²
Breite: bis 10 cm
Tiefe: bis 5 cm
Menge: 50,000 m

**05.04.4 Schlitz schließen, verputzen, b/t= 5/5 cm**
Schlitz, senkrecht oder waagerecht, in verputztem Mauerwerk schließen (bei größeren Schlitzen Mauerwerksstücke mit einbauen), Verputzen der Wandfläche, Gewebearmierung einbetten, putzbündigen Anschluss an vorhandenem Putz herstellen; Bauschutt entsorgen.
Breite: bis 5 cm
Tiefe: bis 5 cm
Menge: 50,000 m

**05.04.5 Schlitz schließen, verputzen, b/t=10/5 cm**
Schlitz, senkrecht oder waagerecht, in verputztem Mauerwerk schließen (bei größeren Schlitzen Mauerwerksstücke mit einbauen), Verputzen der Wandfläche, Gewebearmierung einbetten, putzbündigen Anschluss an vorhandenem Putz herstellen; Bauschutt entsorgen.
Breite: bis 10 cm
Tiefe: bis 5 cm
Menge: 50,000 m

**05.04.6 Kleinflächen abbrechen, schließen, 1000-2000 cm²**
Kleinflächen in verputztem Mauerwerk nachträglich abbrechen und entsorgen. Nach erfolgter Installation Putzträger aufbringen und verputzen.
Flächenbündiger Anschluss an vorhandenen Putz herstellen; Bauschutt entsorgen.
Wandmaterial: Mauerziegel
Druckfestigkeitsklasse: über 6 - 12 N/mm²
Fläche: über 1000 - 2000 cm²
Tiefe: bis 5 cm
Wanddicke : '....'
Reparaturort : '....'
Menge: 11,000 St

**05.04.7 Türöffnung nachträglich herstellen, MWK, d< 24 cm, 1,01/2,01 m**
Durchbruch in Wänden aus Mauerwerk aller Festigkeiten beidseitig geputzt, ausbrechen und entsorgen, einschl. aller erforderlichen Abstütz- und Sicherungsmaßnahmen. Zum Schutz der verbleibenden, angrenzenden Wandfläche, sind vor Beginn der Abbrucharbeiten die Ränder der neu zu erstellenden Öffnung einzuschneiden.
Bauteil: Türöffnung
Öffnungsmaß: 1,01/2,01 m
Wanddicke: 24 cm
Material Sturz : '....'
Material Wand : '....'
Menge: 1,000 St

**05.04.8 Sturzauflager stemmen, Wanddicke bis 25 cm**
Sturzauflager für Stahlträger, Ziegelsturz oder Betonsturz stemmen, Auflagerflächen mit Mörtel abgleichen, einschl. aller Abstütz- und Sicherungsmaßnahmen am vorhandenen Mauerwerk; Bauschutt entsorgen.
Mörtelgruppe: NM II
Wanddicke: bis 25 cm
Auflagerlänge: bis 240 mm
Auflagerhöhe: bis 220 mm
Größe : '....'
Steinart : '....'
Menge: 12,000 St

**05.04.9 Wanddurchbruch, Mauerwerk, bis 500 cm², d=bis 20 cm**
Wanddurchbruch im Mauerwerk nachträglich herstellen; Bauschutt entsorgen.
Wandmaterial: Mauerziegel
Druckfestigkeitsklasse: über 6 - 12 N/mm²
Lochquerschnitt: über 100 - 500 cm²
Wanddicke: bis 20 cm
Menge: 1,000 St

**05.04.10 Wanddurchbruch, Mauerwerk, bis 100 cm², d=bis 30 cm**
Wanddurchbruch im Mauerwerk nachträglich herstellen; Bauschutt entsorgen.
Wandmaterial: Mauerziegel
Druckfestigkeitsklasse: über 6 - 12 N/mm²
Lochquerschnitt: bis 100 cm²
Wanddicke: bis 30 cm
Menge: 17,000 St

**05.04.11 Wanddurchbruch, Mauerwerk, bis 500 cm², d=bis 30 cm**
Wanddurchbruch im Mauerwerk nachträglich herstellen; Bauschutt entsorgen.
Wandmaterial: Mauerziegel
Druckfestigkeitsklasse: über 6 - 12 N/mm²
Lochquerschnitt: über 100 - 500 cm²
Wanddicke: bis 30 cm
Menge: 4,000 St

**05.04.12 Türsturz erneuern, Wanddicke bis 24 cm**
Türsturz aus Kanthölzern einschl. Putzträgern und Putzresten ausbauen, Ziegelflächen von losen Bestandteilen säubern, Ziegelfertigteilsturz einbauen. Schlitz zwischen Oberfläche Fertigteilsturz und aufgehendem Mauerwerk ausmauern und verkeilen, Bauschutt entsorgen.
Einschl. Abstützung des über dem Sturz befindlichen Mauerwerkes während der Arbeiten.
Öffnungsbreite: über 0,8 - 1,2 m
Wanddicke: bis 24 cm
Angeb. Fabrikat Ziegelsturz : '....'
Menge: 4,000 St

#### Abschnitt 05.05 Dämmarbeiten

**05.05.1 Dämmung Sockel, XPS, 035, 60 mm**
Perimeterdämmung, einschl. Eckausbildung und Herstellen von Ausschnitten für Durchdringungen, anbringen.
Untergrund : '....'
Dämmstoffschicht: Perimeterdämmung
Dämmstoff: extrudiertes Polystyrol (XPS)
Anwendungstyp: PW
Wärmeleitfähigkeit (Bemessungswert): 0,035 W/(mK)
Brandverhalten (DIN EN 13501-1) : '....'
Druckbelastbarkeit : '....'
Kantenausbildung: mit Stufenfalz umlaufend
Befestigung: punktuell verklebt
Dicke Dämmstoff: 60 mm
Bauteil: Sockel
Einbauhöhe : '....'
Angeb. Fabrikat : '....'
Menge: 115,000 m²

**05.05.2 Dämmung, Außenwand und Sockel XPS 035, 100 mm**
Dämmung von Außenwänden und Sockelbereich mit extrudierten Polystyrol-Hartschaumplatten. Verlegung in die Schalung, inkl. Einbau der Verankerungsmittel.
Bauteil Dämmung: Außenwand, Sockelbereich
Dämmstoff: extrudiertes Polystyrol (XPS)
Wärmeleitfähigkeit (Bemessungswert): 0,035 W/(mK)
Anwendungstyp: WAP
Befestigung : geklebt und gedübelt
Baustoffklasse: B1
Brandverhalten: E (DIN EN 13501-1)
Dicke Dämmplatte: 100 mm
Angeb. Fabrikat : '....'
Menge: 105,000 m²

**05.05.3 Dämmung, Sockel XPS 035, 160 mm**
Perimeterdämmung auf Kelleraußenwand, aus extrudierten Polystyrol-Hartschaumplatten mit umlaufendem Stufenfalz, Platten dicht stoßen und mit lösungsmittelfreiem Kleber punktweise oder vollflächig verkleben. Leistung einschl. Eckausbildung und dem Herstellen von Durchdringungen.
Untergrund : '....'
Dämmstoff: extrudiertes Polystyrol (XPS)
Anwendungstyp: PW
Brandverhalten (DIN EN 13501-1): E
Druckbelastbarkeit: dh
Wärmeleitfähigkeit (Bemessungswert): 0,035 W/(mK)
Kantenausbildung: mit Stufenfalz umlaufend
Verlegung: punktuell oder vollflächig geklebt
Dicke Dämmstoff: 160 mm
Bauteil: Sockel
Angeb. Fabrikat : '....'
Menge: 21,000 m²

#### Abschnitt 05.06 Abdichtungsarbeiten

*Hinweis: EINWIRKUNGSKLASSE W1.2-E (Bodenfeuchte und nichtdrückendes Wasser bei Bodenplatten und erdberührten Wänden)*

**05.06.1 Abdichtung Bodenplatte, Bitumen, W1.2-E, nichtdrück. Wasser**
Außenabdichtung von erdberührten Bauteilen gegen nicht drückendes Wasser gemäß DIN 18533 inkl. Dichtigkeit gegen Radon mit Bitumenbahn. Gleit- sowie Schutz-/Lastverteilschicht für Wandabdichtung in gesonderten Positionen.

Leistungsbestandteile
- Eignungsprüfung des Untergrundes
- Vertiefungen > 5 mm mittels Mörtel verschließen
- Flächige Kratzspachtelung bei Fugen < 5 mm
- ggf. Voranstrich Bitumen
- Außenabdichtung

Zweck:  Bodenfeuchte und nichtdrückendes  Wasser bei Bodenplatten und  erdberührten Wänden
Bauteil: Bodenplatten, erdberührte Wände
Wassereinwirkung: Klasse W1.2-E
Rissüberbrückung: Klasse mind. RÜ4-E
Vorleistung: Betonarbeiten Bodenplatte
Folgeleistung: Dämmung
Abdichtungsmaterial: Bitumenbahn
Lagenanzahl: 1-lg.

Einbauort: Bodenplatte

gewähltes Produkt: '.........'

gewählter Hersteller: '.........'
Menge: 650,000 m²

**05.06.2 Abdichtung wie vor jedoch an aufgehende Bauteile**
Abdichtungsbahn wie vor jedoch an aufgehenden Bauteilen
der erdberührten Außenwände bis  Geländeoberkante hochführen

Einbau auf der Außenseite der Außenwände.

gewähltes Produkt: '.........'

gewählter Hersteller: '.........'
Menge: 200,000 m²

**05.06.3 Hohlkehle, Mörtel**
Hohlkehle oder Ausrundung aus Mörtel zwischen Fundament und aufgehender Wand Kellerwand, an Kanten oder Durchdringungen, inkl. Voranstrich mit Haftgrund.

Einbauort:  Übergang Bestandskeller, Bodenplatte
Mörtel:  NM III; M 10
Schenkellänge: ca. 10 cm
Menge: 15,000 m

**05.06.4 Durchdringung, W1.2-E, Lose-/Festflansch, <300mm**
Durchdringung anarbeiten mit bahnenförmigen Abdichtungsstoffen gemäß DIN 18533-2 an Lose-Fest-Flansch.

Zweck: Abdichtung Durchdringung gegen
 Bodenfeuchte bzw. nicht drückendes
 Wasser, Abdichtung gegen Radon
Wassereinwirkung: Klasse W1.2-E
Durchdringung: bis D < 300 mm

Einbauort: Bodenplatte und erdberührte  Außenwände
Menge: 34,000 St

**05.06.5 Noppenbahn zum Schutz der Perimeterdämmung**
Sicker- und Schutzschicht
aus vlieskaschierten Noppenbahnen
für vertikale Flächen vor Wänden und Sockeln einschl.
Eckausbildung und Herstellen von Randabschlüssen und
Durchdringungen inkl. mechanische Befestigung durch
Kappleisten.
Abflussspende im Endzustand über 0,3l/sm
bei max. 40 kN/m2 Erddruck.
Mattendicke ca : 2cm

Einbauort Außenseite der erdberührten Außenwände auf
Perimeterdämmung
Menge: 245,000 m²

### Bereich 06 Rohbauarbeiten Kirchengemeinde

#### Abschnitt 06.01 Drainarbeiten

**06.01.1 Drängraben, Aushub/Verfüllung, 40/50 cm**
Aushub für Dränleitungen ab OK Baugrubensohle, einschl. Wiederverfüllung mit vorhandenem Boden.
Graben ausheben, Aushub seitlich bis max. 50 m Transportweg lagern und nach Verlegen der Leitung mit Sicker- und Filterschicht verfüllen. Überschüssiges Material laden, abfahren und entsorgen.
Sohlbreite: bis 40 cm
Grabentiefe: bis 50 cm
Bodenbeschreibung: nichtbindiger Boden, kein Fels
Boden-Hauptbestandteile: Sand, Kies, Steine, Feinkorn
Anteil Blöcke: gering
Steinanteil: gering bis mittel (bis ca. 20 %)
Feinkornanteil: mittel bis hoch (bis 40 %)
Für Aushubgeräte (Beispiel): Löffelbagger
Menge: 20,000 m

**06.01.2 Dränleitung, Vollsickerrohr, PE-HD, R1, DN 110**
Dränleitung für Gebäudedränung, aus Kunststoff-Vollsickerrohren, ausgeführt als kreisrundes, gewelltes Rohr.
Mindestwassereintrittsfläche bis 80 cm²/m, flexibel mit Muffe, liefern und fachgerecht im Mindestgefälle von 0,5 % verlegen.
Einbauort : '....'
Einbautiefe : '....'
Kunststoff: PE-HD
Typ: R1, DIN 4262-1
Perforation: TP (Vollsickerrohr) geschlitzt
Größe: DN 110
Angeb. Fabrikat : '....'
Menge: 20,000 m

**06.01.3 Dränleitung, Vollsickerrohr, Verbindungsmuffe, DN 100**
Verbindungsmuffe, für Vollsickerrohr, aus PVC-U, gelocht, gewellt.
Nennweite: DN 100
Typ: R1, DIN 4262
Perforation: TP (Vollsickerrohr)
Angeb. Fabrikat : '....'
Menge: 5,000 St

**06.01.4 Dränleitung, Vollsickerrohr, Auslaufstück, DN 100**
Auslaufstück mit geschlitzter Froschklappe, für Vollsickerrohr, aus PVC-U, gelocht, gewellt.
Länge: ca. 1,0 m
Nennweite: DN 100
Typ: R1, DIN 4262
Perforation: TP (Vollsickerrohr)
Angeb. Fabrikat : '....'
Menge: 2,000 St

**06.01.5 Dränleitung, Vollsickerrohr, Schrägstück 45°, DN 100**
Schrägstück 45°, für Vollsickerrohr, aus PVC-U, gelocht, gewellt.
Nennweite: DN 100
Typ: R1, DIN 4262
Perforation: TP (Vollsickerrohr)
Angeb. Fabrikat : '....'
Menge: 2,000 St

#### Abschnitt 06.02 Betonarbeiten

*Hinweis: Vorbemerkungen Betonarbeiten*
1. Für die Beton- und Stahlbetonarbeiten sind grundsätzlich die Allgemeinen technischen Vorschriften der VOB, Teil C, DIN 18331, sowie alle andern einschlägigen DIN-Vorschriften neuester Fassung maßgeblich, soweit nachstehend nicht anders vermerkt.

2. Außer den in der DIN 18331 aufgeführten Nebenleistungen sind auch folgende Leistungen durch die Einheitspreise abgegolten: Aufstellen, Vorhalten und Räumen aller erforderlichen Arbeits-, Schutz- und Leergerüste. Die Benutzung der Gerüste durch andere Firmen ist hierbei einzukalkulieren.

3. Ausbesserungsarbeiten an Betonflächen sind nur nach Rücksprache mit dem Architekten bzw. der Bauleitung vorzunehmen.

4. Schalung: Holzschalungen sind gleichbleibend feucht zu halten, damit durch Schwinden keine klaffenden Fugen entstehen und sich die Schalungsbretter nicht werfen. Köcherschalungen sind zu entwässern. Eine normale, rauhe Schalung ist mit Schaltafeln, Brettern, Elementen, absolut gefügedicht. Eine glatte Schalung aus Tafeln ist ohne Vorgabe des Fugenbildes. Die in den Positionen aufgeführten Schalungsarbeiten sind bindend.

5. Die Anwendung von Betonzusatzmitteln ist, sofern nicht anders beschreiben, unter Einhaltung der DIN 1045 möglich.

6. Fugenbleche für Arbeitsfugen, die durch den Auftragnehmer festgelegt werden, sind in die Einheitspreise mit einzukalkulieren. Die Lage dieser Arbeitsfugen ist mit der Bauleitung spätestens zwei Wochen vor Ausführungsbeginn abzusprechen.

7. Bewehrungsanschlüsse, die nicht ausdrücklich ausgeschrieben und geplant sind,werden nicht gesondert vergütet. Zur Abrechnung kommen nur die im Plan dargestellten Bewehrungspositionen.

8. Abdeckungen und Umwehrungen sind bis zur Fertigstellung des Gebäudes an der Baustelle zu belassen.

9. Nebenleistungen: VOB C 4 der maßgebenden DIN

9.1. Das Schließen der Löcher durch Schalungsabstandshalter nach dem Ausschalen oder Haltepunkte bei Betonfertigteilen ist in die Einheitspreise miteinzurechnen.

10. Besondere Angaben zur Bauausführung

10.1. Bei Verwendung von Betonfertigteilen sind durch den AN vermasste Elt.-Dosen. und Einlegepläne zu Erstellen und 2-fach zur Genehmigung vorzulegen.

10.2. Bei einer Schalung von Betonflächen in Sichtqualität ist das Fugenbild vor Ausführung abzustimmen und 2-fach zur Genehmigung vozulegen.

10.3 In Abstimmung mit der Bauleitung sind die technischen Bedingungen und Zeitabläufe der Gewerke des Rohbaus, sowie folgender Ausbaugewerke zu beachten: Abdichtungsarbeiten, Hausinstallationsarbeiten.

*Hinweis: Zusätzliche technische Vorbemerkungen Betonarbeiten*
Zusätzliche Technische Vertragsbedingungen
Betonarbeiten

1 Grundlagen
Für die Leistungen dieses Gewerks gelten die VOB Teil C, insbesondere ATV DIN 18331 Betonarbeiten, und die Allgemein Anerkannten Regeln der Technik.

Ergänzend hierzu gelten die Regelwerke der nachstehend genannten Herausgeber in der zum Zeitpunkt der Ausführung gültigen Fassung als Grundlage von Kalkulation und Arbeitsausführung:
- AGI: Arbeitsgemeinschaft Industriebau e. V.,
- BFS: Bundesausschuss Farbe und Sachwertschutz e. V.,
- Bgib: Bundesgütegemeinschaft Instandsetzung von Betonbauwerken e. V.,
- Bund Güteschutz Beton- und Stahlbetonfertigteile e. V.,
- Bundesverband Farbe Gestaltung Bautenschutz,
- Bundesverband Leichtbeton e. V.,
- Bundesverband Porenbetonindustrie e. V.,
- BVSF: Bundesverband Spannbeton-Fertigteildecken e. V.,
- DAfStb: Deutscher Ausschuss für Stahlbeton e. V.,
- DBV: Deutscher Beton- und Bautechnik-Verein e. V.,
- Deutsche Bauchemie e. V.,
- DGfdB: Deutsche Gesellschaft für das Badewesen e. V.,
- DGUV: Deutsche Gesetzliche Unfallversicherung e. V.,
- DIN: Deutsches Institut für Normung e. V.,
- FDB: Fachvereinigung Deutscher Betonfertigteilbau e. V.,
- InformationsZentrum Beton GmbH,
- RAL: Deutsches Institut für Gütesicherung und Kennzeichnung e. V.,
- VDI: Verein Deutscher Ingenieure e. V.,
- VDPM: Verband für Dämmsysteme, Putz und Mörtel e. V.,
- VDZ: Verein Deutscher Zementwerke e. V.,
- WTA: Wissenschaftlich-Technische Arbeitsgemeinschaft für Bauwerkserhaltung und Denkmalpflege e. V.,
- ZDB: Zentralverband des Deutschen Baugewerbes e. V.

2 Vorbereitung und Planung
Innerhalb von 10 Tagen nach Auftragserhalt, in jedem Fall jedoch rechtzeitig vor Materialdisposition und Ausführungsbeginn, wird der AN dem AG unaufgefordert den Teil seiner späteren Dokumentation übergeben, aus dem alle bauaufsichtlichen Zulassungen, Prüfungszeugnisse, Einbaubedingungen und technischen Eigenschaften der vom AN zum Einbau vorgesehenen Produkte ersichtlich sind.

Der AN hat den AG auf die für die angebotenen Leistungen erforderlichen bauseitigen Vorleistungen rechtzeitig vor Ausführungsbeginn der an ihn beauftragten Leistungen hinzuweisen.

Rechtzeitig vor Beginn der Ausführung seiner Arbeiten hat der AN eigenverantwortlich vorgegebene Maße und benannte Höhen auf Übereinstimmung mit am Bau vorhandenen Meterrissen und erforderlichenfalls die Maßgenauigkeit von Planum oder Sauberkeitsschicht des Planums durch Nivellement festzustellen. Bei Überschreitung der Toleranzgrenzen, insbesondere von Winkeltoleranzen, ist der Auftraggeber unverzüglich zu verständigen.

Soweit Toleranzen aus Vorleistungen vom AN beseitigt werden, erstellt der AN vor Beseitigung oder Ausgleich der Toleranzen ein Aufmaß über diese Leistungen. Nach Leistungserbringung ist die Abrechnung des Aufwands zur Toleranzbeseitigung nicht mehr nachvollziehbar. Daher wird der AN das diesbezügliche Aufmaß vom AG rechtzeitig vor Arbeitsausführung als Grundlage seines Vergütungsanspruchs prüfen lassen.

Der AN plant eigenverantwortlich seinen baustelleninternen Arbeitsablauf. Hieraus folgernd sind alle eventuellen bauablaufbedingten Aufwendungen für Hebezeuge, Mobilkraneinsätze, Bauzwischenzustände, Provisorien, Unterstützungen, Tragrüstungen (mit Ausnahme von Traggerüsten der Klasse B nach DIN EN 12812), Lehren etc. integraler Leistungsbestandteil des AN und werden nicht gesondert vergütet, soweit nicht in Leistungspositionen ausdrücklich abweichend beschrieben.

Im Rahmen seiner Werkstatt- und Montageplanung hat der AN alle Abmessungen, Betongüten, Expositionsklassen, Bewehrungsstahlgüten, Betonoberflächen der einzelnen Bauteile usw. den beigefügten Unterlagen, insbesondere der Tragwerkswerksplanung, den Zeichnungen, den Gutachten, Konzepten und Sonderfachplanungen, zu entnehmen und auf Plausibilität zu prüfen bzw. auf deren Grundlage zu ermitteln.

Alle in den statischen Unterlagen enthaltenen Maßangaben sind Mindestabmessungen bzw. Mindestqualitäten.

Soweit die Baugrube AG-seitig erstellt wird, hat der AN unverzüglich, jedoch spätestens vor Ausführungsbeginn, eine eventuell vorhandene Baugrubenumschließung und Bohrpfahlgründung auf Widersprüche zu vorliegenden Ausführungsgrundlagen zu überprüfen und bei unzulässigen Toleranzen Bedenken beim AG anzumelden.

Für Bauteile mit Sichtbetonoberflächen ist immer ein Schalversatzplan mit der Darstellung aller vorgesehenen Strukturen, Stöße, Einbauten, Durchdringungen, Fugen und sonstigen Details zur Genehmigung rechtzeitig vor Ausführung zur Prüfung beim AG einzureichen.

Der AN arbeitet alle Leerrohre und Unterputzdosen in seine Werkstatt- und Montageplanung ein. Dem AN obliegt die rechtzeitige Anforderung und Koordination des Elektrogewerks für Einbauten in Sichtbetonbauteile in Bezug auf seine Arbeitsausführung.

Kommt WU-Beton zur Ausführung, konzipiert der AN die WU-Ausführung eigenverantwortlich in Bezug auf Materialien, Profile, Bemessungen und Anordnung. Die WU-Konzeption umfasst neben Einbauplänen vollständige Material-, Profil- und Lieferlisten mit Mengen- und Herstellerangaben und Artikelnummern.

Die WU-Konzeption ist vom AN rechtzeitig vor Materialbestellung zur Kenntnisnahme an den AG zu übergeben. Dem AN obliegt die Koordination von Planern und Firmen von Fremdgewerken wie z. B. Blitzschutz, Sanitär etc. in Bezug auf die WU-Eignung zum Einbau in die vom AN vorgesehenen Konstruktionen.

3 Ausführung und Konstruktion
3.1 Ausführung
3.1.1 Allgemeine Hinweise
Bei Einsatz von Beton mit mindestens der Festigkeitsklasse C30/37 und/oder durch den Einsatz von WU-Beton unterliegt die Baustelle mit Beton der Überwachungsklasse 2. Die Eigenüberwachung ist nach DIN EN 13670/ DIN 1045-3 Anhang B, die erforderliche Überwachung durch eine anerkannte Überwachungsstelle nach DIN 1045-3 Anhang C durchzuführen. Sämtliche erforderlichen Überwachungsmaßnahmen sind als Leistungsbestandteil des AN von diesem zu dokumentieren und dem AG zur Vorlage beim Prüfstatiker zu übergeben.

Der AN sorgt durch Auflegen von Schutzfolien bzw. Gleitlagern aus doppellagiger PE-Folie dafür, dass während des Betonierens kein Beton oder Anmachwasser in die Hohlkammern von Mauerwerkssteinen gelangen.
Der AN ist verpflichtet, die erforderlichen Maßnahmen zum Schutz vor Winterschäden zu treffen.

3.1.2 Untergrund, Vorleistungen
Soweit Grundleitungen Fundamente queren, stellt der AN durch Einbau entsprechender Hülsrohre sicher, dass die laut Statik und Baugrundgutachten zu erwartenden Setzungen von den vorhandenen Grundleitungen aufgenommen werden können.

Der AN prüft rechtzeitig vor Ausführungsbeginn der Sauberkeitsschicht, ob ein bauseitig vorhandenes Planum ausreichend maßhaltig ist.

3.1.3 Konstruktive Ausführung/Änderung des AN zu Fertigteilen
Es ist eine verformungsarme und setzungsunempfindliche Konstruktion zu erstellen. Eine ggf. erforderliche Rissbreitenbeschränkung ist entsprechend den Vorgaben der Tragwerksplanung vorzusehen.

Die Verwendung von Fertig- oder Halbfertigteilen ist dem AN freigestellt, soweit nicht anders beschrieben. Verwendet der AN Fertig- oder Halbfertigteile, sind vom AN im Rahmen seiner Werkstatt- und Montageplanung die erforderlichen statischen Nachweise bzw. Umrechnungen zu eigenen Lasten zu erbringen. Bei Erfordernis ist die Tragwerksplanung rechtzeitig zur Prüfung einzureichen. Die Prüfgebühren für vom AN veranlasste Änderungen an der Statik trägt der AN. Ebenso vergütet der AG dem AN lediglich die Stahlmassen für die AG-seitig vorgesehene Ortbetonausführung; änderungsbedingte Mehrmengen von Baustahl oder höhere Preise für Stahl in (Halb-)Fertigteilen werden vom AG bei AN-veranlassten Änderungen nicht vergütet.

3.1.4 Material, Güte
Die Betonrezeptur ist vom AN eigenverantwortlich unter Berücksichtigung der auf den Beton einwirkenden Einflüsse zu entwickeln. Zusatzmittel dürfen nur zur Erfüllung der betontechnologischen Anforderungen eingesetzt werden. Verzögerer werden nur zugelassen, wenn der vom AG geforderte Bauablauf dies zwingend erfordert.

Es dürfen bei Betonzusatzmitteln nicht mehrere Zusatzmittel derselben Wirkungsgruppe verwendet werden. Eine Ausnahme bilden hierbei die Fließmittel.

Für Spannbeton dürfen Beton-Zusatzmittel nur dann verwendet werden, wenn dafür die Zulassung im Prüfbescheid ausdrücklich erfolgt ist. Bei Stahlbeton sind chloridhaltige Zusatzmittel nicht zugelassen.

Die Expositionsklassen sind entsprechend den Umweltbelastungen und dem Einbauort der einzelnen Bauteile zu wählen. Die in der Tragwerksplanung genannten Expositionsklassen gelten als Mindestforderung und sind vom AN nochmals anforderungsbezogen zu prüfen.

Je nach Einbauort ist ein Beton mit hohem Widerstand gegen Frost- und Taumittel einzusetzen. Dies gilt insbesondere für Bauteile an Verkehrsflächen. Falls erforderlich, ist auch die Betondeckung der Bewehrung entsprechend zu erhöhen.

Alle erdberührten Bauteile sind aus Beton mit hohem Widerstand gegen chemische Angriffe herzustellen.

Stahlverbundkonstruktionen sind mit einem werkseitig aufgebrachten Korrosionsschutz zu liefern. Dieser kann, sofern in den Planunterlagen keine anderen Forderungen beschrieben sind, als Feuerverzinkung mit einer Schichtdicke von mindestens 80 mym oder als Anstrichsystem ausgeführt werden.

Schalungstrenn- und Nachbehandlungsmittel dürfen die Haftung späterer Nutzschichten (z. B. Fliesen, Verbundestrich) nicht negativ beeinflussen.

3.1.5 Betonoberflächen/Sichtbetonklasse
Alle offenkundig oberflächenfertig sichtbar verbleibenden Betonoberflächen (d. h. Flächen ohne Beschichtungen, Dämmungen, Verkleidungen etc. wie beispielsweise Tiefgarageneinfahrten, Kellerwände im Wohnungsbau etc.) werden als Sichtbetonflächen ausgeführt.

Für die Sichtbetonoberflächen ist das DBV-Merkblatt "Sichtbeton Planung, Ausschreibung, Vertragsgestaltung, Ausführung und Abnahme" zu beachten.

Alle sichtbar bleibenden Betonoberflächen werden in SB3 gemäß DBV-Merkblatt ausgeführt, soweit keine anderen Angaben zur Oberfläche gemacht sind. Alle Betonflächen werden absolut scharfkantig, ohne Einlegen von Rund- oder Dreiecksleisten an Innen- und Außenecken, hergestellt.

Sichtbar bleibende Einbauteile für Bauzustände oder Hebezeuge dürfen nur nach ausdrücklicher Genehmigung des AGs in Sichtflächen eingebaut werden. In sichtbar verbleibenden Fassadenflächen werden keine Einbauteile für Bauzustände zugelassen.

Vor Ausführung der Leistungen ist vom AN beim AG die Zustimmung zu Nachbesserungen an sichtbare Betonoberflächen einzuholen. In Sichtflächen werden nur Maßnahmen akzeptiert, die eine Qualität wie diejenige der benachbarten, vertragsgemäßen Sichtbetonoberflächen in Struktur, Farbe, Toleranz und Konstruktion gewährleisten.

Bei sichtbaren Betonflächen dürfen keine wachshaltigen Entschalungsmittel verwendet werden. Es sind nur Zuschlagstoffe und Zemente eines Lieferers von gleicher Farbe zu verwenden; dabei sind Arbeitsfugen zu vermeiden. Der Schutz vor Austrocknung und Fremdwasser des Betons soll durch nicht direkt anliegende Kunststofffolien erfolgen. Eine Nassbehandlung ist zu vermeiden. Wird saugende Schalung verwendet, so ist sie mit Zementleim vorzubehandeln und vor dem Einbau trocken abzubürsten.

Horizontale Schalungsstöße sollen auf einer Höhe liegen; vertikale Stöße sollen gleichen Abstand haben. Beton für sichtbare Betonflächen soll unter Beachtung der Sieblinien und mit einem W/Z-Faktor kleiner als 0,55 hergestellt werden. Schütthöhen dürfen 50 cm nicht überschreiten. Auf eine gleichmäßige Schütthöhe und Verdichtung ist unbedingt zu achten.

Die Oberflächen von Bodenplatten und Deckenplatten sind eben abzuziehen und glatt abzureiben. Wenn Bodenbeschichtungen geplant sind, ist die Oberfläche zu glätten bzw. entsprechend der nachfolgenden Bodenbeschichtung herzustellen.

Soweit nicht gesondert beschrieben, sind für alle Oberflächen die Anforderungen der Grenzwerte für Ebenheitsabweichungen nach DIN 18202 zu erfüllen (keine erhöhten Anforderungen!).

3.1.6 Schalung
Die Ausführung aller Bauteile - mit Ausnahme von Gründungbauteilen - erfolgt mit glatter Oberfläche durch Einsatz glatter, nicht saugender Schalung mit regelmäßigen Stößen und Nagelstellen. Betonwarzen und Grate sind abzuschleifen. Alle Kanten sind zu brechen.

Holzschalungen sind gleichbleibend feucht zu halten, damit durch Schwinden keine klaffenden Fugen entstehen und sich die Schalungsbretter nicht werfen. Köcherschalungen sind zu entwässern.

In die Schalung eingelegte Schaumkörper für die Herstellung von Aussparungen sind im Zuge des Ausschalens vollständig zu entfernen. Ein Ausbrennen der Schaumkörper zum Ausschalen ist nicht statthaft.

Für Bauteile gleicher Art muss eine jeweils gleichartige, glatte, neuwertige Systemschalung eingesetzt werden. Plattenstöße sind vertieft auszuführen. Positive Ecken sind scharfkantig auszuführen. Löcher und Hüllrohre für Spanndrähte und Schlösser sind gleichmäßig anzuordnen und nach dem Ausschalen vertieft zu schließen. Bei wasserundurchlässigen Konstruktionen sind dafür geeignete Spannelemente zu verwenden und nach dem Ausschalen unverzüglich abzudichten. Alle Betonwände, Stützen und Decken sind zu entgraten.

Der AN duldet während seiner Schalarbeiten Arbeitsunterbrechungen und -behinderungen aus der TGA- und Elt-Montage in bauüblichem und mindesterforderlichem Umfang.

3.1.7 Bewehrung
Alle Abnahmen und Freigaben sind in Eigenverantwortung des ANs mit dem Prüfingenieur terminlich zu vereinbaren und technisch zu koordinieren. Dem AG ist eine Ausfertigung des vom Prüfingenieur erstellten Abnahmeprotokolls über die Bewehrung zu übergeben.

Zur Abrechnung gelangen nur Stahlmassen gemäß geprüfter Statik, bzw. gemäß geprüfter Bewehrungspläne. Der Aufwand für rein konstruktive Bewehrungen (Bügel, Abstandhalter etc.) sowie für Bewehrungen, die ausschließlich Transport- und Bauzuständen dienen, ist vom AN bei der Preisbildung zu berücksichtigen, da er nicht gesondert zur Abrechnung gelangt.

3.1.8 Fugen/Anschlüsse/Einbauteile
Arbeits- und Dehnfugen sollen mindestens 0,50 m außerhalb von Eck- und Anschlussbereichen vorgesehen werden. In Bereichen dicht liegender Bewehrung, insbesondere an Kreuzungen von Unterzügen, dürfen keine Arbeitsfugen ausgebildet werden.

Die Verankerung von Mauerwerkswänden an Stahlbetonbauteilen soll mittels Ankerschienen und systemzugehöriger Mauerwerksanker erfolgen, der AN legt die Systemschienen in die Schalung ein.

Bei der Bemessung und Ausführung einbetonierter Ankerschienen sind mindestens 50 %ige Lastreserven und zusätzliche Befestigungsmöglichkeiten für spätere Nachinstallationen und Erweiterungen analog zu Aussparungen vorzusehen.

Soweit Einbauteile von Fremdgewerken in bewehrte Betonkonstruktionen eingebaut werden, prüft der AN unverzüglich nach deren Einbau, spätestens jedoch rechtzeitig vor der Betonage, ob allerorts ausreichende Bewehrungsabstände zu den Einbauteilen vorhanden sind. Soweit Bewehrungsmindestabstände unterschritten werden, meldet der AN Bedenken gegen die Ausführung an.

3.1.9 Aussparungen, Durchbrüche
Alle AG-seitig angegebenen oder AN-seitig erforderlichen Durchbrüche und Montageöffnungen sind vom AN in seiner Werkstatt- und Montageplanung vorzusehen und baulich umzusetzen. Dabei ist sicherzustellen, dass die Öffnungen so geschlossen werden, dass sie einerseits leicht zu öffnen und zu verschließen sind, andererseits die bauphysikalischen Anforderungen (z. B. Brandschutz, Schallschutz, Gasdichtigkeit) an das durchdrungene Bauteil berücksichtigen.

3.1.10 Wasserundurchlässiger Beton
Bauteile, die mit dem Grundwasser in Berührung kommen, d. h., unterhalb des Bemessungswasserstandes liegen, sind ggf. als "Weiße Wanne", d. h. als wasserundurchlässige Konstruktion gemäß DAfStb-Richtlinie "Wasserundurchlässige Bauwerke aus Beton" (WU-Richtlinie) herzustellen, soweit vom AG gefordert oder beschrieben.

Für alle Räume und Bauteile der Weißen Wanne gilt, soweit nicht anders beschrieben, die Nutzungsklasse A der WU-Richtlinie mit erhöhten Anforderungen. Die Anforderungen für hochwertig genutzte Räume gemäß DBV-Merkblatt sind zu erfüllen.

3.1.11 Stahlbetonfertigteile
Der Angebotspreis für Stahlbetonfertigteile beinhaltet, soweit nicht in Leistungspositionen abweichend beschrieben, die Herstellung, Lieferung und Montage von Stahlbetonfertigteilen einschließlich Hilfs-, Trag- und Schutzgerüsten (mit Ausnahme von Traggerüsten der Klasse B nach DIN EN 12812), Montagehalterungen sowie gegebenenfalls erforderlichen (Mobil-)Kraneinsatz und das Verschließen von Transportöffnungen. Selbes gilt für jegliche Mehraufwendungen aus Montagezuständen und Bauzwischenzuständen, soweit diese nicht ausschließlich im Zusammenhang mit der Arbeitsausführung Dritter erforderlich sind.

Sofern in den der Ausschreibung beigefügten Unterlagen keine zusätzlichen Angaben enthalten sind, ist die Oberfläche in der nutzungsentsprechenden Oberflächenqualität gemäß nachstehender Auflistung auszuführen, dabei sind die Sichtbetonklassen nach DBV-Merkblatt "Sichtbeton" einzuplanen, wie folgt:

Bauteil Ausführung Oberfläche Sichtbetonklasse
Decken unterseitig glatt 2
Unterzüge 3-seitig glatt 2
Stütze 4- bzw. allseitig glatt 2
Wände 2-seitig glatt 2
Treppen belegt unterseitig und Wangen  glatt 2
Treppen fertig allseitig glatt 2

Der Zulassungsbescheid von Fertigteilen muss auf der Baustelle in Abschrift oder Kopie vorliegen.

4 Aufmaß/Bautoleranzen
Der AN legt die Meterrisse an, soweit er Stahlbetonwände erstellt. Hierzu erstellt er ein Messraster < 2,50 x 2,50 m und anhand dessen eine Höhenkartografie. Aus diesem Höhenaufmaß legt der AN anschließend je Deckenebene Meterrisse fest.
Die Meterrisse werden vom AN dauerhaft und unveränderlich mit Schlagdübeln markiert und auf weitere Meterrisse im Abstand von längstens 10,00 m, jedoch mindestens ein Meterriss je Wohn- oder Gewerbeeinheit, übertragen.

**06.02.1 Trennlage, PE-Folie 0,2 mm**
Trennlage auf verdichtete Kiesfilterschicht, mit PE-Folie; Stöße überlappt.
Konstruktionsschicht Gründung: Trennlage
Material: PE-Folie
Foliendicke: 0,2 mm
Stoßüberlappung: 15 cm
Menge: 95,000 m²

**06.02.2 Sauberkeitsschicht, C8/10, Beton unbewehrt, Dicke bis 5 cm**
Sauberkeitsschicht aus unbewehrtem Beton unter Gründungsbauteilen aller Art (Einzel- und Streifenfundamente, Boden- und Fundamentplatten).
Konstruktionsschicht Gründung: Sauberkeitsschicht
Baustoff: Beton unbewehrt
Festigkeitsklasse: C8/10
Expositionsklassen : '....'
Überwachungsklasse : '....'
Dicke: bis 5 cm
Menge: 95,000 m²

**06.02.3 Unterfangung, C20/25, Beton unbewehrt, X0**
Unterfangung aus unbewehrtem Beton, abschnittsweise, unter einfachen Einbaubedingungen; evtl. erforderliche Fugen, Schalung und Erdarbeiten in gesonderten Positionen.
Bauteil Gründung: Unterfangung
Baustoff: Beton unbewehrt
Festigkeitsklasse: C20/25
Expositionsklassen: X0
Höhe Unterfangung: 1,00 - 1,50 m
Menge: 2,000 m³

**06.02.4 Bodenplatte, C25/30, Stahlbeton, Dicke 30 cm**
Bodenplatte aus Stahlbeton auf verdichteten Kiesunterbau, Trennlage oder Sauberkeitsschicht, Oberfläche abgezogen, Ausführung eben oder mit Gefälle bis 1,5 %; Schalung und Bewehrung in gesonderter Position.
Bauteil Gründung: Bodenplatte
Baustoff: Stahlbeton
Gefälle : '....'
Festigkeitsklasse: C25/30
Expositionsklassen: X0
Überwachungsklasse : '....'
Dicke: 30 cm
Menge: 95,000 m²

**06.02.5 Randschalung Bodenplatte, rau**
Randschalung für Bodenplatten, rau.
Bauteil Schalung: Randschalung Bodenplatte
Oberfläche Schalung: rau
Dicke Bodenplatte : 30 cm
Menge: 11,000 m

**06.02.6 Aufkantung Sohle/Wand, C20/25, Stahlbeton**
Aufkantung zwischen Sohle und aufgehender Wand für das Einbringen von Fugenbändern. Schalung und Bewehrung in gesonderter Position.
Bauteil Gründung: Aufkantung Sohle/Wand
Baustoff: Stahlbeton
Festigkeitsklasse: C20/25
Expositionsklassen: XC2
Überwachungsklasse : '....'
Höhe: bis 37,5 cm
Breite: bis 20 cm
Menge: 0,500 m

**06.02.7 Betonstahl als Matten- und Stabstahl BST 500 SA**
Betonstahl als Matten- und Stabstahl BST 500 A, gemäß Statik und Ausführungsplanung liefern und montieren
inkl. Stahl für Fertigteilplatten

genaue Aufteilung in Stab- und Mattenstahl gem. Anlage Statik
Menge: 5,000 t

**06.02.8 Fugenabdichtung, Quellband, Bentonit**
Fugenabdichtung, mit Quellband, in Arbeitsfugen, zur druckwasserdichten Abdichtung von Bodenplatten und Wänden bei durchlaufender Bewehrung.
Fugenbandbreite: 20 mm
Art der Fuge: Arbeitsfuge
Material: in Kautschuk eingelagerter Bentonit
Angeb. Fabrikat : '....'
Menge: 0,500 m

**06.02.9 Auflagertaschen herstellen, Dicke 11,5 - 25 cmm !!!!**
Auflagertaschen für neue Bodenplatte aufstemmen
Bauschutt entsorgen.
Schichthöhe: bis 12,5 cm
Dicke: 11,5 bis 25 cm
Reparaturort : Bestandsgebäude
Menge: 8,000 m

#### Abschnitt 06.03 Dämmarbeiten

**06.03.1 Dämmung Sockel, XPS, 035, 60 mm**
Perimeterdämmung, einschl. Eckausbildung und Herstellen von Ausschnitten für Durchdringungen, anbringen.
Untergrund : '....'
Dämmstoffschicht: Perimeterdämmung
Dämmstoff: extrudiertes Polystyrol (XPS)
Anwendungstyp: PW
Wärmeleitfähigkeit (Bemessungswert): 0,035 W/(mK)
Brandverhalten (DIN EN 13501-1) : '....'
Druckbelastbarkeit : '....'
Kantenausbildung: mit Stufenfalz umlaufend
Befestigung: punktuell verklebt
Dicke Dämmstoff: 60 mm
Bauteil: Sockel
Einbauhöhe : '....'
Angeb. Fabrikat : '....'
Menge: 8,000 m²

#### Abschnitt 06.04 Abdichtungsarbeiten

*Hinweis: EINWIRKUNGSKLASSE W1.2-E (Bodenfeuchte und nichtdrückendes Wasser bei Bodenplatten und erdberührten Wänden)*

**06.04.1 Abdichtung Bodenplatte, Bitumen, W1.2-E, nichtdrück. Wasser**
Außenabdichtung von erdberührten Bauteilen gegen nicht drückendes Wasser gemäß DIN 18533 inkl. Dichtigkeit gegen Radon mit Bitumenbahn. Gleit- sowie Schutz-/Lastverteilschicht für Wandabdichtung in gesonderten Positionen.

Leistungsbestandteile
- Eignungsprüfung des Untergrundes
- Vertiefungen > 5 mm mittels Mörtel verschließen
- Flächige Kratzspachtelung bei Fugen < 5 mm
- ggf. Voranstrich Bitumen
- Außenabdichtung

Zweck:  Bodenfeuchte und nichtdrückendes  Wasser bei Bodenplatten und  erdberührten Wänden
Bauteil: Bodenplatten, erdberührte Wände
Wassereinwirkung: Klasse W1.2-E
Rissüberbrückung: Klasse mind. RÜ4-E
Vorleistung: Betonarbeiten Bodenplatte
Folgeleistung: Dämmung
Abdichtungsmaterial: Bitumenbahn
Lagenanzahl: 1-lg.

Einbauort: Bodenplatte

gewähltes Produkt: '.........'

gewählter Hersteller: '.........'
Menge: 93,000 m²

**06.04.2 Abdichtung wie vor jedoch an aufgehende Bauteile**
Abdichtungsbahn wie vor jedoch an aufgehenden Bauteilen
der erdberührten Außenwände bis  Geländeoberkante hochführen

Einbau auf der Außenseite der Außenwände.

gewähltes Produkt: '.........'

gewählter Hersteller: '.........'
Menge: 10,000 m²

**06.04.3 Durchdringung, W1.2-E, Lose-/Festflansch, <300mm**
Durchdringung anarbeiten mit bahnenförmigen Abdichtungsstoffen gemäß DIN 18533-2 an Lose-Fest-Flansch.

Zweck: Abdichtung Durchdringung gegen
 Bodenfeuchte bzw. nicht drückendes
 Wasser, Abdichtung gegen Radon
Wassereinwirkung: Klasse W1.2-E
Durchdringung: bis D < 300 mm

Einbauort: Bodenplatte und erdberührte  Außenwände
Menge: 2,000 St

**06.04.4 Noppenbahn zum Schutz der Perimeterdämmung**
Sicker- und Schutzschicht
aus vlieskaschierten Noppenbahnen
für vertikale Flächen vor Wänden und Sockeln einschl.
Eckausbildung und Herstellen von Randabschlüssen und
Durchdringungen inkl. mechanische Befestigung durch
Kappleisten.
Abflussspende im Endzustand über 0,3l/sm
bei max. 40 kN/m2 Erddruck.
Mattendicke ca : 2cm

Einbauort Außenseite der erdberührten Außenwände auf
Perimeterdämmung
Menge: 10,000 m²
